# Betriebsgebäude Tierpark Walldorf
Angebotsaufforderung (GAEB DA XML 3.2, DA83)
Projekt: wa28
Währung: EUR
Vergabeart: Beschränkte Ausschreibung
Erstellt mit: GXML Toolbox V3.3 R20200224, ORCA AVA 23.2.1 - Professional Edition 23.02.01, 04.05.2026

## 1. Baubeschreibung
Baubeschreibung

Angaben zum Bauvorhaben

Name und Anschrift des Auftraggebers:
Stadt Walldorf
Nusslocher Straße 45
69190 Walldorf

Lagebeschreibung
Die Planung sieht den Neubau des Betriebshofs im südlichen Grundstücksbereich des Tierparks im nordwestlichen Standrand der Stadt Walldorf vor.
Die Zufahrt des Waldgrundstücks erfolgt über die Schwetzinger Str. 99.  Zufahrtswege und Lagerflächen sind beengt, es wird empfohlen, das Baugrundstück vor Angebotsabgabe zu besichtigen.

Baukonstruktion
Die bauliche Grundkonstruktion des eingeschoßigen, nicht unterkellerten Längsbaus ist als Holzkonstruktionen vorgesehen, welches das Satteldach mit 22° Dachneigung ausbildet. Holzfachwerkträger in einem Achsraster von 5,0 m bilden das statischen Grundgerüst mit 10 konstruktiven Achsen für eine Gebäudelänge von 45m. Das tief auskragende Dach überspannt beidseitig das Gebäude mit jeweils 2,00m über der Gebäudebreite von ca. 11,50m. Das Gebäude ist der Gebäudeklasse 3 zuzuordnen und das Dach einschließlich Dachboden sind in F0 auszuführen. Bei allen tragenden Bauteilen ist die Brandschutzanforderung F30 erforderlich. Für den Schallschutz innerhalb des Betriebsgebäudes werden keine Anforderungen gestellt.

In die Holzkonstruktion eingestellt, sind auf einer Betonbodenplatte für die Außenwände Hochlochziegel aus Ton in einer Stärke von 42,5 cm gemauert, Innenwände in 24cm, bzw. 17,5cm starkem HLZ-Mauerwerk mit einer Beton-Ringankerebene. Der obere Abschluss der Außenwände wird in einer Holzständerkonstruktion hergestellt.
In die Bodenplatte eingelassen sind alle erforderlichen Bodenrinnen und Abläufe.

Haustechnik
Auf der Ebene des in Teilabschnitten befindlichen Dachbodens erfolgt die Technikverteilung und die Positionierung von haustechnischen Anlagen. Auch die kleineren Personal- und Sanitärräume erhalten auf Ringankerhöhe eine einfache Deckenlage. Die Dachbodenebene ist zu Montage- und Revisionszwecken begehbar bzw. belastbar.

Die große Dachfläche, die mit Stahlblechprofildeckung gedeckt wird, erhält fast vollflächig PV-Solarpaneele-Belegung. Dachdurchdringungen sind auf das minimalste beschränkt.
Die Wärmeversorgung erfolgt über Luftwärmepumpenheizung mit geeigneter AP-Heizkörperverteilung.

Haustechnik-Installationen erfolgen Aufputz.

Angaben zur Örtlichkeit

Anschrift der Baustelle
Tierpark Walldorf
Schwetzinger Straße 99
69190 Walldorf

Lage des Grundstücks
Der Tierpark Walldorf befindet sich im Norden Walldorfs in nächster Nähe zum Schulzentrum. Das Betriebsgebäude soll auf einem derzeit unbebauten, als Pferdekoppel und Lagerfläche genutzten Teilbereich errichtet werden. Die Zufahrt findet über einen befestigten Weg von der Schwetzinger Straße im Norden her statt. Parallel zum Weg, im östlichen Teil des Baufelds, verläuft ein Kanal und eine Trinkwasserleitung. Das Baufeld umfasst eine Fläche von rd. 55 m x 35 m. Das Bestandsgelände verläuft vergleichsweise eben und liegt, auf Grundlage der erfolgten Höheneinmessungen im Rahmen der Baugrunderkundung, bei im Mittel rd. 103,6 m+NHN.

Angaben zur Baustelle
Baugrund / Bodenverhältnisse:
Der Untergrund wird im Untersuchungsbereich von oben nach unten geologisch wie folgt aufgebaut:
- Grasnarbe/ Oberboden
- Auffüllungen
- Flussablagerungen (Rhein)
Der Grundwasserstand wurde zum Untersuchungszeitpunkt in einer Tiefe von im Mittel rd. 4,0 m u. Geländeoberkante (u. GOK) bzw. auf einer Höhenkote von rd. 99,7 m+NHN eingemessen. Das Baugelände liegt nach [U7] innerhalb der amtlich festgesetzten Zone IIIB des Wasserschutzgebiets "WGG III, ZVWV Hardtgruppe Sandhausen" sowie innerhalb der Überflutungsflächen des Hardtbachs für Extrem-Hochwasser. Schnitte/ Bohrprofile und das Geotechnischem Gutachten sind beigefügt.

Ver- und Entsorgungsleitungsanschlüsse
Ein Bauwasseranschluß, sowie Baustromanschluß für die Nutzung durch den Auftragnehmer wird zur Verfügung gestellt.
Die Zwischenzählersind durch den Auftragnehmer zu setzen.

Sonstige Angaben zur Baustelle
Schutz vorhandenen Bewuchses:
Eine Beschädigung der zu erhaltende Bäume ist zu vermeiden. Während der Bauarbeiten ist auf den Schutz des Baumbestandes besondere Rücksicht zu nehmen.

## 2. Vorbemerkung zum Arbeits-, Sicherheits- und Gesundheitsschutz
Arbeits-,Sicherheits-
und Gesundheitsschutz

Durch den SiGeKo wird eine Baustellenordnung übergeben.

Allgemeines
Für die Baustelle ist die Bauleitung der Vertreter des Bauherren. Er ist weisungsbefugt gegenüber allen auf der Baustelle Beschäftigten, sofern es um die Bauausführung, die Sicherheit bzw. den Gesundheitsschutz der Mitarbeiter geht.

Den Anweisungen des Koordinators und den Vorgaben aus den SiGeplan ist Folge zu leisten, ohne dass daraus eine Zusatzvergütung abgeleitet werden kann.

Für die Rohbauarbeiten wird nachstehende Baustellenordnung vereinbart. Diese soll einen störungsfreien Bauablauf ermöglichen und die Sicherheit für Beschäftigte und Anlagen gewährleisten.
Sie enthält Regelungen zur Organisation, Koordination und Überwachung des Baustellenbetriebes und umfasst Maßgaben zur Arbeitssicherheit, die im Zusammenhang mit der Gewerbeaufsicht und der Bauberufsgenossenschaften für alle am Bau Beteiligten festgelegt wurden. Grundsätzlich gelten alle Regeln der Bausteine aus der aktuellen "Gelbe Mappe" (GM), wie z.B.
Absturzsicherung, Seitenschutz gemäß GM B 8 und absolute Helm-Tragepflicht gemäß BGV A 1 § 4.
Der SiGePlan und die Bausteine der "Gelben Mappe" gelten zwingend und sind einzuhalten. Der AN und deren SUB hat vor Arbeitsbeginn eine Gefährdungs- und Belastungsanalyse vorzulegen. Insbesondere wird auf die Beachtung und Einhaltung der für Baustellen geltenden Kapitel der Arbeitsstättenverordnung hingewiesen.

Abstimmung bei Durchführung von Arbeiten durch zwei und mehr Auftragnehmern:

Bei gleichzeitigem Einsatz von zwei und mehr Auftragnehmern auf der Baustelle sind die Arbeiten und die Terminierung mit dem Bauleiter abzustimmen. Werden Mitarbeiter an einem Arbeitsplatz tätig, sind die Auftragnehmer verpflichtet, bei der Durchführung der Sicherheits- und Gesundheitsschutzbestimmungen zusammenzuarbeiten.
Soweit dies für die Sicherheit und den Gesundheitsschutz der Mitarbeiter bei der Arbeit erforderlich ist, haben die Auftragnehmer je nach Art der Tätigkeiten insbesondere sich gegenseitig und ihre Mitarbeiter über die mit den Arbeiten verbundenen Gefahren für Sicherheit und Gesundheit zu unterrichten und Maßnahmen zur Verhütung dieser Gefahren abzustimmen.
Vergibt ein Auftragnehmer Arbeiten an andere Unternehmer, dann hat er, soweit dies zur Vermeidung einer möglichen gegenseitigen Gefährdung erforderlich ist, eine Person zu bestimmen, die die Arbeiten aufeinander abstimmt. Er hat dafür zu sorgen, dass diese Person Weisungsbefugnis gegenüber seinen Auftragnehmern und deren Mitarbeiter hat.

Der Auftragnehmer hat zur Verhütung von Arbeitsunfällen die für seinen Bereich erforderlichen Anordnungen und Maßnahmen zu treffen sowie die erforderlichen Sicherheitseinrichtungen zu Verfügung zu stellen.
Jeder Auftragnehmer hat eigenverantwortlich eine Erste-Hilfe-Ausrüstung vorzuhalten.
In den Unterkünften befindet sich ein Erste-Hilfe-Kasten der Unternehmer, ebenso eine Krankentrage bei mehr als 20 Arbeitnehmern.
Jede Fachfirma hat 1 Ersthelfer bis 20 Versicherte und ab 20 Mitarbeiter sind 10% von allen Mitarbeitern zu benennen. Diese Ersthelfer sind der Bauleitung + SiGeKo namentlich und schriftlich bekanntzugeben. Jeder Unfall ist der Bauleitung + SiGeKo mit Durchschrift der Unfallmeldung anzuzeigen.

Die zur Verfügung gestellten sanitären Einrichtungen sind in einem ordentlichen Zustand zu halten. Über das normale Maß hinaus gehende Reinigungskosten werden gemäß dem Verursacherprinzip anteilig in Rechnung gestellt.
Zur Sauberkeit gehört auch die sachgerechte Lagerung aller eingesetzten Arbeitsmittel und Materialien sowie die sofortige Entsorgung anfallender Abfälle, Bauschutt und Abwasser. Die Bauleitung ist berechtigt, zu Lasten der Verursacher eine Firma zur Wiederherstellung der Ordnung und Sauberkeit einzusetzen.

Der Auftragnehmer hat dafür zu sorgen, dass Baumaschinen und Geräte nur von dazu beauftragten Personen bedient werden. Sämtliche Maschinen und Geräte (Kran, Bagger, etc.) müssen die vorgeschriebenen Sicherheitsprüfungen - auch im terminlichen Abstand - vorweisen. Bei Hubarbeitsbühnen sind die Herstellerangaben zu beachten (Betriebsanleitung, typbedingtes Anschlagen)
Das Kranbuch des Turmdrehkrans muss täglich und ordentlich geführt werden und muss jederzeit einsehbar sein. Es gilt die Montage- und Verwendungsanweisung.

Es ist unbedingt sicherzustellen, dass sich der Schwenkbereich von Arbeitsmaschinen/ Drehturmkranen nicht mit Schwenkbereichen anderer Maschinen insbesondere von anderen Drehturmkränen, auch von Nachbarbaustellen überschneidet (vor der Zusammenarbeit DGUV Vorschrift 53 "Krane" berücksichtigen: Vorfahrts-Regelung, z.B. Betonarbeiten gehen vor, ev. Betriebsanleitung erstellen), die Aufstellung von Unterkunfts-, Sanitäts- und Mannschaftscontainern außerhalb des Schwenkbereiches von Drehturmkranen befindet und der Schwenkbereich mit Last an Zonen von beteiligten Dritten/Nachbarn (z.B. Kinderspielplatz, Gehweg) endet/
Schwenkbereichs-Begrenzung Einzeichnung Baustellenzaun siehe Baustelleneinrichtungsplan.

Das Gerüst mit Freigabekarte wird von einer Fachfirma erstellt; Gerüstklasse entsprechend der Nutzung und Verhältnisse (das Gerüst muss so ausgebildet sein, dass niemandem die Möglichkeit gegeben wird, von unten oder von der Seite auf das Gerüst aufzusteigen, d.h. von unten rundum 3 m beplankt, Gerüstleitern hochgeklappt, an der Außenrettungstreppe von der Gerüstseite her beplankt).
Zulassungsbescheide sowie Aufbau- und Verwendungsanleitungen sind auf der Baustelle vorzuhalten. Veränderungen sind nicht zulässig bzw. mit der Gerüstfirma über die Bauleitung abzustimmen.
Das Gerüst muss mindestens einmal pro Woche oder nach Bedarf durch die Gerüstfirma kontrolliert werden.
Eine Gerüstkarte nach DIN ist an jedem Gerüst am Anfang zu installieren.
Gleiches gilt für fahrbare Gerüste und Bühnen. Bei diesen sicherheitstechnischen Einrichtungen ist darauf zu achten, dass zu jederzeit Handlauf, Mittelsprosse und Fußleiste montiert sind. Sicherheitsrelevant verantwortlich für diese fahrbaren Gerüste und Bühnen ist der jeweilige Aufsteller, bzw. Benutzer.
Gesperrte Gerüste und Gerüste ohne Gerüstkarte dürfen nicht benutzt werden.

Bodenöffnungen sind jederzeit verschiebesicher abzudecken. Die maximale Durchbiegung eines jeden Belagteiles darf nicht mehr als das 0,01-fache der Stützweite dieses Belages betragen.

Anlegeleitern sind so aufzustellen, dass sie mindestens 1 m über die Austrittstelle hinausragen. Arbeiten auf Anlegeleitern nur kurzfristig (andernfalls Arbeitsgerüst) und nicht "freihändig"! Bockleitern sind nicht als Anlegeleitern zu nutzen.

Für Arbeiten von Leitern müssen sogenannte Stufenleitern eingesetzt werden (Stufenbreiten min. 8cm) Arbeiten von Leitern sollten möglichst vermieden werden. Es sollte vorzugsweise Arbeiten von Roll- oder Kleingerüsten aus erledigt werden. Beachtung der Leiter Norm DIN EN 131 und TRBS 2121 Teil 2

Privatfahrzeuge dürfen nicht auf dem Gelände der Baustelle parken, Dienstfahrzeuge nur an festgelegten Orten. Die Höchstgeschwindigkeit für Fahrzeuge auf der Baustelle beträgt 7 km/h. Zufahrtswege für Rettungsfahrzeuge sind frei zu halten.

Weiterhin wird hiermit festgelegt, dass grundsätzlich Rückwärtsfahren auf der Baustelle nur mit zwei Einweisern erlaubt ist ! Die Einweiser müssen der deutschen Sprache mächtig sein, um Fußgänger auf die Gefahr hinzuweisen und zu stoppen.

Die Beeinträchtigung Dritter wie Schüler, Nachbarn, Passanten und in der Nähe befindliche Personen muss auf Mindestmaß reduziert sein; auf keinen Fall darf für Dritte eine direkte oder indirekte Gefahr/Gefährdung ausgehen.

Bei Arbeiten an der Einmündung der öffentlichen Straße haben Absperrungen zu erfolgen (nach ZTV-SA95).

Der Abstand zu Böschungen von 2 m ist im Transport- und Kranverkehr unbedingt einzuhalten, Lasteintragungen ebenfalls erst ab 2 m von der oberen Böschungskante!

Jeder ist für einen ausreichenden Brandschutz in seinem Arbeitsbereich zuständig.

Zweiter Rettungsweg sind entsprechend zu kennzeichnen.

Bei Schweiß- und Schneidarbeiten sind diese - mit unterschriebenem Erlaubnisschein - gemäß den Vorschriften auszuführen.
Die Durchführung von Schweiß-, Schneid- und Feuerarbeiten in der unmittelbaren Nähe feuergefährlicher Objekte ist grundsätzlich untersagt.
Kontrollrundgänge nach Schweiß- und Schneidarbeiten auf der Baustelle sind täglich nach Abschluss der Arbeiten durchzuführen.

## 3. Allgemeine technische Vorbemerkungen
Allgemeine Vorbemerkungen

Es gelten entsprechend VOB die Normen und Regeln in der zum Vertragsschluss gültigen Fassung einschließlich der Änderungen, Berichtigungen und Beiblätter.

Soweit in der Leistungsbeschreibung auf Technische Spezifikationen, z. B. nationale Normen, mit denen Europäische Normen umgesetzt werden, europäische technische Zulassungen, gemeinsame technische
Spezifikationen, internationale Normen, Bezug genommen wird, werden auch ohne den ausdrücklichen Zusatz: "oder gleichwertig", immer gleichwertige Technische Spezifikationen in Bezug genommen.

Der Bieter hat die Situation vor Ort vor Abgabe eines Angebotes in Augenschein zu nehmen.
Nachforderungen wegen Unkenntnis örtlicher Begebenheiten werden nicht akzeptiert.

Leistungen und Aufwendungen, welche für die behördliche Genehmigung zur Aufstellung der Baustelleneinrichtung erforderlich sind, wie z.Bsp. Nutzung von öffentlichen
Verkehrsflächen sind Nebenleistungen.

Baustelleneinrichtung
1.
Der AN hat spätestens 1 Woche nach Auftragserteilung einen Baustelleneinrichtungsplan vorzulegen und mit dem Auftraggeber abzustimmen. In diesem Einrichtungsplan sind sämtliche Einrichtungen, Sanitärbaracke, Baustrassen usw., einschliesslich der vorgesehenen Ver- und Entsorgungsleitungen maßstäblich einzutragen. Der Baustelleneinrichtung ist der beiliegende Lageplan zugrunde zu legen.

2.
 Das Einschneiden der Schnurgerüste erfolgt durch den Geometer, der vom Auftraggeber vergütet wird.
Erforderliche Hilfskräfte sind dem Geometer kostenlos zu stellen. Meterrisse werden vom Geometer erstellt.

3.
In der Baustelleneinrichtung ist auch enthalten:
Aufstellen, Vorhalten und Beseitigen von Abschrankungen, Beleuchtungen und sonstige Sicherungen, wie z.Bsp. Einrichtungen ausserhalb der Baustelle zur Umleitung und Regelung des öffentlichen Verkehrs.

4.
Notwendige Gründungsmaßnahmen für Kranfundamente und dergleichen im Nahbereich der Baugrube sind mit dem Tragwerksplaner abzustimmen. Der statische Nachweis ist vom AN unentgeldlich zu erbringen.
Kranbahnfundamente und dergleichen sind nach dem Abbau der Anlagen restlos zu entfernen.

5.
Der Auftragnehmer hat während der vertraglichen Ausführungszeit die vorhandenen Baustellentore nach Arbeitsende und an den Wochenenden verschlossen zu halten. Eventuell notwendige Reparaturen, die zum Verschliessen der Tore erforderlich sind, gehen zu Lasten des Auftragnehmers und sind, wie das Verschliessen, in die Einheitspreise einzurechnen.

6.
Das Einrichten von Wohnlagern ist nicht gestattet

7.
Das Verunreinigen der umliegenden Verkehrsflächen ist durch geignete Maßnahmen zu vermeiden.
Werden dennoch durch Fahrzeuge, die von der Baustelle fahren,die umliegenden Strassen verunreinigt, so hat der AN für sofortige Reinigung zu sorgen.

8.
Müssen Teile der Baustelleneinrichtung aus Gründen des Bauablaufes umgesetzt werden, so sind diese Maßnahmen Nebenleistungen.

Baureinigung/ Müll
Der AN hat die Baustelle mindestens einmal wöchentlich ohne besondere Aufforderung durch seine Arbeiten anfallenden Schutt, Reste, Abfälle, Verpackungsmittel, Verunreinigungen und dergleichen auf seine Kosten zu räumen, säubern und zu entsorgen, einschl. Deponiegebühren. Die für nachträgliche Arbeiten. Arbeitsbehindernde Dinge sind unmittelbar, unaufgefordert zu beseitigen.

Wöchentliches Baustellenbesprechung Regelmäßig, voraussichtlich wöchentlich, finden Koordinierungsgespräche statt. Der Auftragnehmer muss an diesen Besprechungen durch einen bevollmächtigtenVertreter teilnehmen.

Der Auftragnehmer hat dafür Sorge zu tragen, dass während der Ausführung seiner Leistungen immer mindestens ein fließend deutsch sprechender und sachkundiger Mitarbeiter seiner Firma auf der Baustelle anwesend ist.

## 4. Planunterlagen und sonstige Anlagen
Architektenpläne
- wa28-L5 01V Lageplan/Außenanlagen vom 20.04.2026
- wa28 L5 02V Erdgeschoss vom 20.04.2026
- wa28-L5 03V Dachboden vom 20.04.2026
- wa28-L5 04V Baustelleneinrichtung vom 20.04.2026

- wa28-L5 10V Schnitt A-A vom 20.04.2026
- wa28-L5 11V Schnitt B-B vom 20.04.2026
- wa28-L5 12V Schnitt C-C vom 20.04.2026
- wa28-L5 13V Schnitt D-D vom 20.04.2026
- wa28-L5 14V Schnitt E-E vom 20.04.2026

- wa28-L5 20V Ansicht Nord & Ansicht Süd vom 20.04.2026
- wa28-L5 21V Ansicht Ost vom 20.04.2026
- wa28-L5 22V Ansicht West vom 20.04.2026

- wa28-L5 31V Regeldetail Multifunktionsraum vom 20.04.2026
- wa28-L5 32V Regeldetail Werkstatt vom 20.04.2026
- wa28-L5 33V Regeldetail Aufnahmegehegevom 20.04.2026
- wa28-L5 34V Regeldetail Büro Leitung vom 20.04.2026

- wa28-L5 40V Ausschnitt Futterzubereitung & Futterküche vom 20.04.2026
- wa28-L5 41V Detail Anschlüsse Wand Deckenkonstruktion vom 20.04.2026
- wa28-L5 43V Regeldetail Außentür vom 20.04.2026
- wa28-L5 34V Regeldetail Fenster vom 20.04.2026

Statikpläne

- 001-VA-Betriebsgebäude-Tierpark-Walldorf-Fundament-Pos-Schalplan_1
- 002-VA-Betriebsgebäude-Tierpark-Walldorf-Erdgeschoss-Pos-Schalplan_2
- 003-VA-Betriebsgebäude-Tierpark-Walldorf-Dachübersicht-Posplan_3
- 011-VA-Betriebsgebäude-Tierpark-Walldorf-Schnitte-SQ1-SQ5-Pos-Schalpl_11
- 012-VA-Betriebsgebäude-Tierpark-Walldorf-Schnitte-SL1-SL7-Pos-Schalpl_12
- 013-VA-Betriebsgebäude-Tierpark-Walldorf-Holz-Details_13
- 021-Betriebsgebäude-Tierpark-Walldorf-Bew-Fundamente

HLS Pläne

- 865 DA-4705
- 865 DG-4704
- 865 EG 4703
- 865 DETAIL-4330

Elektro Pläne

- 2026_03_25_Installation_Fundamenterder
- 2026_03_25_Installation_Erdgeschoss
- 2026_03_25_Erschließung_Gebäude
- 2026_03_25_Detailzeichnung_Schachtanschluss
- 2026_03_25_Detailzeichnung_Installation_Rohbauer

Entwässerungsplan Regenwasser
- 260317_1460-400

Gutachten
- 2025-03-07_Betriebsgebäude Tierpark Walldorf_Geotechnisches Gutachten

## 012 Rohbauarbeiten
EP-Anteile: Lohn; Material; Gerät; Sonstiges

### Titel 01 Baustelleneinrichtung

*Hinweis: Sicherheits- und Baustelleneinrichtung*
Technische Vorbemerkungen

Mitgeltende Normen und Regeln

DIN 18920
Vegetationstechnik im Landschaftsbau - Schutz von Bäumen, Pflanzenbeständen und Vegetationsflächen bei Baumaßnahmen

DIN EN 61439-5; VDE 0660-600-5
Niederspannung-Schaltgerätekombinationen - Teil 5: Schaltgerätekombinationen in öffentlichen Energieverteilungsnetzen

ASR
Technische Regeln für Arbeitsstätten (ASR)

ASR A5.2 (Entwurf)
Anforderungen an Arbeitsplätze und Verkehrswege auf Baustellen im Grenzbereich zum Straßenverkehr - Straßenbaustellen

BaustelleneinrVV HA
Technische Baubestimmungen; Baustelleneinrichtungen; Sicherheitsregeln für die Einrichtung und den Betrieb auf Baustellen

RSA 95
Richtlinien für die Sicherung von Arbeitsstellen an Straßen (RSA)

Angaben zu Stoffen und Bauteilen

Baustromverteiler müssen mindestens der Schutzart IP 43, die ggf. dazu gehörenden Messeinrichtungen IP 54 entsprechen

Angaben zur Ausführung

Allgemeines

Baustelleneinrichtung auf Grasnarbe oder Humus ist nicht gestattet. Die Kronen- und Wurzelbereiche von Bäumen sind frei zu halten. Das gilt auch für Materiallagerungen.

Vorhandene Grenzsteine und Vermessungsmarkierungen sind mit Beginn der Arbeiten im Zuge der Baustelleneinrichtung bis zum Räumen der Baustelleneinrichtung zu sichern.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Beim Abbau der Baustelleneinrichtung ist zu beachten:

- Der Auftraggeber ist über den beabsichtigten Abbau der Baustelleneinrichtung oder von wesentlichen Teilen derselben zu informieren.

- Nicht mehr benötigte Teile der Baustelleneinrichtung sind unverzüglich zu entfernen.

- Nach Abbau der Baustelleneinrichtung sind das dafür benötigte Gelände bzw. die genutzten baulichen Anlagen und Gebäude in den ursprünglichen Zustand zu versetzen, soweit technisch möglich und falls nichts anderes vereinbart ist.

Werden öffentliche Flächen über das vorgesehene Maß hinaus (zeitlich oder räumlich) auf Veranlassung des Auftragnehmers in Anspruch genommen, hat dieser die entsprechende Abstimmung mit den Behörden vorzunehmen (z.B. Sondernutzungserlaubnis nach StVO) und die erhöhten Gebühren zu tragen.

**01.1 Einrichten, Vorhalten und Räumen der Baustelle**
Einrichten, Vorhalten und Räumen der Baustelle für die Ausführung sämtlicher in der Leistungsbeschreibung aufgeführten und evt. nachträglich vereinbarten Leistungen.
Wiederherstellen des Geländes einschl. Entfernen von Fundamenten und Verunreinigung, mit folgenden in den  Pauschalpreis einzurechnenden Leistungen, soweit sie nicht in nachfolgenden Einzelpositionen erfasst sind:

- Baustraßen, Bauwege
- Kranfundamente-/ gleis
- Lager- und Arbeitsplätze
- Verkehrssicherungseinrichtung einschl. Leistung zur Verkehrssicherung sowie deren Beantragung
- Erfüllung der Vorgaben der Arbeitsstättenrichlinien bzgl. Tagesunterkünfte für eigenes Personal, Sanitäreinrichtungen in gesonderter Position.
- Lagerräume, Werkstatt, Magazin, Unterstelleinrichtungen
-  Kran und Transportgeräte
- Maschinen, Geräte, Werkzeuge
- Begehbare Abdeckungen
- Arbeits- und Schutzgerüste für die Arbeiten des Auftragnehmers, sofern nicht ausdrücklich im Leistungsverzeichnis abweichend beschrieben.
- Alle erforderlichen Absperrungen und Umwehrungen
  an Öffnungen während der eigenen Nutzungsdauer auch zur  Mitbenutzung anderer Unternehmer während der eigenen
  Nutzungsdauer und vorhalten für Folgegewerke.
  Eventuell notwendige Umbau- und oder Ergänzungsarbeiten
  für Fremdgewerke werden nach Aufwand abgerechnet. Die
  Arbeiten sind vorab mit der Bauleitung azustimmen.
- Gebühren im Zusammenhang mit der Baustelleneinrichtung,
  soweit nicht durch Vorschriften anders geregelt
Menge: 1,000 Psch

**01.2 Baustromanschluss, 1 Zählerpl.,9 Dosen**
Baustromanschluss-Verteiler-Schrank für Baustelle, mit Anschlusssicherung mit Sicherungs-Lasttrennschalter.
An Netz anschließen, während der gesamten Bauzeit vorhalten und abbauen.
Anschlusswert: 40 kW/400V
Trennschalter : 80 A/NH 00
Anzahl Zählerplätze : 1 1
Hauptschalter : 63 A
Hauptsicherung : 63 A / E 33
FI-Schutzschalter : 40 / 0,03 A-63 / 0,03 A
CEE-Steckdose : 2x16A, 1x32 A/400 V
Schuko-Steckdose : 6x16A/230 V
Grundstandzeit: 4 Wochen
Menge: 2,000 St

**01.3 Baustromanschluss/- verteiler vorhalten**
Gebrauchsüberlassung für den vorbeschriebenen Baustromanschlus bzw. Baustromverteiler, inkl. aller erforderlichen und vorgeschriebenen Prüfungen, welche mit der Hauptposition nicht abgegolten sind.

Vorhaltezeit: 39 Wochen
Menge: 78,000 Stk/

**01.4 Sanitärwagen aufstellen und beseitigen**
Sanitärwagen, für die Nutzung der am Bau beteiligten Ausbaufirmen, antransportieren, aufstellen und nach Beendigung der Bauarbeiten beseitigen; Ausstattung mit Elektroheizung/Propangasheizung, Beleuchtung, 2 WC-Anlagen, 2 Urinalen und 4 Waschbecken; einschl. Beleuchtung und Beheizung, Kanal- und Wasseranschluß nach Herstellung des Anschlusses an die öffentliche Trinkwasserversorgung.

Grundstandzeit: 4 Wochen
Menge: 1,000 Stk

**01.5 Sanitärwagen vorhalten und unterhalten**
Sanitärwagen für die Nutzung der am Bau beteiligten Ausbaufirmen vorhalten und unterhalten. Die Kosten für Energie, Heizung, Wartung und tägliche Reinigung
sind im Preis enthalten. Außer den vollen Monaten werden Teilzeiten nach Tagen zu 1/30 des Einheitspreises abgerechnet.

Vorhaltedauer: 39 Wochen
Menge: 39,000 Stk/

**01.6 Schnurgerüst**
Stellen, vorhalten und abbauen von Schnurgerüsten für den auf dem Baufeld befindlichen Neubau.
Die Einmessarbeiten erfolgen im gesonderten Auftrag der Stadt Walldorf durch den Vermessungsingenieur.
Menge: 1,000 Psch

**01.7 Demontage Doppelstahlmattenzaun**
Demontieren und beseitigen von bestehenden Doppestahlmattenzaun.

Zaunhöhe: ca. 2,00 m
Menge: 100,000 m²

**01.8 Bauzaun, Stahlrahmen (mobil), h=2,00 m**
Bauzaun aus mobilen Stahlrahmenelementen mit Rundstahlfüllstäben, Stützfüßen aus Beton, incl. sämtlicher Verbindungen, Kupplungen etc., aufstellen und nach Abschluß
aller Bauarbeiten abbauen.

Zaunhöhe: 2,00 m
Grundstandzeit: 4 Wochen
Menge: 100,000 m

**01.9 Bauzaun, vorhalten**
Vorgenannten Bauzaun vorhalten und
unterhalten. Angefangene Monate werden
anteilig verrechnet.
Zaunhöhe : 2,0 m
Vorhaltedauer : 39 Wochen
Einheitspreis: lfm/Wochen
Menge: 39,000 m/Wo

**01.10 Bauzaun-Tor (3,50 m breit)**
Tor, verschließbar, 2-flügelig, passend zum Bauzaun.
Durchfahrtsweite: 3,50 m
Höhe: 1,50 m
Grundstandzeit: 4 Wochen
Menge: 2,000 Stk

**01.11 Bauzaun-Tor, vorhalten**
Vorgenanntes Bauzaun-Tor vorhalten und unterhalten. Angefangene Monate werdenanteilig verrechnet.

Vorhaltedauer : 39 Wochen
Einheitspreis: Stk/Woche
Menge: 39,000 Stk/

### Titel 02 Bauwasser/Bauabwasser Provisorische Entwässerung

#### Untertitel 02.01 Bauwasser

**02.01.1 Wasseranschluss DN32 herstellen**
Anschluss DN 32 ausserhalb der Baustelleneinrichtung für die Wasserversorgung der sanitären Einrichtungen der Container und für die Bauwasserversorgung herstellen

Bestehend aus:

- Standrohr (Länge bis 2m)
- Wasserzähler mit Bauartzulassung gemäß Eichordnung,
  beglaubigt, für waagerechten Einbau, Zifferblatt oben,
  Nenndurchfluss QN 6m³/h
- Sicherungseinrichtung für Trinkwasser DIN EN 1717, als
  Rohrtrenner mit kontrollierbarer Mitteldruckzone, Gruppe/Typ
  BA, mit integriertem eingangsseitigem Schmutzfänger,
  differenzdruckgesteuerter Sicherungspatrone und
  Ablaufanschluss, zur Absicherung von Anlagen bis
  Flüssigkeitskategorie 4, PN 10, DN 32.
- Absperrventil DN 32
Menge: 1,000 Psch

**02.01.2 Wasseranschluss DN32 vorhalten**
Wasseranschluss der Baustelleneinrichtung für die Wasserversorgung der sanitären Einrichtungen der Container und der Baustelle DN 32, vorhalten,

Stück: 1
Vorhaltedauer: 43 Wochen
Menge: 43,000 St/W

**02.01.3 Wasseranschluss DN 32 räumen**
vorgenannter Wasseranschluss DN 32 demontieren und entfernen
Menge: 1,000 St

**02.01.4 Anschlussltg Wasser DN32 verlegen**
Anschlussleitungen auf der Baustelle für die Wasserversorgung der sanitären Einrichtungen der Container und der Bauwasserversorgung, DN 32, verlegen, einschl. Anschluss der Container und eines Kleinverteilers
Menge: 10,000 m

**02.01.5 Anschlussltg Wasser DN32 vorhalten**
Anschlussleitungen auf der Baustelle für die Wasserversorgung der sanitären Einrichtungen der Container und der Bauwasserversorgung, DN 32, vorhalten,
Stück: 30
Vorhaltedauer: 43 Wochen
Menge: 43,000 m/Wo

**02.01.6 Anschlussltg Wasser DN 32 räumen**
vorgenannter Anschlussltg Wasser DN 32 demontieren und entfernen
Menge: 10,000 m

**02.01.7 Kleinverteiler Trinkwasser DN 32 6 Auslaufventile**
Trinkwasserverteiler für die Bauwasserversorgung bestehend aus einem Verteilerbalken mit folgenden Anschlüssen

1 St. Einspeisung DN 32 einschl. Absperrventil zentral
4 St. Auslaufventil DN 15 - 1/2" AG
2 St. Auslaufventil DN 20 - 3/4" AG

einschl. Konstuktion zur Befestigung, Höhe Auslaufventile 1m über Oberfläche herstellen
Menge: 1,000 Psch

**02.01.8 Kleinverteiler DN32 vorhalten**
Kleinverteiler DN 32, vorhalten,
Stück: 1
Vorhaltedauer: 43 Wochen
Menge: 43,000 St/W

**02.01.9 Kleinverteiler DN 32 räumen**
Menge: 1,000 Psch

**02.01.10 Rohrbegleitheizung**
Frostschutzheizung für frostgefährdete Rohre, Behältern verschiedener Medien und Wasserleitungen, geeignet für PVC und Metallrohre in gestreckter Verlegung.Heizband bestehend aus einem temperaturabhängig leistungsverändernden Bandelement aus molekularvernetztem Polymer, selbstregelnde Charakteristik, Korrosionschutzmantel aus modifiziertem Polyolefin.

liefern, installieren.
Menge: 10,000 m

**02.01.11 Heizbandanschluss**
Heizbandanschluß bestehend aus: 1 Stck Schnellverbindung mittels Isolationsdurchdringung für Heizband, UV - beständig. Mit fertig angeschlossener 1,5 m langer Anschlußleitung ( 3*2, 5 mm 2) 1 Stck Heizband Endabschluß, UV beständig, mit molekularvernetztem Gel gefüllt.
Nennspannung: 230 V
Nennstrom: 20 A
Schutzart: iP 68
Menge: 1,000 St

**02.01.12 Heizbandverbindung**
Heizbandverbindung bestehend aus:
2 Stck Schnellverbindung mittels Isolationsdurchdringung für Heizbänder UV- beständig. Die Schnellverbindungen sind durch ein 0,3 m langes Kabel ( 3*2,5mm² ) elektrisch verbunden.
Nennspannung: 230 V
Nennstrom: 20 A
Schutzart: IP 68
Menge: 1,000 Psch

**02.01.13 Heizband- Endanschlüsse**
Heizband-Endanschlüsse mit molekularvernetztem Gel gefüllt, UV-beständig
Menge: 1,000 Psch

**02.01.14 Thermostat**
Thermostat mit Rohranlegefühlern bzw. Umgebungsthermostat
Temperaturbereich + 5 Grad C bis +30 Grad C.
Menge: 1,000 St

**02.01.15 Aluminiumklebeband**
Aluminium - Klebeband zur Heizbandbefestigung auf Kunststoffrohren, Metallverbundrohren, Edelstahlrohren und Glasrohren. Das Heizband wird ganzflächig der Länge nach überklebt 1 Rolle für ca. 50 m Rohr.
Menge: 5,000 St

**02.01.16 Rohrbegleitheizung vorhalten**
Vorbenannte Rohrbegleitheizung mit Zubehör vorhalten
Stück: 1
Vorhaltedauer: 43 Wochen
Menge: 43,000 m/WO

**02.01.17 Rohrbegleitheizung räumen**
Menge: 10,000 m

**02.01.18 Elektroanschluss Rohrbegleitheizung**
Elektroanschluss Rohrbegleitheizung
bestehend aus 3m 3x2,5 mm² H07RN-F SW Kabel
inklusive Anschluss an bauseitigen Baustromverteiler, FI-frei
Menge: 1,000 Psch

**02.01.19 Dämmung von Trinkwasserleitungen, DN 32**
Dämmung der Trinkwasserleitung im Bereich der Rohrbegleitheizung, aus Mineralfaserschalen (bzw. Matten),
80 - 125 kg/m³, einschl. Ummantelung aus Folie
DN 32
Dämmung mit Draht umbinden, Längs- und Rundstöße der Dämmung mit selbstklebender Folie fugendicht überkleben. Dämmdicke: 30,0 mm
Menge: 10,000 m

**02.01.20 Dämmung von Trinkwasserleitungen, DN 32 vorhalten**
Vorbenannte Dämmung von Trinkwasserleitungen, DN 32 vorhalten
Stück: 1
Vorhaltedauer: 43 Wochen
Menge: 43,000 m/WO

**02.01.21 Dämmung DN 32 räumen**
vorgenannte Dämmung DN 32 demontieren und entfernen
Menge: 10,000 m

#### Untertitel 02.02 Bauabwasser

**02.02.1 Abwasserleitung DN100 herstellen**
Abwasserleitung innerhalb der Baustelleneinrichtung für die Abwasserentsorgung der sanitären Einrichtungen der Container, DN 100, herstellen
einschl. Anschluss an die Container
Menge: 10,000 m

**02.02.2 Abwasserleitung DN100 vorhalten**
Abwasserleitung innerhalb der Baustelleneinrichtung für die Abwasserentsorgung der sanitären Einrichtungen der Container, DN 100, vorhalten,
Stück: 1
Vorhaltedauer. 43 Wochen
Menge: 43,000 St/W

**02.02.3 Abwasserleitung DN 100 räumen**
vorgenannte Abwasserleitung DN 100 räumen
Menge: 10,000 m

**02.02.4 Anschluss von Abwasserkanal DN 100, an vorh.**
Anschluss von Abwasserkanal DN 100, an vorh.
Schacht, einschl. Sicherungsmaßnahme des Schachtes und des Anschlusses herstellen
Menge: 1,000 Psch

**02.02.5 Anschluss von Abwasserkanal DN 100 räumen**
Menge: 1,000 Psch

**02.02.6 Anschluss von Abwasserkanal DN 150, an Abwasserkanal**
Anschluss von Abwasserkanal DN 150, an neu errichteten Abwasserkanal DN 150
Einschl. 4m Anschlussleitung PP
Menge: 1,000 Psch

**02.02.7 Anschluss von Abwasserkanal DN 150 räumen**
Anschluss von Abwasserkanal DN 150 verschließen und räumen.Anschlussleitung ist bis ca. 1m unter Oberfläche freizulegen, zu Kürzen und fachgerecht zu verschließen.

einschl. Grabarbeiten und Wiederverfüllung.
Fachgerechtes Verdichten
Menge: 1,000 Psch

### Titel 03 Erdarbeiten

*Hinweis: Erdarbeiten - Technische Vorbemerkungen*
Mitgeltende Normen und Regeln

DIN 18127
Baugrund, Untersuchung von Bodenproben - Proctorversuch

DIN EN ISO 22476-2
Geotechnische Erkundung und Untersuchung - Felduntersuchungen - Teil 2: Rammsondierungen

DVGW GW 315
Hinweise für Maßnahmen zum Schutz von Versorgungsanlagen bei Bauarbeiten
Herausgeber: Deutscher Verein des Gas- und Wasserfaches e.V.

FGSV 516
Merkblatt für die Verdichtung des Untergrundes und Unterbaues im Straßenbau
Herausgeber: Forschungsgesellschaft für Straßen- und Verkehrswesen

FGSV 526
M HifüBau - Merkblatt über den Einfluss der Hinterfüllung auf Bauwerke
Herausgeber: Forschungsgesellschaft für Straßen- und Verkehrswesen

FGSV 535
M Geok E - Merkblatt über die Anwendung von Geokunststoffen im Erdbau des Straßenbaus
Herausgeber: Forschungsgesellschaft für Straßen- und Verkehrswesen

FGSV 551
Merkblatt über Bodenverfestigungen und Bodenverbesserungen mit Bindemitteln
Herausgeber: Forschungsgesellschaft für Straßen- und Verkehrswesen

FGSV 559
Merkblatt über Bauweisen für technische Sicherungsmaßnahmen beim Einsatz von Böden und Baustoffen mit umweltrelevanten Inhaltsstoffen im Erdbau
Herausgeber: Forschungsgesellschaft für Straßen- und Verkehrswesen

RAL-RG 501/2
Aufbereitung zur Wiederverwendung kontaminierter Böden und Bauteile - Gütesicherung
Herausgeber: RAL Deutsches Institut für Gütesicherung und Kennzeichnung e.V.

Angaben zu Stoffen und Bauteilen

Das auf der Baustelle anfallende und nicht zum Verfüllen benötigte Aushubmaterial ist vom Auftragnehmer vor der Abfuhr gemäß den Deponieklassen bzw. Abfallschlüsseln der AVV zu separieren.

Das auf der Baustelle anfallende und nicht zum Verfüllen benötigte Aushubmaterial ist vom Auftragnehmer auf eine Deponie seiner Wahl abzutransportieren, sofern im Leistungsverzeichnis nichts anderes angegeben ist.

Angaben zur Ausführung

Allgemeines

Weil die Lage vorhandener Leitungen, Kabel, Dräne, Kanäle, Vermarkungen und sonstiger Hindernisse vor der Ausführung der Arbeiten über die vorliegenden Planunterlagen hinaus nicht angegeben werden kann, hat der Auftragnehmer das Vorhandensein und die Lage entsprechend Abschnitt 3 der ATV zu erkunden.
Diese Besondere Leistung wird gesondert vergütet.

Falls erforderlich, ist das vorhandene Gelände vor Ausführung der Arbeiten gemeinsam von Auftragnehmer und Auftraggeber im Hinblick auf Lage und Höhe zu vermessen und das Ergebnis im Protokoll festzuhalten.

Erdarbeiten, Straßenaufbruch

Grasnarben und Oberbodenaushub sind nach Absprache mit dem Auftraggeber an geeigneter Stelle und auf geeigneter Lagerfläche getrennt zu lagern.

Auf der Baustelle wieder benötigter Oberboden ist in trapezförmigen Mieten, Höhe max. 1,50 m, zu lagern; die Böschungen sind abzugleichen. Die Mieten sind bei Bauvorhaben mit längerer Bauzeit mit Lippenblütlern zu bepflanzen.

Werden beim Aushub von der Leistungsbeschreibung abweichende Bodenverhältnisse angetroffen oder treten Umstände ein, durch die die vorgeschriebenen Aushubarbeiten nicht durchgeführt werden können, ist umgehend die Bauleitung zu verständigen.

Bei Auftreten von bindigem Boden im Bereich oberhalb der Gründungssohle ist vom Auftragnehmer rechtzeitig die Bauleitung zu verständigen und zunächst zu klären, ob eine Schutzschicht über der Gründungssohle verbleiben soll, wenn eine solche nicht bereits in der Leistungsbeschreibung gefordert worden ist. Ein Aufweichen der geplanten Gründungssohle, auch durch Niederschläge, ist unbedingt zu vermeiden.

Zur Herstellung des Planums der Baugrubensohle in homogenen bindigen Böden sind zur Vermeidung von Auflockerung glatte Baggerschaufeln zu verwenden.

Hat der Auftragnehmer die Lockerung des Bodens im Bereich der Gründungssohle zu vertreten, besteht für ihn kein Anspruch auf Vergütung für das Wiederherstellen der ursprünglichen Lagerungsdichte.

Bei feuchten bindigen Böden darf das Planum nicht nachträglich verdichtet werden, um ein Aufweichen zu vermeiden.

Entwässerungsmaßnahmen, zu denen der Auftragnehmer gemäß ATV DIN 18300 oder Vertrag verpflichtet ist, sind so auszuführen, dass der Baugrund und der zum Einbau bestimmte Boden nicht unzulässig durchfeuchtet wird. Werden die notwendigen zwischenzeitlichen Entwässerungsmaßnahmen unterlassen oder unsachgemäß ausgeführt oder werden die planmäßig herzustellenden Entwässerungsanlagen nicht rechtzeitig hergestellt, darf dadurch unbrauchbar gewordener Boden nicht verwendet werden und ist ggf. auszutauschen.

Bei Erdarbeiten in unmittelbarer Nähe von Bauwerken, Grenzbebauungen, Leitungen, Kabeln, Dränagen und Kanälen ist die Bauleitung sofort zu verständigen, wenn andere Verhältnisse angetroffen werden, als aus den Bestandsplänen zu ersehen ist.

Werden vorhandene Leitungen beschädigt, hat der Auftragnehmer sofort das zuständige Versorgungsunternehmen sowie die Bauleitung des Auftraggebers zu verständigen.

Bei Erdbauwerken und Hinterfüllungen ist darauf zu achten, dass der für den vorgesehenen Verwendungszweck geeignete Boden oder Fels eingebaut wird. Bestehen berechtigte Zweifel an der Verdichtungsfähigkeit von durch den Auftraggeber vorgegebenem Material, ist der Auftraggeber oder dessen Bauleiter zu informieren.

Der Auftragnehmer ist verpflichtet, vor Verfüllung von Bauwerken zu prüfen, ob der zu verfüllende Raum frei von Bauschutt, Müll u. dgl. ist. Trifft das nicht zu, ist der Auftraggeber unverzüglich zu verständigen.

Angaben zur Abrechnung

Nach ATV DIN 18299 ist der Abrechnung nach Zeichnung Vorrang zu geben. Wenn trotzdem nach örtlichem Aufmaß abgerechnet wird, sind auch hierbei die vereinbarten Sollmaße Grundlage der Abrechnung. Abweichungen hiervon werden nur in den Fällen bei der Abrechnung berücksichtigt, in denen die Abweichung von den Sollmaßen mit dem Auftraggeber oder seinem Objektüberwacher vereinbart oder von diesen angeordnet worden sind. Wenn eine solche Abweichung aufgrund der örtlichen Verhältnisse zwingend erforderlich wird, hat der Auftragnehmer den Auftraggeber unverzüglich darüber zu informieren und die Maßabweichung zu vereinbaren.

Im Leistungsverzeichnis aufgeführte Handschachtung wird nur für solche Leistungen vergütet, bei denen aus objektiven Gründen kein Bagger (auch kein Kleinbagger) eingesetzt werden kann (Engstellen, Leitungskreuzungen, Suchschachtung, Querschläge u.ä.).

Durch Verschulden des Auftragnehmers zu viel abgefahrene oder ausgehobene Aushubmassen sind durch gleichwertige Massen zu ersetzen.

Eine Vergütung dafür erfolgt nicht.

Durch unsachgemäßen Verbau, unzureichende Böschungen oder durch Witterungseinflüsse, mit denen im Allgemeinen zu rechnen ist, entstandene Mehrarbeiten werden nicht vergütet.

Der Auftraggeber benötigt für die Entsorgung Aushub entsprechende Entsorgungsnachweise.

**03.1 Oberboden abtragen und seitlich lagern**
Oberboden Bodenklasse 1,
s.a. Bodengutachten, in unterschiedlicher Stärke lösen und
unter Beachtung DIN 19731 seitlich auf dem Gelände lagern, Schütthöhe bis max. 2,00m,

Abtragsdicke ca. 20-30cm
Menge: 1130,000 m²

**03.2 Ausbilden von Mieten**
aus Oberboden der Vorposition, als Zulage, Ausbildung von Mieten in Trapezform, aus locker gelagertem Oberboden nach DIN 19731,max. Höhe ca.2,00m,
möglichst steile Böschung ( 50°) in Absprache mit
dem Baugeologen, Mietenoberfläche 4% Gefälle
Menge: 1130,000 m²

**03.3 Suchgraben**
zur Feststellung der Lage von Kabeln, Leitungen und dgl. nach Angabe AG/ Bauleiter, mit geeignetem Gerät oder gfs. als Handschachtung herstellen.
Aushubmaterial seitlich lagern und nach Fertigstellung wieder einbauen und verdichten.
Bodenklasse entsprechend Bodengutachten
Tiefe bis ca. 3,5m
Menge: 25,000 m³

**03.4 Baugrubenaushub bis 1,50m**
Boden profilgerecht lösen, Grobplanum herstellen und das Aushubmaterial seitlich im Baustellenbereich lagern,
Bodenklasse: siehe Baugrundgutachten,
Aushubtiefe bis 1,50m
Toleranz Planum : lt. DIN 18202, Tabelle 3, Zeile 1
Menge: 385,000 m³

**03.5 Erstellung einer Bodenanalyse**
Erstellung einer Bodenanalyse in situ/ Haufwerk nach LAGA Merkblatt PN 98, nach erfolgter Abstimmung mit dem Baugrundgutachter und Abstimmung mit dem geplanten Entsorgungsweg/ Entsorger (Deponie). Die Aufwendung für die erforderlichen Abstimmungen sind in die Position einzukalkulieren.
Menge: 3,000 Stk

**03.6 Zulage Baugrubenaushub Entsorgung BM-F1**
Zulage zu vorgenannter Position für die Abfuhr und Entsorgung des Baugruppenaushubs Qualitätsstufe BM-F1
Menge: 96,000 m³

**03.7 Bodeneinbau seitlich gelagerte Böden**
Boden in Baugrube/ Arbeitsräume oder dergleichen schichtenweise einbauen oder auf Baugelände verteilen und verdichten, mit seitlich zum Wiedereinbau geeignetem Boden,
entsprechend Tabelle 6 Spezifische Anforderungen an Ersatzboden
Verdichtungsgrad DPr.: 100%
Einbauhöhe bis ca 1,25m
Menge: 192,000 m³

**03.8 Zulage zu Bodeneinbau für Bodenlieferung**
Zulage zu vorgenannter Position für Lieferung von geeignete Ersatzbodenmaterial nach Bodengutachten Tabelle 6 Spezifische Anforderungen an den Ersatzboden
Der Nachweis der Zulässigkeit des Material ist zu erbringen und die Abstimmung mit dem Bodengutachter ist in die Position einzukalkulieren.
Menge: 96,000 m³

**03.9 Lastplattenversuch, statisch**
zum Nachweis der geforderten Verdichtung des Bodens und Durchführung und Auswertung sowie Gerätestellung erfolgt durch ein neutrales Prüflabor nach Wahl des AN, Abrechnung je Versuch inkl. aller Geräte,auch Wiederlager, Honorare und Nebenkosten als komplette Leistung
Menge: 3,000 Stk

**03.10 Schotterunterbau 0/45 Schichtdicke 20 cm**
Schotterunterbau der Bodenplatten
KFT- Material aus Schotter aus RC- Material
Schichtdicke: 20 cm
lagenweise Verdichtung (Mächtigkeit der Einzellage 0,3 m),
100 % Proctordichte
--> Nachweis über Plattendruckversuche

Verdichtbarkeit sowie Güteüberwachung des Schottermateriales  ist nachzuweisen.
Vor Anlieferung  ist seitens des Auftragnehmers die Güteüberwachungen hinsichtlich bodenmechanischer Eigenschaften und chemische Bodenanalysen gemäß der VwV Boden (Verwaltungsvorschrift des Umweltministeriums für die Verwertung von als Abfall eingestuftem Bodenmaterial) dem Auftraggeber zur Prüfung vorzulegen.

Die Auffüllung ist bis zur UK der Sauberkeitsschicht aufzufüllen.

Schotterunterbau d= 20cm

Die Arbeiten sind nach Angabe der Bauleitung und des Bodengutachters nach Baufortschritt durchzuführen.
Menge: 816,000 m²

**03.11 Zulage zu Schotterunterbau, Schichtdicke 10cm**
Zulage zu  vorgenannte Pos."Schotterunterbau 0/45 Schichtdicke 20 cm"
identisch wie vorgenannte Postition jedoch
Schichtdicke: 10cm
Menge: 205,000 m²

**03.12 Planum für Bodenplatte herstellen**
Planie für Bodenplatten herstellen.
Ausführung unmittelbar vor dem Einbringen der Sauberkeitsschicht, Perimeterdämmung, Geotextilvlies oder Ähnlichem, als planebene Fläche mit höchstens +/- 2 cm Höhendifferenz auf eine Länge von 5,0 m, einschliesslich des
Abrüttelns mit geeignetem Gerät. Überschüssiges
Material ist nach Wahl des AN zu beseitigen.
Menge: 952,000 m²

**03.13 Geotextilvlies auf Rohplanum**
Filterflies / Geotextil auf dem abgezogenen Rohplanum als Trennschicht

Geotextilvlies auf abgezogenen Rohplanum, in Längsbahnen auf der geebneten und verdichteten Unterlage mit 30 cm Überlappung verlegen.

Flächengewicht = 200 g/m²

Abrechnung nach abgedeckter Gesamtfläche,
Überlappungsflächen werden nicht gesondert vergütet.

Die Arbeiten sind nach Angabe der Bauleitung und des Bodengutachters nach Baufortschritt durchzuführen.
Menge: 952,000 m²

**03.14 Fundamentaushub, Streifenfundament**
Fundamentaushub ab Baugrubensohle für geschalte Streifenfundamente incl. seitlichem Arbeitraum
profilgerecht ausheben, einschl. Planums der Sohle,
Toleranz Planum : lt. DIN 18202, Tabelle 3, Zeile 1
Aushubmaterial seiltich zum Wiedereinbau lagern

Bodenklasse:  siehe Baugrundgutachten
Fundamentbreite:  0,6 m
Aushubtiefe: bis 1,50 m
Menge: 89,000 m³

**03.15 Zulage zu Fundamentaushub**
für Förderwege 50 m bis 100m innerhalb der Baustelle.
Menge: 44,000 m³

**03.16 Aushub, Tiefergründung**
Fundament ab Baugrubensohle für geschalte Streifenfundamente incl. seitlichem Arbeitsraum
profilgerecht ausheben, einschl. Planums der Sohle,
Toleranz Planum : lt. DIN 18202, Tabelle 3, Zeile 1
Aushubmaterial seiltich zum Wiedereinbau lagern

Bodenklasse: siehe Baugrundgutachten
Breite/Höhe:  1,00 /1,20m
Aushubtiefe: bis 2,50 m
Menge: 9,600 m³

**03.17 Schachtgrubenaushub**
Fundament ab Baugrubensohle für geschalte Streifenfundamente inkl. seitlichem Arbeitsraum
profilgerecht ausheben, einschl. Planums der Sohle,
Toleranz Planum : lt. DIN 18202, Tabelle 3, Zeile 1
Aushubmaterial seiltich zum Wiedereinbau lagern

Bodenklasse: siehe Baugrundgutachten
Aushubtiefe: bis 1,50 m
Menge: 14,000 m³

**03.18 Hinterfüllung Bauwerke,Schottergemisch**
Hinterfüllung von Fundamenten und Arbeitsräumen mit geliefertem Schottergemisch inkl. lageweisem Einbau und Verdichten gem. den Vorgaben der ZTVE-StB 09 mit geeignetem Verdichtungsgerät.

Material: Schottergemisch, ideal verdichtbar und nach Sieblinien abgestuft gemäß ZTVE-StB 09 und RStO 12
Verdichtbarkeit sowie Güteüberwachung des Schottermateriales ist nachzuweisen.
Vor Anlieferung des RC-Material ist seitens des Auftragnehmers die Güteüberwachungen hinsichtlich bodenmechanischer Eigenschaften und chemische Bodenanalysen gemäß der VwV Boden (Verwaltungsvorschrift des Umweltministeriums für die Verwertung von als Abfall eingestuftem Bodenmaterial) dem Auftraggeber zur Prüfung vorzulegen und mit der zuständigen Behörde abzustimmen (Wasserschutzgebiet)
Menge: 150,000 m³

**03.19 Zulage Handaushub**
Zulage zu Baugrubenaushub außerhalb von Gebäuden in Handschachtung.
Die Position ist nur dort anzuwenden, wo der Einsatz von Kleinbaggern nicht möglich ist oder wo Handschachtung vom Auftraggeber ausdrücklich gefordert wird.
Menge: 10,000 m³

**03.20 Aushub aufnehmen und entsorgen**
Auf dem Grundstück gelagerten Aushub, Baugrube / Fundament aufnehmen und Entsorgen, DK0
Menge: 150,000 m³

### Titel 04 Entwässerung

#### Untertitel 04.01 Grundleitungen

*Hinweis: Vorbemerkung zu Grundleitungen*
Vorbemerkung zu Grundleitungen ----------------------------------------------------------
Die nachstehend beschriebenen Grundleitungen sind Teil einer Grundstück-Entwässerungsanlage gemäß DIN 1986. Die Verlegung erfolgt nach DIN 1986 und sinngemäß entsprechend der DIN 4033. Nach Maßgabe des AG sind die Leitungen, je nach baulicher Erfordernis insgesamt oder abschnittsweise, einer Druckprobe gemäß DIN 4033 zu unterziehen. Die Leitungen sind, falls erforderlich, vor der Druckprobe zu sichern, Druckprobe und Abnahme sind zu protokollieren. -----------------------------------------------------------
Leitbeschreibung
Nachfolgend beschriebene Abwasserleitungen werden unterhalb bzw. außerhalb der Bodenplatte verlegt. Die Oberkante des Fertigfussbodens liegt bei +-0,00 m. Die Verlegung der Grundleitungen erfolgt bis zu einer Tiefe von -2,0 m.
Es werden Rohrleitung, aus Kunststoffabflußrohr, PP-MD, KG 2000 grün nach DIN EN 14758-1 ausgeführt, bestehend aus geraden Rohrlängen und Formstücken, abgelängt nach Erfordernis, mit Muffe und Spitzende, Muffe mit fest eingelegter Lippendichtung. Form- und Verbindungsteile in allen handelsüblichen Ausführungen haben in Material und Abmessung den Rohren zu entsprechen, sofern nachstehend nicht abweichend beschrieben.

Nach Herstellervorschrift, bzw. nach Maßgabe der BL verlegt.
-----------------------------------------------------------

**04.01.1 Abwasserkanal PVC-U homogen OD DN110 Graben verbaut Bettung Typ1 Bettungs-D 10cm Ein-Korn-Kies ob.Schicht Ein-Korn-Kies**
STLB-Bau 2025-10 009
Abwasserkanal aus PVC-U-Rohren DIN EN 1401-1, homogenes Vollwandrohr, DN/OD 110, Verlegung DIN EN 1610 in vorh. verbauten Graben, einschl. Bettung Typ 1, Dicke der unteren Bettungsschicht mind. 10 cm, aus Ein-Korn-Kies, obere Bettungsschicht aus Ein-Korn-Kies, Dicke der oberen Bettungsschicht gemäß beiliegender statischer Berechnung.
Menge: 85,000 m

**04.01.2 Abwasserkanal PVC-U homogen OD DN200 Graben verbaut Bettung Typ1 Bettungs-D 10cm Ein-Korn-Kies ob.Schicht Ein-Korn-Kies**
STLB-Bau 2025-10 009
Abwasserkanal aus PVC-U-Rohren DIN EN 1401-1, homogenes Vollwandrohr, DN/OD 200, Verlegung DIN EN 1610 in vorh. verbauten Graben, einschl. Bettung Typ 1, Dicke der unteren Bettungsschicht mind. 10 cm, aus Ein-Korn-Kies, obere Bettungsschicht aus Ein-Korn-Kies, Dicke der oberen Bettungsschicht gemäß beiliegender statischer Berechnung.
Menge: 16,000 m

**04.01.3 Abwasserkanal PVC-U homogen OD DN200 Graben verbaut Bettung Typ1 Bettungs-D 10cm Ein-Korn-Kies ob.Schicht Ein-Korn-Kies**
STLB-Bau 2025-10 009
Abwasserkanal aus PVC-U-Rohren DIN EN 1401-1, homogenes Vollwandrohr, DN/OD 200, Verlegung DIN EN 1610 in vorh. verbauten Graben, einschl. Bettung Typ 1, Dicke der unteren Bettungsschicht mind. 10 cm, aus Ein-Korn-Kies, obere Bettungsschicht aus Ein-Korn-Kies, Dicke der oberen Bettungsschicht gemäß beiliegender statischer Berechnung.
Menge: 11,000 m

**04.01.4 Passstück Schnitt auf der Baustelle OD DN110**
STLB-Bau 2025-10 009
Passstück für KG-Rohr, Formstück aus PVC-U, auf der Baustelle schneiden, DN/OD 110, Anschluss an PVC-U-Muffe DIN EN 1401-1.
Menge: 50,000 St

**04.01.5 Passstück Schnitt auf der Baustelle OD DN125**
STLB-Bau 2025-10 009
Passstück für KG-Rohr, Formstück aus PVC-U, auf der Baustelle schneiden, DN/OD 125, Anschluss an PVC-U-Muffe DIN EN 1401-1.
Menge: 10,000 St

**04.01.6 Passstück Schnitt auf der Baustelle OD DN160**
STLB-Bau 2025-10 009
Passstück für KG-Rohr, Formstück aus PVC-U, auf der Baustelle schneiden, DN/OD 160, Anschluss an PVC-U-Muffe DIN EN 1401-1.
Menge: 5,000 St

**04.01.7 PVC-U-Bogen KGB 45Grad OD DN110**
STLB-Bau 2025-10 009
Bogen KGB, Formstück aus PVC-U, 45 Grad, DN/OD 110, Anschluss an PVC-U-Muffe DIN EN 1401-1.
Menge: 75,000 St

**04.01.8 PVC-U-Bogen KGB 45Grad OD DN125**
STLB-Bau 2025-10 009
Bogen KGB, Formstück aus PVC-U DIN EN 1401-1, 45 Grad, DN/OD 125, Anschluss an PVC-U-Muffe DIN EN 1401-1.
Menge: 5,000 St

**04.01.9 PVC-U-Bogen KGB 45Grad OD DN160**
STLB-Bau 2025-10 009
Bogen KGB, Formstück aus PVC-U DIN EN 1401-1, 45 Grad, DN/OD 160, Anschluss an PVC-U-Muffe DIN EN 1401-1.
Menge: 5,000 St

**04.01.10 PVC-U-Doppelmuffe KGMM OD DN110**
STLB-Bau 2025-10 009
Doppelmuffe KGMM, Formstück aus PVC-U DIN EN 1401-1, DN/OD 110, Anschluss an PVC-U-Muffe DIN EN 1401-1.
Menge: 10,000 St

**04.01.11 PVC-U-Bogen KGB 45Grad OD DN125**
STLB-Bau 2025-10 009
Bogen KGB, Formstück aus PVC-U DIN EN 1401-1, 45 Grad, DN/OD 125, Anschluss an PVC-U-Muffe DIN EN 1401-1.
Menge: 5,000 St

**04.01.12 PVC-U-Abzweig KGEA 45Grad OD DN110**
STLB-Bau 2025-10 009
Abzweig KGEA, Formstück aus PVC-U DIN EN 1401-1, 45 Grad, DN/OD 110, Anschluss an PVC-U-Muffe DIN EN 1401-1.
Menge: 23,000 St

**04.01.13 PVC-U-Abzweig Reduzierung KGEA 45Grad OD DN125 DN110**
STLB-Bau 2025-10 009
Abzweig KGEA mit Reduzierung, Formstück aus PVC-U DIN EN 1401-1, 45 Grad, DN/OD 125, 2. DN 110, Anschluss an PVC-U-Muffe DIN EN 1401-1.
Menge: 3,000 St

**04.01.14 PVC-U-Kanalkappe KG-K OD DN110**
STLB-Bau 2025-10 009
Kanalkappe KG-K, Formstück aus PVC-U DIN EN 1401-1, DN/OD 110, Anschluss an PVC-U-Muffe DIN EN 1401-1.
Menge: 10,000 St

**04.01.15 PVC-U-Kanalkappe KG-K OD DN125**
STLB-Bau 2025-10 009
Kanalkappe KG-K, Formstück aus PVC-U DIN EN 1401-1, DN/OD 125, Anschluss an PVC-U-Muffe DIN EN 1401-1.
Menge: 1,000 St

**04.01.16 PVC-U-Übergangsstück KGR OD DN125 DN110**
STLB-Bau 2025-10 009
Übergangsstück KGR, Formstück aus PVC-U DIN EN 1401-1, DN/OD 125, 2. DN 110, Anschluss an PVC-U-Muffe DIN EN 1401-1.
Menge: 1,000 St

**04.01.17 Dichtheitsprüfung Grundltg DN/OD110**
STLB-Bau 10/2024 044
Dichtheitsprüfung DIN EN 1610, an Grundleitung(en), aus PVC-U-Rohren DIN EN 1401-1, homogenes Vollwandrohr, DN/OD 110, Verfahren W, Prüfung abschnittsweise, Wasser liefern und schadlos beseitigen, einschl. aller erforderlichen Anlagen, Abdichtungen, Verankerungen und Rohrverschlüsse.
Menge: 1,000 Stk

**04.01.18 Dichtheitsprüfung Grundltg DN/OD125**
STLB-Bau 10/2025 044
Dichtheitsprüfung DIN EN 1610, an Grundleitung(en), aus PVC-U-Rohren DIN EN 1401-1, homogenes Vollwandrohr, DN/OD 125, Verfahren W, Prüfung abschnittsweise, Wasser liefern und schadlos beseitigen, einschl. aller erforderlichen Anlagen, Abdichtungen, Verankerungen und Rohrverschlüsse.
Menge: 1,000 Stk

**04.01.19 Dichtheitsprüfung Grundltg DN/OD160**
STLB-Bau 04/2023 044
Dichtheitsprüfung DIN EN 1610, an Grundleitung(en), aus PVC-U-Rohren DIN EN 1401-1, homogenes Vollwandrohr, DN/OD 160, Verfahren W, Prüfung abschnittsweise, Wasser liefern und schadlos beseitigen, einschl. aller erforderlichen Anlagen, Abdichtungen, Verankerungen und Rohrverschlüsse
Menge: 1,000 Stk

**04.01.20 Bestandsplan CAD DWG Datenträger Wechseldatenträger USB**
STLB-Bau 2023-04 070
Bestandsplan erstellen, mit CAD-Programm, anhand von mit CAD-Programm erstellten Montageplänen des AN, Übergabe vor der Abnahme, mind. 5 Werktage, als Papierzeichnung/Plotterausdruck, 3-fach, farbig, gefaltet DIN A 4, einschl. Übergabe der Pläne, Schnittstelle DWG, Datenaustausch über Datenträger, USB, Organisation und Verwaltung des Datenaustausches, Layerstrukturen und Zeichnungsebenen.
Menge: 1,000 St

**04.01.21 Anschluss an bestehende Grundleitung DN 160**
Anschluss herstellen, an vorh. Abwasserrohrleitung aus KG- Rohr DN160, Einbautiefe ca. 1,50 bis 2,00 m, mit PP Rohr DN 160, als gelenkigen Anschluss, einschl. Anschlussformstück, Dichtungsmittel und aller erforderlichen Nebenarbeiten.
Menge: 1,000 St

**04.01.22 Zulage für Hüllrohr DN 200**
Zulage für Hüllrohr DN 200
Länge 1m, für Grundleitung DN160, unter Fundament.
Menge: 1,000 St

**04.01.23 Betonfertigteil-Schacht**
Betonfertigteil-Schacht nach DIN 4034, Teil 1, zum Einbau ins Erdreich, Schachtdeckel und Rahmen aus Gußeisen, hauptsächlich bestehend aus:
- Schachtunterteil mit offenem Gerinne
- Anschlußstücke, je nach Anforderung  als Gelenkstücke, mit Muffe oder  Spitzende
- Schachtringe
- Steigeisen
- Schachthals
- Auflagering
- Dicht- und Verbindungsmittel
- Schachtabdeckung mit Rahmen, und Deckel offen, D 795 mm bzw. nach Wahl des Bieters als ein Bauteil (monolithisch) gefertigt.

Schacht:  SWS1
Durchmesser m:  1,0
Einbautiefe m:  bis 1,5
Abdeckung Klasse: D 400

Zulauf
---------

1 x DN 125

Ablauf
---------
1 x DN 160

Einbau nach örtlicher Gegebenheit in vorhandener Grube, sinngemäß entsprechend DIN 4033.
Menge: 1,000 St

**04.01.24 Hauseinführung Wasser**
Hauseinführung Wasser 1-fach - 3 m für Trinkwasser DN 50 Einsparten-Gebäudeeinführung für Versorgungsleitungen, bei nicht unterkellerten Gebäuden mit druckwasserdichter, umlaufender Vierstegdichtung:
Außenabdichtung zum Beton: 10 bar
inkl.
stabile Aufstellvorrichtung mit Standfußverlängerung
Dichtpackung zum bodenplattenbündigen Einbau
(Höhe inkl. Aufstellvorrichtung: ca. 125 cm bis OKRF)
flexibles Leerrohrsystem S 110 3 m
- Innendurchmesser: 101 mm
- Radius: 1000 mm
- inkl. Schlauchverbinder 110
Installationsset bestehend aus:
- Leerrohraufsatz ID 100, ca. 25 cm
- Dichteinsatz Universal 100 DD GF
(Durchmesser: stufenlose Scheibentechnik: 18-65 mm oder blind)
- Abschlussstopfen FLS 110 Universal
(Durchmesser: stufenlose Scheibentechnik: 18-65 mm oder blind)
Menge: 1,000 St

**04.01.25 Fernleitung-Doppelrohr**
Fernleitung Doppelrohr 6 Bar DN 25. Flexibles, mit zwei Leerohren für Elektro min. DN25, vorgedämmtes, selbstkompensierendes Kunststoff-Rohrleitungssystem produziert gemäß DIN EN 15632 für die Erdverlegung zum Transport von Heiz- oder Kühlwasser. Zweifarbiges Zentrierprofil zur eindeutigen Zuordnung von Vor- und Rücklaufleitung. Wärmedurchlasskoeffizient nach VDI-2055 fremdüberwacht.

Mediumrohr:
- Vernetztes Polyethylen (PE-Xa) gemäß
EN ISO 15875 und DIN 16892/16893.
- Naturfarben, SDR 11 (PN6).
- Sauerstoff-diffusionsdicht gemäß
DIN EN 15632 und DIN4726.
- Korrosions- und verrottungsfrei.
- Max. Temperatur- und Druckbelastung:
+95 Grd C/ 6 bar. Betriebstemperatur 80 Grd  C
gemäß DIN EN 15632.
Dämmmaterial:
- Mehrlagiger, alterungsbeständiger, geschlossenzelliger, vernetzter Polyethylen
Dämmstoff, dauerelastisch
- Wasseraufnahme gem. DIN EN 15632 und
EN 489 kleiner 1 % vol.
Mantelrohr:
- Korrugiertes Polyethylen (PE-HD).
- Mit statischer Nachweisführung bei Erd- und Verkehrslasten (SLW 60 = 60 t) nach ATV-DVWK-A127.
Zertifizierungen:
- KOMO Systemzertifizierung auf Basis
der Kiwa Richtlinie BRL 5609 überwacht
durch Zertifizierungsstelle Kiwa N.V.
- Deklaration nach DIN EN 15632 durch
Zertifizierungsstelle Kiwa N.V.
- DIN CERTCO Wärmeverlustzertifizierung.
Menge: 5,000 m

**04.01.26 Endkappen Doppelrohr**
Endkappen Doppelrohr für zuvor beschriebenes Fernleitung-Doppelrohr.
Menge: 2,000 St

**04.01.27 Übergänge DN25**
Übergänge DN25, für zuvor beschriebenes Fernleitung-Doppelrohr.
Menge: 4,000 St

**04.01.28 Boden der Leitungsgräben ausheben**
Boden der Leitungsgräben ausheben Bodenkl. 3-5, einschl. Verbau, lichte Sohlenbreite 0,80 - 1,00 m, Material seitlich lagern, Leitungsbett zur Leitungsverlegung im Planum herstellen, nach Rohrverlegung, mit entsprechender Bettung gemäß vorstehend beschriebener Rohrposition, Rohrgraben mit seitlich gelagertem Boden weiter verfüllen, in Lagen von max. 30 cm einbringen und verdichten. Überschüssiger Boden wird Eigentum des AN und ist gemäß nachfolgender Position abzufahren und ordnungsgemäß zu entsorgen. Aushubtiefe m: bis 3,50
Menge: 120,000 m3

**04.01.29 Überschüssigen Boden der Leitungsgräben abfahren und entsorgen**
Überschüssiges bzw. nicht mehr benötigtes Bodenmaterial der Leitungsgräben von vorstehender Position nach den Verfüllarbeiten laden, abtransportieren und entsorgen. Abfallschlüssel nach AVV 170504 Boden / Stein.
Menge: 40,000 m3

**04.01.30 Boden für Betonfertigteilschächte, Aushubtiefe bis 1,80 m**
Boden für Betonfertigteilschächte ausheben, Bodenkl. 3-5, Breite 2,00 m Der Aushub ist seitlich zu lagern, die Sohle im Planum vorbereiten, nach Herstellung der Schächte mit seitlich gelagertem Boden in Lagen von max. 30 cm verfüllen und verdichten. Erforderlicher Verbau ist mit einzukalkulieren. Überschüssiger Boden wird Eigentum des AN und ist gemäß nachfolgender Position abzufahren und ordnungsgemäß zu entsorgen. Aushubtiefe m: bis 1,80
Menge: 5,000 m3

**04.01.31 Überschüssigen Boden des Schachtaushubs abfahren und entsorgen**
Überschüssiges bzw. nicht mehr benötigtes Bodenmaterial des Schachtaushubs der vorstehender Position nach den Verfüllarbeiten laden, abtransportieren und entsorgen. Abfallschlüssel nach AVV 170504 Boden / Stein.
Vergütung der Entsorgung übernimmt der AN.
Menge: 40,000 m3

**04.01.32 Auffüllmaterial Sand**
Steinfreien Sand für Rohrauflager, Verdämmung und Rohreinbettung liefern, in den Rohrgraben einbringen und verdichten, entsprechend den gültigen Vorschriften.
Menge: 40,000 m3

*Hinweis: Anschluss Grundleitungen*
Herstellung der Durchführung der Grundleitung
für Sanitäre Schmutzwasser- und Regenwasserleitungen, siehe Entwässerungskanalarbeiten.

#### Untertitel 04.02 Rinnen und Abläufe

*Hinweis: Erhöhte Anforderung Einbau Bodenabläufe/ Rinnen*
Erhöhte Anforderungen an den oberflächenbündigen Einbau von Abläufen und Rinnen in die Bodenplatte sind zu berücksichtigen.

*Hinweis: KÜCHEN UND LAGER*

**04.02.1 Bodenablauf DN 100**
Bodenablauf DN 100 aus Kunststoff geprüft nach DIN EN 1253 mit Halte-/Anschlussrand
mit herausnehmbarem Geruchverschluss Aufsatzstück aus Kunststoff mit Rahmenmaß 150x150 mm mit Edelstahlrost Klasse K 3 mit Bauzeitenschutzdeckel Abflussleistung 1,6 l/s
Stutzenneigung 90 Grad

Liefern und fachgerecht einbauen.
Einbau und Verlegung sind entsprechend der Einbauanleitung des Herstellers auszuführen.
Menge: 2,000 St

**04.02.2 Finor DN 100**
Finor au Gusseisen DN100
- Belastungklasse M125
- Aus Gusseisen mit Anstrich
- Geprüft gemäß DIN EN 1253‑2
- Geruchs- und wasserdicht
- Rückstausicher bis 0,5 bar
- Deckel verschraubt
- Stutzenneigung: 90°

Liefern und fachgerecht einbauen.
Einbau und Verlegung sind entsprechend der Einbauanleitung des Herstellers auszuführen.
Menge: 2,000 St

**04.02.3 Hygiene Kastenrinne 150, Typ NH, 1530mm**
Hygiene Kastenrinne 150, Typ NH Entwässerungsrinne aus Edelstahl, Werkstoff 1.4301, mit extra großen Radien im Profil zur einfacheren und gründlichen Reinigung, in Schweißkonstruktion,1530 mm lang, mit 1 Stutzen exzentrisch,mit Hohlraumverfüllung mit Sickerwasserring, mit herausnehmbaren Schmutzfang,
mit angeschweißten Endstücken.
Liefern und fachgerecht einbauen.
Einbau und Verlegung sind entsprechend der Einbauanleitung des Herstellers auszuführen.
Menge: 5,000 St

**04.02.4 Hygiene Kastenrinne 150, Typ NH, 1050mm**
Hygiene Kastenrinne 150, Typ NH Entwässerungsrinne aus Edelstahl, Werkstoff 1.4301, mit extra großen Radien im Profil zur einfacheren und gründlichen Reinigung, in Schweißkonstruktion,1030 mm lang, mit 1 Stutzen exzentrisch,mit Hohlraumverfüllung mit Sickerwasserring, mit herausnehmbaren Schmutzfang,
mit angeschweißten Endstücken.

Liefern und fachgerecht einbauen.
Einbau und Verlegung sind entsprechend der Einbauanleitung des Herstellers auszuführen.
Menge: 1,000 St

**04.02.5 Bodenablauf für Rinnen**
Bodenablauf Variant-CR 142, mit Ablaufstutzen DN 100 aus Edelstahl, Werkstoff 1.4301 Stutzenneigung 90Gr. geprüft gemäß DIN EN 1253 ohne Geruchverschluss, mit Halterand, mit Bauzeitschutzdeckel,
Abflussleistung 1,5 l/s

Liefern und fachgerecht einbauen.
Einbau und Verlegung sind entsprechend der Einbauanleitung des Herstellers auszuführen.
Menge: 6,000 St

**04.02.6 Gitterrost 1000mm**
Gitterrost aus Edelstahl, für Hygiene Kastenrinne 150 mm
Rostbreite 118 mm
Rostlänge 1000 mm
Rosthöhe 20 mm
Belastungsklasse L 15
Rutschhemmungsklasse R 12
Eckenradius 10 mm
Maschenweite 23x23
Edelstahl, Werkstoff 1.4301

Liefern und fachgerecht einbauen.
Einbau und Verlegung sind entsprechend der Einbauanleitung des Herstellers auszuführen.
Menge: 6,000 St

**04.02.7 Gitterrost 500mm**
Gitterrost aus Edelstahl, für Hygiene Kastenrinne 150 mm
Rostbreite 118 mm
Rostlänge 500 mm
Rosthöhe 20 mm
Belastungsklasse L 15
Rutschhemmungsklasse R 12
Eckenradius 10 mm
Maschenweite 23x23
Edelstahl, Werkstoff 1.4301

Liefern und fachgerecht einbauen.
Einbau und Verlegung sind entsprechend der Einbauanleitung des Herstellers auszuführen.
Menge: 6,000 St

*Hinweis: AUFNAHMEGEHEGE*

**04.02.8 Entwässerungsrinne in V100S 1. Rinnenelement**
Entwässerungsrinne in V100S entsprechend DIN EN 1433 und DIN 19580, wasserdicht gemäß IKT Prüfsiegel D01185, aus frost- und tausalzbeständigem Polymerbeton, mit integriertem Kantenschutz aus verzinktem Stahl, mit schraubloser Sicherheitsarretierung Drainlock, Entwässerungsrinne Multiline Seal in entsprechend DIN EN 1433 und DIN 19580,
mit integrierter EPDM-Dichtung zur Ausbildung eines wasserdichten Rinnenstoßes entsprechend IKT Prüfsiegel D01185, aus frost- und tausalzbeständigem Polymerbeton, mit integriertem Kantenschutz aus verzinktem Stahl, mit schraubloser Sicherheitsarretierung Drainlock
Nennweite 10,0 cm,
Baubreite 13,5 cm,
Baulänge 100,0 cm,
Bauhöhe 15,0 cm bis 15,5 cm mit Sohlengefälle 0,5 % als Eigengefälle in der Rinnensohle, mit fließoptimiertem V-Querschnitt, mit Ausnehmungen an der Außenwand zur Verankerung im Fundamentbeton.

Liefern und fachgerecht einbauen.
Einbau und Verlegung sind entsprechend der Einbauanleitung des Herstellers auszuführen.
Menge: 1,000 St

**04.02.9 Entwässerungsrinne in V100S 2. Rinnenelement**
Entwässerungsrinne in V100S entsprechend DIN EN 1433 und DIN 19580, wasserdicht gemäß IKT Prüfsiegel D01185, aus frost- und tausalzbeständigem Polymerbeton, mit integriertem Kantenschutz aus verzinktem Stahl, mit schraubloser Sicherheitsarretierung Drainlock, Entwässerungsrinne Multiline Seal in entsprechend DIN EN 1433 und DIN 19580,
mit integrierter EPDM-Dichtung zur Ausbildung eines wasserdichten Rinnenstoßes entsprechend IKT Prüfsiegel D01185, aus frost- und tausalzbeständigem Polymerbeton, mit integriertem Kantenschutz aus verzinktem Stahl, mit schraubloser Sicherheitsarretierung Drainlock
Nennweite 10,0 cm,
Baubreite 13,5 cm,
Baulänge 100,0 cm,
Bauhöhe 15,5 cm bis 16 cm mit Sohlengefälle 0,5 % als Eigengefälle in der Rinnensohle, mit fließoptimiertem V-Querschnitt, mit Ausnehmungen an der Außenwand zur Verankerung im Fundamentbeton.

Liefern und fachgerecht einbauen.
Einbau und Verlegung sind entsprechend der Einbauanleitung des Herstellers auszuführen.
Menge: 1,000 St

**04.02.10 Bodenablauf für Rinnen**
Bodenablauf Variant-CR 142, mit Ablaufstutzen DN 100 aus Edelstahl, Werkstoff 1.4301 Stutzenneigung 90Gr. geprüft gemäß DIN EN 1253 ohne Geruchverschluss, mit Halterand, mit Bauzeitschutzdeckel,
Abflussleistung 1,5 l/s

Liefern und fachgerecht einbauen.
Einbau und Verlegung sind entsprechend der Einbauanleitung des Herstellers auszuführen.
Menge: 1,000 St

**04.02.11 Maschenrost 500mm**
Maschenrost Q+, B125, Edelstahl, L=50 cm
Abdeckungen Kl. B125 DIN EN 1433 mit Arretierung Drainlock als: Maschenrost Q+, Maschenweite 30x10 mm,
Einlaufquerschnitt 845 cm2/m, mit Verschiebesicherung, mit von oben nicht sichtbarer Arretierung.
Material: Edelstahl
Baulänge: 50 cm

Liefern und fachgerecht einbauen.
Einbau und Verlegung sind entsprechend der Einbauanleitung des Herstellers auszuführen.
Menge: 1,000 St

**04.02.12 Maschenrost 1000mm**
Maschenrost Q+, B125, Edelstahl, L=50 cm
Abdeckungen Kl. B125 DIN EN 1433 mit Arretierung Drainlock als: Maschenrost Q+, Maschenweite 30x10 mm,
Einlaufquerschnitt 845 cm2/m, mit Verschiebesicherung, mit von oben nicht sichtbarer Arretierung.
Material: Edelstahl
Baulänge: 100 cm

Liefern und fachgerecht einbauen.
Einbau und Verlegung sind entsprechend der Einbauanleitung des Herstellers auszuführen.
Menge: 2,000 St

**04.02.13 Einlaufkasten Kurzform**
Einlaufkasten Kurzform Multiline Seal in, aus frost- und tausalzbeständigem Polymerbeton, mit integriertem Kantenschutz aus verzinktem Stahl, mit schraubloser Arretierung System Drainlock,
Nennweite 10,0 cm,
Baubreite 13,5 cm,
Baulänge 50,0 cm,
Bauhöhe 46,0 cm,
mit eingegossenen Anschlussschablonen aus Kunststoff PP an den beiden Stirnseiten,
mit zwei Stück beigepackten Anschlussadaptern Kurzform aus Kunststoff PP mit Dichtlippen
zum wasserdichten und stufenlosen Anschluss der Rinnen der Bauhöhen 15,0cm bis 20,0cm an beiden Stirnseiten, mit einer beigepackten Stirnwand zum wasserdichten Verschließen einer Stirnseite, wenn der Einlaufkasten am Ende des Rinnenstranges positioniert ist, mit Montageanleitung, mit Lippenlabyrinthdichtung aus NBR für waagerechten wasserdichten Rohranschluss DN/OD 110, mit Schlammeimer aus Kunststoff PP.

Liefern und fachgerecht einbauen.
Einbau und Verlegung sind entsprechend der Einbauanleitung des Herstellers auszuführen.
Menge: 1,000 St

### Titel 05 Entwässerung Versickerungsanlage

#### Untertitel 05.01 Entwässerungskanalarbeiten Grundleitungen

*Hinweis: Regenwasser*

**05.01.1 Abwasserkanal PP-MD DN110**
Abwasserkanal aus PP-MD (Polypropylen mit mineralischen Additiven)-Rohren DIN EN 14758-1, mit Steckverbindung, Rohrende mit Muffe, DN 110, Bettung wird gesondert vergütet.
Menge: 70,000 m

**05.01.2 Abwasserkanal PP-MD DN125**
Abwasserkanal aus PP-MD (Polypropylen mit mineralischen Additiven)-Rohren DIN EN 14758-1, mit Steckverbindung, Rohrende mit Muffe, DN 125, Bettung wird gesondert vergütet.
Menge: 20,000 m

**05.01.3 Abwasserkanal PP-MD DN160**
Abwasserkanal aus PP-MD (Polypropylen mit mineralischen Additiven)-Rohren DIN EN 14758-1, mit Steckverbindung, Rohrende mit Muffe, DN 160, Bettung wird gesondert vergütet.
Menge: 25,000 m

**05.01.4 Abwasserkanal PP-MD DN315**
Abwasserkanal aus PP-MD (Polypropylen mit mineralischen Additiven)-Rohren DIN EN 14758-1, mit Steckverbindung, Rohrende mit Muffe, DN 315, Bettung wird gesondert vergütet.
Menge: 5,000 m

**05.01.5 Bogen PP-MD Abwasserkanal DN110**
Bogen mit Muffen, 15° -  45° komplett mit Dichtungen, Formstück aus PP-MD (Polypropylen mit mineralischen Additiven) DIN EN 14758-1, für Abwasserkanal, Steckverbindung, Rohrende mit Muffe, DN 110.
Menge: 50,000 St

**05.01.6 Bogen PP-MD Abwasserkanal DN160**
Bogen mit Muffen, 15° -  45° komplett mit Dichtungen, Formstück aus PP-MD (Polypropylen mit mineralischen Additiven) DIN EN 14758-1, für Abwasserkanal, Steckverbindung, Rohrende mit Muffe, DN 160.
Menge: 2,000 St

**05.01.7 Bogen PP-MD Abwasserkanal DN200**
Bogen mit Muffen, 15° -  45° komplett mit Dichtungen, Formstück aus PP-MD (Polypropylen mit mineralischen Additiven) DIN EN 14758-1, für Abwasserkanal, Steckverbindung, Rohrende mit Muffe, DN 200.
Menge: 3,000 St

**05.01.8 Bogen PP-MD Abwasserkanal DN315**
Bogen mit Muffen, 15° -  45° komplett mit Dichtungen, Formstück aus PP-MD (Polypropylen mit mineralischen Additiven) DIN EN 14758-1, für Abwasserkanal, Steckverbindung, Rohrende mit Muffe, DN 315.
Menge: 2,000 St

*Hinweis: Abrechnung nach größter Nennweite*

**05.01.9 Abzweig Reduzierung PP-MD Abwasserkanal DN100**
Abzweig mit Reduzierung in allen Größen, Formstück aus PP-MD (Polypropylen mit mineralischen Additiven) DIN EN 14758-1, für Abwasserkanal, Steckverbindung, Rohrende mit Muffe, DN 100
Menge: 5,000 St

**05.01.10 Abzweig Reduzierung PP-MD Abwasserkanal DN160**
Abzweig mit Reduzierung in allen Größen, Formstück aus PP-MD (Polypropylen mit mineralischen Additiven) DIN EN 14758-1, für Abwasserkanal, Steckverbindung, Rohrende mit Muffe, DN 160
Menge: 6,000 St

**05.01.11 Abzweig Reduzierung PP-MD Abwasserkanal DN200**
Abzweig mit Reduzierung in allen Größen, Formstück aus PP-MD (Polypropylen mit mineralischen Additiven) DIN EN 14758-1, für Abwasserkanal, Steckverbindung, Rohrende mit Muffe, DN 200
Menge: 8,000 St

**05.01.12 Abzweig Reduzierung PP-MD Abwasserkanal DN315**
Abzweig mit Reduzierung in allen Größen, Formstück aus PP-MD (Polypropylen mit mineralischen Additiven) DIN EN 14758-1, für Abwasserkanal, Steckverbindung, Rohrende mit Muffe, DN 315
Menge: 2,000 St

**05.01.13 Reduzierstück PP-MD Abwasserkanal DN125**
Reduzierstück in allen Größen, Formstück aus PP-MD (Polypropylen mit mineralischen Additiven) DIN EN 14758-1, für Abwasserkanal, Steckverbindung, Rohrende mit Muffe, DN 125
Menge: 15,000 St

**05.01.14 Reduzierstück PP-MD Abwasserkanal DN160**
Reduzierstück in allen Größen, Formstück aus PP-MD (Polypropylen mit mineralischen Additiven) DIN EN 14758-1, für Abwasserkanal, Steckverbindung, Rohrende mit Muffe, DN 160
Menge: 15,000 St

**05.01.15 Reduzierstück PP-MD Abwasserkanal DN200**
Reduzierstück in allen Größen, Formstück aus PP-MD (Polypropylen mit mineralischen Additiven) DIN EN 14758-1, für Abwasserkanal, Steckverbindung, Rohrende mit Muffe, DN 200
Menge: 10,000 St

**05.01.16 Reduzierstück PP-MD Abwasserkanal DN250**
Reduzierstück in allen Größen, Formstück aus PP-MD (Polypropylen mit mineralischen Additiven) DIN EN 14758-1, für Abwasserkanal, Steckverbindung, Rohrende mit Muffe, DN 250
Menge: 2,000 St

**05.01.17 Reduzierstück PP-MD Abwasserkanal DN315**
Reduzierstück in allen Größen, Formstück aus PP-MD (Polypropylen mit mineralischen Additiven) DIN EN 14758-1, für Abwasserkanal, Steckverbindung, Rohrende mit Muffe, DN 315
Menge: 2,000 St

**05.01.18 Doppelmuffe PP-MD Abwasserkanal DN110**
Doppelmuffe, Formstück aus PP-MD (Polypropylen mit mineralischen Additiven) DIN EN 14758-1, für Abwasserkanal, Steckverbindung, Rohrende mit Muffe, DN 110.
Menge: 4,000 St

**05.01.19 Doppelmuffe PP-MD Abwasserkanal DN160**
Doppelmuffe, Formstück aus PP-MD (Polypropylen mit mineralischen Additiven) DIN EN 14758-1, für Abwasserkanal, Steckverbindung, Rohrende mit Muffe, DN 160.
Menge: 2,000 St

**05.01.20 Doppelmuffe PP-MD Abwasserkanal DN200**
Doppelmuffe, Formstück aus PP-MD (Polypropylen mit mineralischen Additiven) DIN EN 14758-1, für Abwasserkanal, Steckverbindung, Rohrende mit Muffe, DN 200.
Menge: 2,000 St

**05.01.21 Doppelmuffe PP-MD Abwasserkanal DN315**
Doppelmuffe, Formstück aus PP-MD (Polypropylen mit mineralischen Additiven) DIN EN 14758-1, für Abwasserkanal, Steckverbindung, Rohrende mit Muffe, DN 315.
Menge: 2,000 St

**05.01.22 Überschiebemuffe PP-MD Abwasserkanal DN110**
Überschiebemuffe, Formstück aus PP-MD (Polypropylen mit mineralischen Additiven) DIN EN 14758-1, für Abwasserkanal, Steckverbindung, Rohrende mit Muffe, DN 110.
Menge: 2,000 St

**05.01.23 Überschiebemuffe PP-MD Abwasserkanal DN160**
Überschiebemuffe, Formstück aus PP-MD (Polypropylen mit mineralischen Additiven) DIN EN 14758-1, für Abwasserkanal, Steckverbindung, Rohrende mit Muffe, DN 160.
Menge: 2,000 St

**05.01.24 Überschiebemuffe PP-MD Abwasserkanal DN200**
Überschiebemuffe, Formstück aus PP-MD (Polypropylen mit mineralischen Additiven) DIN EN 14758-1, für Abwasserkanal, Steckverbindung, Rohrende mit Muffe, DN 200.
Menge: 2,000 St

**05.01.25 Überschiebemuffe PP-MD Abwasserkanal DN315**
Überschiebemuffe, Formstück aus PP-MD (Polypropylen mit mineralischen Additiven) DIN EN 14758-1, für Abwasserkanal, Steckverbindung, Rohrende mit Muffe, DN 315.
Menge: 2,000 St

**05.01.26 Passstück PP-MD Abwasserkanal Schnitt bauseits DN110**
Passstück, Formstück aus PP-MD (Polypropylen mit mineralischen Additiven) DIN EN 14758-1, für Abwasserkanal, bauseits schneiden, Steckverbindung, Rohrende mit Muffe, DN 110.
Menge: 40,000 St

**05.01.27 Passstück PP-MD Abwasserkanal Schnitt bauseits DN160**
Passstück, Formstück aus PP-MD (Polypropylen mit mineralischen Additiven) DIN EN 14758-1, für Abwasserkanal, bauseits schneiden, Steckverbindung, Rohrende mit Muffe, DN 160.
Menge: 3,000 St

**05.01.28 Passstück PP-MD Abwasserkanal Schnitt bauseits DN200**
Passstück, Formstück aus PP-MD (Polypropylen mit mineralischen Additiven) DIN EN 14758-1, für Abwasserkanal, bauseits schneiden, Steckverbindung, Rohrende mit Muffe, DN 200.
Menge: 2,000 St

**05.01.29 Passstück PP-MD Abwasserkanal Schnitt bauseits DN315**
Passstück, Formstück aus PP-MD (Polypropylen mit mineralischen Additiven) DIN EN 14758-1, für Abwasserkanal, bauseits schneiden, Steckverbindung, Rohrende mit Muffe, DN 315.
Menge: 3,000 St

**05.01.30 Druckprobe der Grundleitungen bis 120m**
Druckprobe der Grundleitungen bis DN 315
mit Wasser oder Luft nach Wahl des AN
einschl. Verschluss der Endstellen
in Leitungsabschnitten bis 120m
Menge: 1,000 St

*Hinweis: Abnahmeprüfung der verlegten Grundleitungen*

**05.01.31 Inspektion Abwasserltg Mischwasserltg Steinzeug TV-Kamera**
Optische Inspektion der Abwasserleitung in einem mehrfach verzweigten System, Mischwasserleitung, aus PP-Rohr, vom Schacht, mit TV-Kamera mit flexiblem Schiebegestänge, abbiegefähig, mit Drehschwenkkopf, mit aufrechtem und seitenrichtigem Bild, mit kontinuierlicher elektronischer Lageerfassung, Gauß-Krüger Koordinaten erfassen, Inspektion mit Abschwenken aller Rohrverbindungen, Stutzen, Abzweige, Ergebnisse dokumentieren,Durchmesser DN 100 bis DN 315,
Menge: 120,000 m

**05.01.32 Hofablauf DN 100**
Hofablauf aus Polymerbeton,
 Belastungsklasse B125 nach EN124
Baulänge 30 cm,
 Baubreite 30 cm,
 Bauhöhe 44,5 cm,
 mit aufliegendem Gussrahmen, mit Gussrost (EN-GJS) einliegend, Schlitzweite 12mm, Einlaufquerschnitt 265cm²,
mit Maschenrost aus Stahl verzinkt einliegend, Maschenweite 17x31mm, Einlaufquerschnitt 534cm²,  mit schraubloser Arretierung,  mit integriertem herausnehmbaren Geruchsverschluss,  mit Schlammeimer aus Kunststoff PP,
mit integrierter Lippenlabyrinthdichtung für den waagerechten Anschluss von Kunststoffrohren DN/OD 110

Zubehör:
- Aufsatzkasten aus Polymerbeton  zur Aufstockung der
  Bauhöhe des Hofablaufes.
  Bauhöhe 25 cm,
  mit seitlicher Vorformung für Fallrohranschluss DN/OD 110
- Ausgleichselement aus Polymerbeton zur Anpassung der
  Bauhöhe des Hofablaufes an den Oberflächenbelag,
  Bauhöhe 6 cm
- Rosthaken
  zum Öffnen der schraublosen Arretierung
Menge: 4,000 St

#### Untertitel 05.02 Erdarbeiten Entwässerungskanalarbeiten

*Hinweis: Aushubarbeiten mit Verbau*

**05.02.1 Boden der Gräben ausheben bis 1,50m/0,5-1,0m Aussenbereich**
Boden der Gräben in Maschinenarbeit mit geeignetem Gerät.
ausheben, Rohrgraben mit Verbau.
Rohrgrabensohle plan parallel nach dem Rohrverlauf ebnen.
Boden laden und in Haufwerke zur Beprobung auf Schutzfolie (Schutzfolie in gesonderter Position) zwischenlagern.
Transport von der Baugrube bis zur Lagerfläche der Haufwerke bis zu 150m.

Aushubtiefe ab Geländeoberkante bis 150 cm
Grabenbreite 0,5-1,0m

Bei den Erdarbeiten zur Herstellung der Baugrube werden folgende Bodenarten angetroffen:

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
Abrechnung nach Abtragsprofil (Fläche x Schichtstärke)
Menge: 200,000 m³

**05.02.2 Bodenaushub Handaushub Grundleitungen**
Aushub in Handarbeit für erforderliche Einzelflächen an unterschiedlichen Standorten.
Betrifft Erdarbeiten für Grundleitungen und dergl. an schwer zugänglichen Stellen

Position kommt nur nach Rücksprache mit der
Bauüberwachung des Auftraggebers zur Ausführung.
Menge: 5,000 m³

**05.02.3 Schutzfolie für die Lagerung der Erdmassen**
Schutzfolie
für die Lagerung der Erdmassen
Verlegen und nach Verwendung entsorgen.
Menge: 140,000 m²

**05.02.4 Schutzfolie für die Abdeckung der Erdmassen**
Schutzfolie
für die Abdeckung der Erdmassen
Verlegen einschl. Beschweren und nach Verwendung entsorgen.
Menge: 160,000 m²

**05.02.5 Einbau von Füllmaterial für Einbettung Rohrleitungen**
Einbau von Füllmaterial für Einbettung von Rohrleitungen, profilgerecht, schichtenweise in folgender Reihenfolge:
1. Auflager, 2. Einbettung mit vom AN zu liefernden Stoffen, Material Sand, verdichten, Einbauen in Baugruben mit und ohne Verbau.
Schichtdicke Auflager über 10 bis 15 cm
Schichtdicke Einbettung und Überdeckung 15 - 25 cm.
Abrechnung nach Aufmaß im eingebauten Zustand, verdichtet

Einschl. Liefermaterial.
Menge: 85,000 m³

**05.02.6 Einbau von Füllmaterial für Verfüllung Rohrgräben**
Einbau von Füllmaterial für Verfüllung von Rohrgräben, profilgerecht, schichtenweise.
Mit vom AN zu liefernden Stoffe, einschl. Verwendungsnachweis.
verdichten, Einbauen in Baugruben mit und ohne Verbau.
Abrechnung nach Aufmaß im eingebauten Zustand, verdichtet

Einschl. Liefermaterial.
Menge: 20,000 m³

**05.02.7 Wiedereinbau Grabenaushubmaterial**
Wiedereinbau von seitlich gelagertem (Umkreis bis 150m) Grabenaushubmaterial einschl. Transport vom Lagerplatz,
in Rohrgräben,
Einbau schichtweise, jede Schicht verdichten
Die Abrechnung erfolgt nach Außmaß im eingebauten und verdichtetem Zustand.
Menge: 95,000 m³

#### Untertitel 05.03 Rigolenanlage

**05.03.1 Schachtaufsetzrohr DA 600, Verbundrohrbauweise, mit Zulauf DN 315, Baulänge 2,00 m**
Schachtaufsetzrohr DA 600, Verbundrohrbauweise,
mit Zulauf DN 315, Baulänge 2,00 m

Technische Daten und Merkmale:

- Schachtaufsetzrohr als Verbundrohr nach DIN EN 13476-3
  DN/ID 600 aus PP, Ringsteifigkeit SN 8 gem. DIN EN ISO
  9969, tatsächlicher zugesicherter Mindestwert 10 kN/m²,
- Nachweis der Hochdruckspülbarkeit nach DIN 19523
  (Spülstrahlleistungsdichte 1.110 W/mm²)
- Schachtaufsetzrohr außen schwarz, innen gelb für
  optimierte Inspizierbarkeit
- Leichtes Schachtaufsetzrohr zum optimalen Handling auf der
  Baustelle
- Durch Ablängen individuelle Höhenanpassung auf der
  Baustelle
- Optimale Verbindungstechnik und Montage mittels
  Doppelsteckmuffe DN 600, aus PP und Dichtringen DN 600
  aus EPDM gemäß DIN EN 681 (DIN 4060)

liefern, auf planmäßige Höhe kürzen und einbauen.
Menge: 1,000 St

**05.03.2 Schachtaufsetzrohr DA 600, Verbundrohrbauweise, ohne Zulauf, Baulänge 2,00 m**
Schachtaufsetzrohr DA 600, Verbundrohrbauweise,
ohne Zulauf, Baulänge 2,00 m

Technische Daten und Merkmale:

- Schachtaufsetzrohr als Verbundrohr nach DIN EN 13476-3
  DN/ID 600 aus PP, Ringsteifigkeit SN 8, zugesicherter
  Mindestwert 10 kN/m²,
- Nachweis der Hochdruckspülbarkeit nach DIN 19523
  (Spülstrahlleistungsdichte 1.110 W/mm²)
- Schachtaufsetzrohr außen schwarz, innen gelb für
  optimierte Inspizierbarkeit
- Leichtes Schachtaufsetzrohr zum optimalen Handling
  auf der Baustelle
- Durch Ablängen individuelle Höhenanpassung auf der
  Baustelle
- Optimale Verbindungstechnik und Montage mittels
  Doppelsteckmuffe DN 600, aus PP und Dichtringen DN 600
  aus EPDM gemäß DIN EN 681 (DIN 4060)
liefern, auf planmäßige Höhe kürzen und einbauen.
Menge: 1,000 St

**05.03.3 Blockverbinder für einlagigen Einbau**
Blockverbinder für einlagigen Einbau
Blockverbinder zur Ausrichtung und Lagesicherung
liefern und einbauen.
Menge: 126,000 St

**05.03.4 Stirnwandgitter aus PP mit Abmessungen L/B/T = 80/66/3 cm**
Seitenwandgitter aus PP mit den Maßen L/B/T = 80/66/3 cm, für die Montage am Vollblock

Lieferung und Montage des Seitenwandgitters mit
Anschlussmöglichkeit für Vollwandrohre DN/OD 110, 125,
160, 200, 250, 270, 315, 400 und 500
zum Verschließen der äußeren Seitenwände des
Systems.
Menge: 36,000 St

**05.03.5 Systemschacht mit abZ/ABg des DIBt für Füllkörper-Rigolen, H = 0,66 m**
Systemschacht aus PP für Behälter aus Füllkörpern, mit DIBt-Zulassung (Z-42.1-608), Bauhöhe = 0,66 m, an beliebiger Position in das Blockraster integrierbar, für Zulaufanschluss und Entlüftung sowie zur Kontrolle und Wartung der Anlage.

Technischen Daten:
Abmessungen: LxBxH = 80x80x66 cm
Material: Polypropylen PP (zu 100% recycelbar)
Farbe: schwarz
Speichervolumen 406 Liter netto
Gewicht: 20 kg

Technische Merkmale:
Stapelbar, auf Palette gelagert, für den optimalen Transport, Lagerung und Handling auf der Baustelle
Mit durchgehenden, kreuzförmig angeordneten Inspektionskanal, ausgelegt für den Einsatz von selbstfahrenden Kamerawagen für Rohre ab DN200
Offenes Schachtdesign mit großzügiger Inspektionsöffnung (L/B = 380/380 mm) ermöglicht die Kontrolle der versickerungswirksamen Außenflächen sowie allen statisch relevanten Tragelementen im Inneren der Blockstruktur, sowie das barrierefreie Einbringen handelsüblicher Kanal- und Inspektionstechnik auch in bei großen Einbautiefen und Überdeckungshöhen
Glatte Tunnelsohle mit Anfahrschrägen zur ruckelfreien Führung des Kamerawagens
Metallfrei
Mit Schwerlastverkehr (SLW 60) bei fachgerechtem Straßenaufbau befahrbar
Einsetzbar für die Versickerung (DWA-A 138 / 138-1)
mit geprüfter und vom DIBt zugelassenen maximalen Belastungsklasse von 3,2 nach RStO 12

Bestehend aus:
1x Grundelement
1x Schachtelement
1x Konus
1x Dichtring

Anwendung:
Zum Bau kiesfreier Rigolen zur Versickerung von Regenwasser in Verbindung mit Spezialvlies RigoFlor, Rigofill Füllkörpern und weiterem Zubehör.

Liefern und fachgerecht nach Einbauanleitung des
Herstellers einbauen.
Menge: 6,000 St

**05.03.6 Abdichtungsprofil für oberes Schachtaufsetzrohrende DA 600**
Abdichtungsprofil für oberes Schachtaufsetzrohrende DA 600

Abdichtungsprofil als oberer Abschluss des Schachtaufsetzrohrs zur Abdichtung des Ringraums zwischen Schachtaufsetzrohr und Betonauflagerring.
liefern und einbauen.
Menge: 6,000 St

**05.03.7 Rigolenfüllkörper mit abZ/ABg des DIBt; LxBxH = 80x80x66cm**
Grundelement für Füllkörper aus PP zur Versickerung nach DWA-A 138 / 138-1 - vor Ort zu Halb- und Vollblöcken zusammensetzbar mit DIBt-Zulassung (Z-42.1-608)

Technische Daten:
Grundelement:
Abmessung: 80 x 80 x 33 cm
Material: Polypropylen (PP, zu 100 % recycelbar)
Farbe: schwarz
Speicherkoeffizient: 96 %
Gewicht: ca. 9 kg

Grundelement als Basis zum Bau von:
Vollblöcken (2 Grundelemente übereinander):
Abmessung: 80 x 80 x 66 cm
Speicherkoeffizient: 96 %
Speichervolumen (netto): 406 Liter
Halbblöcken (1 Grundelement + Deckenplatte):
Abmessung: 80 x 80 x 35 cm
Speicherkoeffizient: 95 %
Speichervolumen (netto): 213 Liter

Technische Merkmale:
Belastbarkeit & Dauerhaftigkeit:
Für Schwerlastverkehr geeignet (SLW 60 / HGV 60) bei fachgerechtem Straßenaufbau
Von der Lagenanzahl unabhängige Kurz- und Langzeitdruckfestigkeit
Langzeitbelastbarkeit nachgewiesen für mind. 50 Jahre Lebensdauer
Wasser kann nahezu widerstandslos in drei Dimensionen durchströmen
Halb- und Vollblöcke mit bauaufsichtlicher Zulassung und allgemeiner Bauartgenehmigung des DIBt für den Anwendungsbereich der A138 / 138-1, Zulassungsnummer Z-42.1-608
mit geprüfter und vom DIBt zugelassenen maximalen Belastungsklasse von 3,2 nach RStO 12

Inspektion & Wartung:
Kreuzförmiger Inspektionstunnel zur Kontrolle aller versickerungswirksamen Außenflächen sowie aller statisch relevanten Tragelemente im Inneren der Blockstruktur
Vollständig inspizierbar mit selbstfahrenden Kamerawagen auch für Rohre ab DN/OD 200
Hochdruckspülbar

Montage & Logistik:
- vor Ort montierbar
- gestapelte Anlieferung

Liefern und fachgerecht nach Einbauanleitung des Herstellers einbauen.
Menge: 132,000 St

**05.03.8 Rigolenvlies, Breite 4 m, L = 25 m**
Rigolenvlies, Breite 4 m, L = 25 m

Spezifiziertes Rigolenvlies, mechanisch verfestigt
und thermisch behandelt, CE-zertifiziert nach DIN EN 13252 (CE-Nr. 0799-CPR-55), mit hoher Sicherheit gegen innere und äußere Kolmation und zur langfristigen Aufrechterhaltung der Filterfunktion, Material PP,
Flächengewicht 200 g/m², Dicke >= 2 mm,
Geotextilrobustheitsklasse 3,
Stempeldurchdrückkraft 2,0 KN,
Charakteristische Öffnungsweite 0,08 mm,
Wasserdurchlässigkeit 90 l/sm²,
liefern und fachgerecht nach Planung einbauen.

Anwendung:
Spezialvlies für Versickerungsanlagen, als Filterstabile Trennschicht zwischen Kiespackung und anstehendem Boden bzw. Verfüllmaterial; an Stoßstellen ausreichende Überlappung herstellen (mind. 30 cm).
Menge: 148,000 m²

*Hinweis: Regenwasserbehandlung*

**05.03.9 Regenwasser-Behandlungsanlage**
Regenwasser-Behandlungsanlage
nach dem Sedimentations- und Adsorptionsprinzip, Sedimentationsstrecke DN 600, L = 12,00 m

Set bestehend aus:
Startschachtunterteil aus PP, DN 800, mit Wartungskonsole
Zielschachtunterteil aus PP, DN 800
Sedimentationsstrecke aus PP mit unterem Strömungstrenner DN 600 inkl. Doppelsteckmuffe, Dichtringen sowie Gleitmittel, Grundrohr Ü (DIN EN 13476-3, SKZ)
Substratpatronen Deckelelement und Basiselement
Ablaufbogen DN 300 mit Zwischenrohr DN 300 inkl. Dichtringen

Gesamtanlage bestehend aus Basis- und Anschlussset (separate Postition) nach den Prüfgrundsätzen des DIBt entwickelt:

Mit allgemeiner bauaufsichtlicher Zulassung des DIBt Nr. Z-84.2-20.
2-stufige Reinigung nach dem Sedimentations- und Adsorptionsprinzip zum Rückhalt von Feinstoffen (AFS) und von gelösten Schadstoffen wie z.B. Schwermetallen sowie zum Rückhalt von Leichtflüssigkeiten wie Öl.
Höchste Betriebssicherheit der Substratstufe durch effektivsten Partikelrückhalt bereits in der Sedimentationsstrecke. Die Substratstufe zeigt damit keine Kolmatinsneigung und wird fast ausschießlich mit gelösten Schadstoffen baufschlagt.
Patronenelement gefüllt mit Substrat SediSorp plus, güteüberwacht mit Übereinstimmungsnachweis (Ü-Zeichen) des DIBt. Bei Taumitteleinsatz von  Nasssalzen verhindert SediSorp plus nachweislich (Prüfung durch TU München) den Austrag von bereits zurückgehaltenen Schwermetallen.

Empfohlener Durchgangswert nach DWA-M 153 (D11): 0,15
AFS63-Wirkungsgrad gem. Abs. 6.1.2 DWA-A 102-2/BWK-A 3-2: 80 %
Maximal anschließbare Fläche: 1.500 m²

Anlage geeignet für den Einbau im Bereich von Kfz-Verkehrsflächen (Verkehrsbelastung bis SLW 60). Die Standsicherheit der Anlage ist durch eine Regelstatik nachgewiesen. Für Bodentemperaturen bis 23° C ergibt sich in Abhängigkeit von den Einbauparametern die max. Einbautiefe der Schächte, auch bei Grundwasser, zu 6m.

Platzsparende Anordnung auf der Kanaltrasse sowie unter bestehenden Medien. Damit minimiertes Baufeld.

Höchste Fexibilität aufgrund bauseits variierbarer Tiefe und Anschlusswinkel Ablauf.

Einfacher und schneller Einbau aufgrund vorgefertigter Anlagen mit geringem Gewicht. Schwerstes Einzelbauteil 200 kg.

Wartungsintervall empfohlen: 4 Jahre.
Einfache Reinigung der Sedimentationsstufe mit üblicher Kanalspültechnik. Patronenelemente zu Wartungszwecken ohne Einstieg in den Schacht wiederbefüllbar.

Bauform:
- Einzelanlage oder
- Mehrfachanlage in Parallelschaltung

Anwendung z. B.: Zur Behandlung stark belasteter Regenabflüsse von Kfz-Verkehrsflächen vor unterirdischen Versickerungen bei Neubau und bei Nachrüstung im Bestand.

Anlage liefern.
Menge: 1,000 St

**05.03.10 Anschlussset für vorgenannte Regenwasserbehandlungsanlage**
Anschlussset T< 2,5 m
für vorgenannte Regenwasserbehandlungsanlage

- Zulaufanschluss DN/OD 315
- 2 Schachtaufsetzrohre DN 600 inkl Muffen, Dichtringen und
  Gleitmittel
- 2 BARD-Ringe Klasse D
- BARD Ring geeignet für handelsübliche Beton-Guss-
  Abdeckungen DN 625 gemäß EN 124
- Ablaufanschluss DN/OD 315 und Schachtaufsetzrohr DN 300
  inkl. Dichtringen
- Abdeckung Ablauf LW410 Klasse D (Guss)
inkl. Betonauflagering

Liefern und fachgerecht einbauen.
Einbau und Verlegung sind entsprechend der Einbauanleitung des Herstellers auszuführen.
Menge: 1,000 St

**05.03.11 Schachtabdeckung Klasse D 400, mit Lüftungsöffnungen, Lichte Weite 610 mm**
Schachtabdeckung Klasse D 400, mit Lüftungsöffnungen,
Lichte Weite 610 mm

Gussabdeckung Klasse D 400 (Prüfkraft 400 kN)
einschließlich Rahmen liefern und einbauen.
Menge: 8,000 St

**05.03.12 Betonauflagering nach DIN 4034, Bauhöhe 60 mm**
Betonauflagering nach DIN 4034, Bauhöhe 60 mm

Betonauflagerring liefern und auf Schottersohle einbauen.
Menge: 8,000 St

**05.03.13 Feststoffsammler DA 600**
Feststoffsammler DA 600

Feststoffsammler, zur Verhinderung von Schmutzeintrag bei Ausführung der Schachtabdeckung mit Ventilationsöffnungen bzw. Einlaufrost LW 610

liefern und einbauen.
Menge: 6,000 St

**05.03.14 Schmutzfänger verzinkt nach DIN 1221**
Schmutzfänger verzinkt nach DIN 1221

Schmutzfänger liefern und einbauen.
Menge: 2,000 St

#### Untertitel 05.04 Erdarbeiten Rigolenanlage

**05.04.1 Boden ausheben bis 3,80m, bis 100m lagern**
Boden ausheben,
ohne Verbau.

Aushub zur Wiederverwendung oder Beprobung in einem Umkreis bis 100 m seitlich lagern, einschl. Transport zum Lagerplatz.

Aushubtiefe  bis  3,805m
Bodenklasse: 3 - 5
Menge: 200,000 m³

**05.04.2 Wiedereinbau Aushubmaterial**
Wiedereinbau von seitlich gelagertem (Umkreis bis 100m) Aushubmaterial einschl. Transport vom Lagerplatz.
Einbau schichtweise, jede Schicht verdichten
Die Abrechnung erfolgt nach Aufmaß im eingebauten und verdichtetem Zustand.
Menge: 170,000 m³

**05.04.3 Dränschotterschicht, d= 10 cm**
Dränschotterschicht
unter der Rigolenanlage
liefern, einbauen und verdichten.
Körnung : 4/32
Dicke: d= 10cm

einschl. Lieferung
Menge: 40,000 m²

#### Untertitel 05.05 Erdarbeiten Entsorgung

**05.05.1 Probenahme und Untersuchung nach LAGA PN 98 aus Feststoff**
Untersuchung zur Abfalldeklaration nach LAGA PN 98, Tabelle 2. Untersuchung für die Bewertung von belastetem Boden,
Untersuchung im Feststoff aus Haufwerken.
Menge: 5,000 St

**05.05.2 Probenahme und Untersuchung nach LAGA PN 98 aus Eluat**
Untersuchung zur Abfalldeklaration nach LAGA PN 98, Tabelle 2. Untersuchung für die Bewertung von belastetem Boden,
Untersuchung im Eluat aus Haufwerken.
Menge: 3,000 St

*Hinweis: Entsorgungsnachweise*
Der Auftraggeber benötigt für alle Maßnahmen für die Entsorgung der nachfolgend aufgeführten Positionen entsprechende Entsorgungsnachweise.

**05.05.3 Abfall nicht gefährlich AVV170504 Z0 LKW AN transp. entsorgen Entsorg.-geb. AN**
*** Bezugsbeschreibung
Entsorgung von Erdaushub, Boden, Steine und Baggergut,
nicht gefährlich, Abfallschlüssel nach AVV (Abfallverzeichnis-Verordnung) 170504 Boden/Stein,
schadstoffbelastet, auf Baustelle lagernd, laden, mit LKW des AN transportieren, max. Gesamtgewicht ohne Beschränkung, zum Lager/zur Anlage nach Wahl des AN, In den Einheitspreis sind die Aufwendungen für entsprechende
Entsorgungs-Genehmigungen sowie alle für die Entsorgung relevanten Deponiekosten miteinzukalkulieren.

Entsorgung für Aushubmaterial mit
ZO Qualität.
Menge: 55,000 t

**05.05.4 Abfall nicht gefährlich AVV170504 Z1.2 LKW AN transp. entsorgen Entsorg.-geb. AN**
*** wie Position 05.05.3
Entsorgung für Aushubmaterial wie vor jedoch
mit Z1.2 Qualität.
Menge: 1,000 t

**05.05.5 Abfall nicht gefährlich AVV170504 Z2 LKW AN transp. entsorgen Entsorg.-geb. AN**
*** wie Position 05.05.3
Entsorgung für Aushubmaterial wie vor jedoch
mit Z2 Qualität.
Menge: 10,000 t

#### Untertitel 05.06 Besondere Bauleistungen Entwässerungskanalarbeiten/Erdarbeiten

**05.06.1 Markieren und Einmessen von Grundleitungsanschlüssen**
Markieren und Einmessen von Grundleitungsanschlüssen für die spätere Verwendung
mittels Holzpflock markieren
Einmessen des Anschlusses in Grundleitunsgplan mit sämtlichen Koordinaten.
Menge: 18,000 St

**05.06.2 Einmessen sämtlicher Rohrleitungen**
*** Pauschalposition
Einmessen sämtlicher Rohrleitungen
Lage- und höhengerechtes Einmessen der Rohrleitungen durch qualifizierten Vermesser
und Überführung in den Revisionsplan (CAD)

Je nach Baufortschritt ist von mehrfacher Vermessungsleistung auszugehen.
Menge: 1,000 psch

**05.06.3 Ausführungspläne / Revisionsunterlagen**
*** Pauschalposition
Revisionspläne

Vom Auftraggeber werden Ausführungspläne (1-fach) als CAD-Farbplottpläne und CD-ROM zur Verfügung gestellt.

Der AN hat Revisionsunterlagen auf Basis der Ausführungspläne zu erstellen.

Die Revisionsplänen über die verlegten Leitungen und Schächte sind in CAD-Ausführung 4-fach (farbiger Ausplott) sowie als Datei im dwg-Format auf CD-ROM abzugeben.
Menge: 1,000 psch

#### Untertitel 05.07 Fassadenrinnen

**05.07.1 Fassadenrinne, doppelflügelige Tür**
Herstellen, Liefern und Montieren der Fassadenrinne vor Türen, entsprechend der Vorbemerkungen, Architektenpläne

Bestehend aus:
gekantet Stahlrinne feuerverzinkt vor Eingängen und bodentiefen Fassadenelementen

Breite Rinne= ca.20-25 cm
Höhe Rinne= 10 cm
Länge Rinne: ca. 2,26m
Abdeckung: Gitterrost 30/10

Inklusive Anschluss an die Grundleitung
Menge: 5,000 Stk

**05.07.2 Fassadenrinne, einlflügelige Tür**
Herstellen, Liefern und Montieren der Fassadenrinne vor Türen, entsprechend der Vorbemerkungen, Architektenpläne

Bestehend aus:
gekantet Stahlrinne feuerverzinkt vor Eingängen

Breite Rinne= ca.20-25 cm
Höhe Rinne= 10 cm
Länge Rinne: ca. 1,26 m
Abdeckung: Gitterrost 30/10

Inklusive Anschluss an die Grundleitung

siehe Architektenplan
Menge: 2,000 Stk

**05.07.3 Fassadenrinne, Fassade Ost Mulitfunktionsraum**
Herstellen, Liefern und Montieren der Fassadenrinne vor Fassade Ost Multinfunktionsraum, entsprechend der Vorbemerkungen, Architektenpläne

Bestehend aus:
gekantet Stahlrinne feuerverzinkt vor Fassade Ost Multinfunktionsraum
Breite Rinne= ca.20-25 cm
Höhe Rinne=10 cm
Länge Rinne: ca. 4,53m
Abdeckung: Gitterrost 30/10

Inklusive Anschluss an die Grundleitung

siehe Architektenplan
Menge: 1,000 Stk

### Titel 06 Beton-/ Stahlbetonarbeiten

*Hinweis: Betonarbeiten, technische Vorbemerkungen*
Technische Vorbemerkungen

Mitgeltende Normen und Regeln

DIN 4109-1
Schallschutz im Hochbau - Teil 1: Mindestanforderungen

DIN 4109-2
Schallschutz im Hochbau - Teil 2: Rechnerische Nachweise der Erfüllung der Anforderungen

DIN 4123
Ausschachtungen, Gründungen und Unterfangungen im Bereich bestehender Gebäude

DIN 4235-1
Verdichten von Beton durch Rütteln; Rüttelgeräte und Rüttelmechanik

DIN 7865-1
Elastomer-Fugenbänder zur Abdichtung von Fugen in Beton - Teil 1: Formen und Maße

DIN 7865-2
Elastomer-Fugenbänder zur Abdichtung in Beton - Teil 2: Werkstoff-Anforderungen und Prüfung

DIN 18197
Abdichten von Fugen in Beton mit Fugenbändern

DIN 18218
Frischbetondruck auf lotrechte Schalungen

DIN 18532-1
Abdichtung von befahrbaren Verkehrsflächen aus Beton - Teil 1: Anforderungen, Planungs- und Ausführungsgrundsätze

DIN 18532-2
Abdichtung von befahrbaren Verkehrsflächen aus Beton - Teil 2: Abdichtung mit einer Lage Polymerbitumen-Schweißbahn und einer Lage Gussasphalt

DIN 18532-3
Abdichtung von befahrbaren Verkehrsflächen aus Beton - Teil 3: Abdichtung mit zwei Lagen Polymerbitumenbahnen

DIN 18532-4
Abdichtung von befahrbaren Verkehrsflächen aus Beton - Teil 4: Abdichtung mit einer Lage Kunststoff- oder Elastomerbahn

DIN 18532-5
Abdichtung von befahrbaren Verkehrsflächen aus Beton - Teil 5: Abdichtung mit einer Lage Polymerbitumenbahn und einer Lage Kunststoff- oder Elastomerbahn

DIN 18532-6
Abdichtung von befahrbaren Verkehrsflächen aus Beton - Teil 6: Abdichtung mit flüssig zu verarbeitenden Abdichtungsstoffen

DIN 18535-1
Abdichtung von Behältern und Becken - Teil 1: Anforderungen, Planungs- und Ausführungsgrundsätze

DIN 18535-2
Abdichtung von Behältern und Becken - Teil 2: Abdichtung mit bahnenförmigen Abdichtungsstoffen

DIN 18535-3
Abdichtung von Behältern und Becken - Teil 3: Abdichtung mit flüssig zu verarbeitenden Abdichtungsstoffen

DIN 18540
Abdichten von Außenwandfugen im Hochbau mit Fugendichtstoffen

DIN 18541-1
Fugenbänder aus thermoplastischen Kunststoffen zur Abdichtung von Fugen in Beton - Teil 1: Begriffe, Formen, Maße, Kennzeichnung

DIN 18541-2
Fugenbänder aus thermoplastischen Kunststoffen zur Abdichtung von Fugen in Beton - Teil 2: Anforderungen an die Werkstoffe, Prüfung und Überwachung

DIN EN 822
Wärmedämmstoffe für das Bauwesen - Bestimmung der Länge und Breite

DIN EN 823
Wärmedämmstoffe für das Bauwesen - Bestimmung der Dicke
DIN EN 824
Wärmedämmstoffe für das Bauwesen - Bestimmung der Rechtwinkligkeit

DIN EN 826
Wärmedämmstoffe für das Bauwesen - Bestimmung des Verhaltens bei Druckbeanspruchung

DIN EN 1051-2
Glas im Bauwesen - Glassteine und Betongläser - Teil 2: Konformitätsbewertung/Produktnorm

DIN EN 1168
Betonfertigteile - Hohlplatten

DIN EN 1602
Wärmedämmstoffe für das Bauwesen - Bestimmung der Rohdichte

DIN EN 1607
Wärmedämmstoffe für das Bauwesen - Bestimmung der Zugfestigkeit senkrecht zur Plattenebene

DIN EN 10088-1
Nichtrostende Stähle - Teil 1: Verzeichnis der nichtrostenden Stähle

DIN EN 12089
Wärmedämmstoffe für das Bauwesen - Bestimmung des Verhaltens bei Biegebeanspruchung

DIN EN 12620
Gesteinskörnungen für Beton

DIN EN 13162
Wärmedämmstoffe für Gebäude - Werkmäßig hergestellte Produkte aus Mineralwolle (MW) - Spezifikation

DIN EN 13163
Wärmedämmstoffe für Gebäude - Werkmäßig hergestellte Produkte aus expandiertem Polystyrol (EPS) - Spezifikation

DIN EN 13164
Wärmedämmstoffe für Gebäude - Werkmäßig hergestellte Produkte aus extrudiertem Polystyrolschaum (XPS) - Spezifikation

DIN EN 13165
Wärmedämmstoffe für Gebäude - Werkmäßig hergestellte Produkte aus Polyurethan-Hartschaum (PU) - Spezifikation

DIN EN 13166
Wärmedämmstoffe für Gebäude - Werkmäßig hergestellte Produkte aus Phenolharzschaum (PF) - Spezifikation

DIN EN 13167
Wärmedämmstoffe für Gebäude - Werkmäßig hergestellte Produkte aus Schaumglas (CG) - Spezifikation

DIN EN 13168
Wärmedämmstoffe für Gebäude - Werkmäßig hergestellte Produkte aus Holzwolle (WW) - Spezifikation

DIN EN 13169
Wärmedämmstoffe für Gebäude - Werkmäßig hergestellte Produkte aus Blähperlit (EPB) - Spezifikation

DIN EN 13171
Wärmedämmstoffe für Gebäude - Werkmäßig hergestellte Produkte aus Holzfasern (WF) - Spezifikation

DIN EN 13747
Betonfertigteile - Deckenplatten mit Ortbetonergänzung

DIN EN 14199
Ausführung von Arbeiten im Spezialtiefbau -  Mikropfähle

DIN EN 14844
Betonfertigteile - Hohlkastenelemente

DIN EN 15037-1
Betonfertigteile - Balkendecken mit Zwischenbauteilen - Teil 1: Balken

DIN EN 15037-3
Betonfertigteile - Balkendecken mit Zwischenbauteilen - Teil 3: Keramische Zwischenbauteile

DIN EN 15037-4
Betonfertigteile - Balkendecken mit Zwischenbauteilen - Teil 4: Zwischenbauteile aus Polystyrolhartschaum

DIN EN 15037-5
Betonfertigteile - Balkendecken mit Zwischenbauteilen - Teil 5: Leichte Zwischenbauteile für einfache Schalungen

DIN EN 15191
Betonfertigteile - Klassifizierung der Leistungseigenschaften von Glasfaserbeton

DIN EN 15258
Betonfertigteile - Stützwandelemente

DIN EN 15564
Betonfertigteile - Kunstharzbeton - Anforderungen und Prüfverfahren

DAfStb-Richtlinie
Richtlinie Vorbeugende Maßnahmen gegen schädigende Alkalireaktion im Beton (Alkali-Richtlinie)
Herausgeber: Deutscher Ausschuss für Stahlbeton (DAfStb)

DAfStb-Richtlinie
Richtlinie Beton nach DIN EN 206-1 und DIN 1045-2 mit rezyklierten Gesteinskörnungen nach DIN EN 12620
Herausgeber: Deutscher Ausschuss für Stahlbeton (DAfStb)

DAfStb-Richtlinie
Richtlinie Herstellung und Verwendung von Trockenbeton und Trockenmörtel (Trockenbeton-Richtlinie)
Herausgeber: Deutscher Ausschuss für Stahlbeton (DAfStb)

DAfStb-Richtlinie
Richtlinie Selbstverdichtender Beton (SVB-Richtlinie)
Herausgeber: Deutscher Ausschuss für Stahlbeton (DAfStb)

DAfStb-Richtlinie
Richtlinie Wasserundurchlässige Bauwerke aus Beton (WU-Richtlinie)
Herausgeber: Deutscher Ausschuss für Stahlbeton (DAfStb)

DAfStb-Richtlinie
Richtlinie Massige Bauteile aus Beton
Herausgeber: Deutscher Ausschuss für Stahlbeton (DAfStb)

DAfStb-Richtlinie
Richtlinie Herstellung und Verwendung von zementgebundenem Vergussbeton und Vergussmörtel
Herausgeber: Deutscher Ausschuss für Stahlbeton (DAfStb)

DAfStb-Richtlinie
Richtlinie für die Herstellung von Beton unter Verwendung von Restwasser, Restbeton und Restmörtel
Herausgeber: Deutscher Ausschuss für Stahlbeton (DAfStb)

DAfStb-Richtlinie
Richtlinie Stahlfaserbeton
Herausgeber: Deutscher Ausschuss für Stahlbeton (DAfStb)

DAfStb-Richtlinie
Richtlinie für Schutz und Instandsetzung von Betonbauteilen
Herausgeber: Deutscher Ausschuss für Stahlbeton (DAfStb)

DAfStb-Richtlinie
Richtlinie für Beton mit verlängerter Verarbeitbarkeitszeit (Verzögerter Beton)
Herausgeber: Deutscher Ausschuss für Stahlbeton (DAfStb)

DAfStb-Richtlinie
Richtlinie  Qualität der Bewehrung - Ergänzende Festlegungen zur Weiterverarbeitung von Betonstahl und zum Einbau der Bewehrung
Herausgeber: Deutscher Ausschuss für Stahlbeton (DAfStb)

DAfStb-Richtlinie
Richtlinie  Verstärken von Betonbauteilen mit geklebter Bewehrung
Herausgeber: Deutscher Ausschuss für Stahlbeton (DAfStb)

DAfStb-Richtlinie
Richtlinie  Wärmebehandlung von Beton
Herausgeber: Deutscher Ausschuss für Stahlbeton (DAfStb)

DBV-Merkblatt
Sichtbeton
Herausgeber: Deutscher Beton- und Bautechnik-Verein e.V. (DBV)

DBV-Merkblatt
Abstandhalter nach Eurocode 2
Herausgeber: Deutscher Beton- und Bautechnik-Verein e.V. (DBV)

DBV-Merkblatt
Unterstützungen nach Eurocode 2
Herausgeber: Deutscher Beton- und Bautechnik-Verein e.V. (DBV)

DBV-Merkblatt
Rückbiegen von Betonstahl und Anforderungen an Verwahrkästen nach Eurocode 2
Herausgeber: Deutscher Beton- und Bautechnik-Verein e.V. (DBV)

DBV Merkblatt
Betondeckung und Bewehrung. Sicherung der Betondeckung beim Entwerfen, Herstellen und Einbauen der Bewehrung sowie des Betons nach Eurocode 2
Herausgeber: Deutscher Beton- und Bautechnik-Verein e.V. (DBV)

DBV-Merkblatt
Betonierbarkeit von Bauteilen aus Beton und Stahlbeton - Planungs- und Ausführungsempfehlungen für den Betoneinbau
Herausgeber: Deutscher Beton- und Bautechnik-Verein e.V. (DBV)

DBV-Merkblatt
Injektionsschlauchsysteme und quellfähige Einlagen für Arbeitsfugen
Herausgeber: Deutscher Beton- und Bautechnik-Verein e.V. (DBV)

DBV-Merkblatt
Beton und Betonstahl
Herausgeber: Deutscher Beton- und Bautechnik-Verein e.V. (DBV)

DBV-Merkblatt
Begrenzung der Rissbildung im Stahlbeton- und Spannbetonbau
Herausgeber: Deutscher Beton- und Bautechnik-Verein e.V. (DBV)

DBV-Merkblatt
Betonieren im Winter
Herausgeber: Deutscher Beton- und Bautechnik-Verein e.V. (DBV)

DBV-Merkblatt
Betonschalungen und Ausschalfristen
Herausgeber: Deutscher Beton- und Bautechnik-Verein e.V. (DBV)

DBV-Merkblatt
Fugenausbildung für ausgewählte Baukörper aus Beton
Herausgeber: Deutscher Beton- und Bautechnik-Verein e.V. (DBV)

DBV-Merkblatt
Gleitbauverfahren
Herausgeber: Deutscher Beton- und Bautechnik-Verein e.V. (DBV)

DBV-Merkblatt
Hochdruckwasserstrahltechnik im Betonbau
Herausgeber: Deutscher Beton- und Bautechnik-Verein e.V. (DBV)

DBV-Merkblatt
Hochfester Beton
Herausgeber: Deutscher Beton- und Bautechnik-Verein e.V. (DBV)

DBV-Merkblatt
Nicht geschalte Betonoberfläche
Herausgeber: Deutscher Beton- und Bautechnik-Verein e.V. (DBV)

IVD-Merkblatt Nr. 27:
Abdichten von Anschluss- und Bewegungsfugen an der Fassade mit spritzbaren Dichtstoffen
Herausgeber: Industrieverband Dichtstoffe e.V. (IVD)

IVD-Merkblatt Nr. 28:
Sanierung von defekten Fugenabdichtungen an der Fassade
Herausgeber: Industrieverband Dichtstoffe e.V. (IVD)

MB 866
Merkblatt 866: Nichtrostender Betonstahl
Herausgeber: Informationsstelle Edelstahl Rostfrei

Porenbetonbericht 5
Dachscheiben aus Porenbetonfertigteilen
Herausgeber: Bundesverband Porenbeton

Porenbetonbericht 6
Bewehrte Wandplatten - Dimensionierung und Abdichtung von Fugen
Herausgeber: Bundesverband Porenbeton

Porenbetonbericht 8
Ausführungs- und Verarbeitungsrichtlinien für Porenbetonbauteile
Herausgeber: Bundesverband Porenbeton

Porenbetonbericht 23
Erläuterungen zu DIN 4223
Herausgeber: Bundesverband Porenbeton

Zement-Merkblatt B 2
Gesteinskörnungen für Normalbeton
Herausgeber: InformationsZentrum Beton GmbH

Zement-Merkblatt B 3
Betonzusätze. Zusatzmittel und Zusatzstoffe
Herausgeber: InformationsZentrum Beton GmbH

Zement-Merkblatt B 4
Frischbeton. Eigenschaften und Prüfungen
Herausgeber: InformationsZentrum Beton GmbH

Zement-Merkblatt B 5
Überwachen von Beton auf Baustellen
Herausgeber: InformationsZentrum Beton GmbH

Zement-Merkblatt B 6
Transportbeton - Festlegung, Bestellung, Lieferung, Abnahme
Herausgeber: InformationsZentrum Beton GmbH

Zement-Merkblatt B 7
Bereiten und Verarbeiten von Beton
Herausgeber: InformationsZentrum Beton GmbH

Zement-Merkblatt B 8
Nachbehandlung und Schutz des jungen Betons
Herausgeber: InformationsZentrum Beton GmbH

Zement-Merkblatt B 9
Expositionsklassen für Betonbauteile im Geltungsbereich des EC2
Herausgeber: InformationsZentrum Beton GmbH

Zement-Merkblatt B 11
Massige Bauteile aus Beton
Herausgeber: InformationsZentrum Beton GmbH

Zement-Merkblatt B 13
Leichtbeton
Herausgeber: InformationsZentrum Beton GmbH

Zement-Merkblatt B 18
Risse im Beton
Herausgeber: InformationsZentrum Beton GmbH

Zement-Merkblatt B 22
Arbeitsfugen
Herausgeber: Bundesverband der Deutschen Zementindustrie

Zement-Merkblatt B 27
Ausblühungen
Herausgeber: InformationsZentrum Beton GmbH

Zement-Merkblatt B 29
Selbstverdichtender Beton - Eigenschaften und Prüfungen
Herausgeber: InformationsZentrum Beton GmbH

Zement-Merkblatt H 8
Sichtbeton - Techniken der Flächengestaltung
Herausgeber: InformationsZentrum Beton GmbH

Zement-Merkblatt H 10
Wasserundurchlässige Betonbauwerke
Herausgeber: InformationsZentrum Beton GmbH

Angaben zur Baustelle

Lage

siehe Baubeschreibung

Gerüste

Gerüste sind entsprechend VOB/C DIN 18331 Nebenleistungen, sofern diese für die eigenen Arbeiten erforderlich sind.

Angaben zu Stoffen und Bauteilen

Im Beton dürfen keine organischen Verunreinigungen (Holz, Kohle u. dgl.) enthalten sein.
Betonschalungssteine dürfen nur nach Zustimmung der Bauleitung verwendet werden, falls diese Leistung nicht ausdrücklich ausgeschrieben ist.

Dämmplatten aus Polystyrol-Hartschaum müssen zur Vermeidung von Schwindfugen ausreichend abgelagert sein. Die Bauleitung kann einen Nachweis über das Herstellungsdatum verlangen.

Die Lagerung von Zement auf der Baustelle hat nach Abschnitt 1 Zement-Merkblatt B 7 Ausgabe 8.2013 zu erfolgen.
Zement-Merkblatt B 7
Bereiten und Verarbeiten von Beton
Herausgeber: InformationsZentrum Beton GmbH

Im Bereich sich kreuzender Bewehrung (Haupt- und Nebenunterzug mit Stützen) sowie für die darunter zu betonierenden Bauteile ist das Größtkorn entsprechend zu begrenzen. Diese Regelung geht dem Einhalten der genormten Anteile von Überkorngrößen vor.

Der Einsatz von Dichtungsmitteln (DM) für wasserundurchlässigen Beton bedarf der ausdrücklichen Genehmigung durch die Bauleitung.

Angaben zur Ausführung

Allgemeines

Auf frisch betonierten Decken dürfen keine Arbeiten ausgeführt werden. Dies gilt im Besonderen für das Lagern von Material, Aufstellen von Gerüsten etc.; bei niedrigen Temperaturen verlängern sich die Belastungsfristen auf frisch betonierten Decken entsprechend.

Öffnungen, Durchbrüche, Aussparungen in Decken sind gegen Niederschlagswasser während der Rohbauarbeiten provisorisch abzudichten.

Das Verlegen von Rohren, z.B. Leerrohre für elektrische Leitungen, sanitäre Installationen, und Einbauteilen, z.B. Einbautöpfe für Einbauleuchten und spezielle Anker und Befestigungsunterteile soll entweder unter Anwesenheit der betreffenden Unternehmen oder durch diese selbst erfolgen und ist diesen zu gestatten. Auf die entsprechende Fixierung ist zu achten.
Aufwendungen für die Abstimmung externer  Einlegearbeiten und das Herstellen von abgestimmten Zeitfenstern mit den Baubeteiligten ist in die Einheitspreise einzukalkulieren und wird nicht gesondert vergütet.

Tragende Innenwände sollen zusammen mit den Außenwänden hergestellt werden.

Erhöhte Anforderungen an den oberflächenbündigen Einbau von Abläufen und Rinnen in die Bodenplatte sind zu berücksichtigen.

Schalung

Das Aufbringen von Trennmitteln im Sprühverfahren nach Einbringung der Bewehrung bedarf der Zustimmung der Bauleitung; die Verarbeitungsrichtlinien des Herstellers sind dazu vorzulegen.

Die Löcher der Schalungsabstandhalter sind nach dem Ausschalen entsprechend der geforderten Brandschutzqualität der Wände fachgerecht zu schließen.
Werden zur Herstellung von Aussparungen Schaumkörper in die Schalung eingebaut, sind sie beim Ausschalen restlos zu entfernen. Das Ausbrennen von Schalungen für Aussparungen ist untersagt.

Tragende Bauteile wie Balken und Unterzüge, die durch die Schalung und das zu betonierende Bauteil belastet werden und die noch nicht die erforderliche Tragfähigkeit erreicht haben, sind abzustützen.

Sichtbeton

Sofern im Leistungsverzeichnis nichts anders angegeben wird, ist Sichtbeton in der Sichtbetonklasse SB 2 gemäß DBV-Merkblatt Sichtbeton auszuführen.
DBV-Merkblatt
Sichtbeton
Herausgeber: Deutscher Beton- und Bautechnik-Verein e.V. (DBV)

Eine nachträgliche Ausbesserung von Fehlstellen ist ohne vorherige Abstimmung mit der Bauleitung untersagt.

Auf Markierungen an Sichtbetonoberflächen ist abzusehen.

Bewehrung

Abstandhalter müssen dem DBV-Merkblatt Abstandhalter entsprechen.
DBV-Merkblatt
Abstandhalter nach Eurocode 2
Herausgeber: Deutscher Beton- und Bautechnik-Verein e.V. (DBV)

Die Bewehrung darf beim Betonieren nicht betreten werden, geeignete Laufstege sind vorzusehen.

Die Angaben über die Überdeckung der Bewehrung sind den Ausführungsplänen für die Bewehrung und den Schalungszeichnungen zu entnehmen. Aus Gründen des Brandschutzes oder der Gefahr der schnellen Karbonatisierung des Betons können wesentlich höhere Werte als die Mindestwerte nach EC2 gefordert sein.

Wird (spätestens) beim Einbau der Bewehrung im Bereich von Kreuzungspunkten, z.B. an Stützen mit Unterzügen oder Haupt- und Nebenunterzügen, erkannt, dass ein ordnungsgemäßes Einbringen oder Verdichten des Betons nicht möglich ist und keine Vorgaben für Rüttellücken und Betoniergassen in den Ausführungsunterlagen vorhanden sind, ist unverzüglich der Tragwerksplaner zu konsultieren, um solche festzulegen.

Der Auftragnehmer vereinbart rechtzeitig die Termine für vorgeschriebene Abnahmen mit der Baubehörde bzw. dem Statiker oder Prüfingenieur. Die Bauleitung ist darüber zu informieren. Die Aufwendungen hierfür sind in die Einheitspreise einzukalkulieren.

Eine Ausfertigung des Abnahmeprotokolls der Bewehrung ist dem Auftraggeber zu übergeben.

Gründungen

Vor Einbringen des Betons bzw. von Sauberkeits- oder kapillarbrechenden Schichten ist grundsätzlich die Zustimmung der Bauleitung einzuholen.

Es darf nur auf ein ungestörtes Planum bzw. eine Fundamentsohle aus Bodenmaterial nach TAB 6 Bodengutachten gegründet werden. Die Fläche ist von losen Bestandteilen zu befreien.

Stellt sich beim Aushub des Erdreichs für Fundamente heraus, dass wegen ungeeigneten Untergrundes die in den Plänen vorgegebene Gründungstiefe nicht eingehalten werden kann, ist die Bauleitung davon zu unterrichten. Vor dem Betonieren ist mit der Bauleitung ein gemeinsames Aufmaß der Fundamenttiefe durchzuführen.

Rohrleitungen dürfen durch Fundamente nicht belastet werden. Aussparungen sind vorzunehmen.

Anschlussbögen für Grundleitungen in Bodenplatten sind mit einer flexiblen Umhüllung zu versehen.

Vor der Durchführung von Unterfangungen ist die Bauleitung rechtzeitig zu verständigen, damit eine unmittelbare Überwachung vorgenommen werden kann.
DIN 4123
Ausschachtungen, Gründungen und Unterfangungen im Bereich bestehender Gebäude

Fugen

Wenn in den Projektunterlagen nichts anderes gefordert wird, bleibt die Herstellung von Arbeitsfugen dem Grunde nach dem Auftragnehmer überlassen. Das Zement-Merkblatt B 22 Arbeitsfugen ist zu beachten. Wenn sie bei Sichtbeton nicht vermieden werden können, sind sie in Abstimmung mit der Bauleitung anzuordnen.
Zement-Merkblatt B 22
Arbeitsfugen
Herausgeber: Bundesverband der Deutschen Zementindustrie e.V.

Transportbeton

Das Reinigen von Maschinen und Fahrzeugen für Transportbeton darf nur an mit der Bauleitung abgestimmten Stellen auf der Baustelle erfolgen.
Zement-Merkblatt B 6
Transportbeton - Festlegung, Bestellung, Lieferung, Abnahme
Herausgeber: InformationsZentrum Beton GmbH

Verkehrssicherung

Zum Leistungsumfang der nach ATV Abschnitt 4.1 als Nebenleistung durch den Auftragnehmer herzustellenden Abdeckungen und Umwehrungen zählen auch deren Überprüfung und deren Erhalt im ordnungsgemäßen Zustand bis zum Zeitpunkt der Übergabe an den Auftraggeber nach Fertigstellung der eigenen Arbeiten.

Angaben zur Abrechnung

Nach ATV DIN 18299 ist der Abrechnung nach Zeichnung Vorrang zu geben. Wenn trotzdem nach örtlichem Aufmaß abgerechnet wird, sind auch hierbei die vereinbarten Sollmaße Grundlage der Abrechnung. Abweichungen hiervon werden nur in den Fällen bei der Abrechnung berücksichtigt, in denen die Abweichung von den Sollmaßen mit dem Auftraggeber oder seinem Objektüberwacher vereinbart oder von diesen angeordnet worden sind. Wenn eine solche Abweichung aufgrund der örtlichen Verhältnisse zwingend erforderlich wird, hat der Auftragnehmer den Auftraggeber unverzüglich darüber zu informieren und die Maßabweichung zu vereinbaren.

Bei Durchbrüchen oder Schneidarbeiten in Mauerwerk, Beton oder Stahlbeton, die nach dem Längenmaß abgerechnet werden, ist die gemäß Zeichnung oder Angabe auszuschneidende Länge für die Abrechnung maßgebend. Technologische Zwischenschnitte werden nicht gesondert abgerechnet.

Die Art Abstandshalter zur Gewährleistung der Betondeckung sind entsprechend den statischen, baukonstruktiven  und gültigen Regelwerken zu wählen. Eine gesonderte Vergütung über die Stahllisten erfolgt nicht.

*Hinweis: Bauablauf*
Bauablauf

Zu Beginn der Bauarbeiten werden die erforderlichen Tiefgründungen sowie Streifenundamente hergestellt.

Anschließend erfolgt die Herstellung der Stahbetonsockel, auf den zuvor erstellten Streifenfundamenten.

Darauf folgt die Montage der Holzfachwerkkonstruktion auf den Stahlbetonsockel und die dazugehörigen Dacharbeiten werden durch den Zimmerer durchgeführt.

Nachdem die Tragkonstruktion und die erforderlichen Dacharbeiten abgeschlossen sind, wird zur temporären Sicherung des Witterunsgschutzes des Daches eine Notabdichtung ausgeführt. Erst nach der Herstellung der Notabdichtung folgt die Ausführung der Bodenplatte. Diese wird betoniert und flügelgeglättet hergestellt.

Nach Oberflächenbearbeitung der Bodenplatte folgt die Ausführung der Innenwände und Außenwände aus porosierten Mauerwerk.

Nach Abschluss der Rohbauarbeiten wird der obere Abschluss der Außenwände in Holzständerbauweise ausgeführt. Die Holzständerkonstruktion wird als abgehängte Konstruktion vom Fachwerk zum Mauerwerk (Bewegungsfuge) hergestellt.

#### Untertitel 06.01 Gründung, Fundamente, Bodenplatte

*Hinweis: Fundamente & Tiefergründungen*

**06.01.1 Sauberkeitsschicht C8/10, d=5cm, gesamt**
Sauberkeitsschicht aus unbewehrtem Magerbeton,
C8/10, unter Gründungsbauteilen aller Art.

Dicke: 5 cm
Menge: 880,000 m²

**06.01.2 Zulage Sauberkeitsschicht tieferliegend**
Zulage zu vorgenannten Position Sauberkeitsschicht für Ausführung Sauberkeitsschicht tieferliegend aus unbewehrtem Magerbeton, C8/10, unter Tiefergründungen, Schächten, Absenkungen Bodenplatte;
abgerechnet wird der lfm Höhenversatz
Menge: 140,000 m

**06.01.3 Streifenfundamente C25/30, Stb., h= 60 cm**
Streifenfundamente aus Stahlbeton, auf Sauberkeitsschicht,
geschalt. Schalung und Bewehrung in gesonderter Position.

Betongüte: C 25/30
Expositionsklasse: XC 4/ XF1
Feuchtigkeitsklasse: WF

h= 60 cm
Menge: 40,000 m³

**06.01.4 Schalung Streifenfundamente h= 60 cm**
Glatte Schalung für Streifenfundamente,
Einheitspreis pro m2 geschalter Fläche.

Höhe = 60 cm
Menge: 140,000 m²

**06.01.5 Tiefergründung C12/15, bis 2,00 m**
Tiefergründung des Bauwerks mit unbewehrtem Magerbeton, Auffüllung bis zur geplanten Gründungssohle, Untergrund waagrecht, Schüttung gegen Erdreich, Ausführung jeweils im Bereich der Achsen (Tragwerksfundamente)
einschließlich Abfuhr

Betongüte: C 12/15
Auffüllhöhe: ca. 100 cm

gemäß beiligenden Staikplänen
Menge: 12,000 m³

**06.01.6 Zulage wegen zeitlicher Unterbrechung der Ausführung**
Zulage für die bauablaufbedingte Unterbrechung der Rohbauarbeiten für den Zeitraum der Zimmerarbeiten (Aufrichten Tragwerk einschließlich Notabdichtung)

Unterbrechungszeitraum ca. 2-4 Monate
Menge: 1,000 Psch

*Hinweis: Bodenplatte*

**06.01.7 Dämmung unter Bodenplatte, XPS d=160mm**
XPS Dämmung nach DIN EN 13164
Anwendungstyp DB-dh nach DIN4108
unter Bodenplatte aus extrudierten Polystyrol-Hartschaumplatten mit Stufenfalz auf vorhandenen Unterbau lose verlegt im Verband.
Dämmstoff : XPS,
Anwendung : PB-ds
Wärmeleitfähigkeit : 0,038W/mK
Nenndruckfestigkeit fc,Nenn min 500kPa (10% Stauchung)
Druckfestigkeit Bemessungswert fcd  : min. 355 kPa

Plattendicke : 160 mm
Menge: 503,000 m²

**06.01.8 Zulage Höhenabsatz Sohle Dämmung**
Zulage zu vorgeannter Position Dämmung unter Bodenplatte zur Ausführung Bodenplatte abgesenkt

Höhenversprung 15-20 cm
Menge: 83,000 m

**06.01.9 Zulage für Absenkung Sohle Dämmung und vertikale Dämmung Schachtbaukörper**
Zulage zu vorgenannter Position  Dämmung unter Bodenplatte für die Absenkung der Sohle Dämmung und vertikale Dämmung von Schachtbaukörper

Höhenversprung: bis 80 cm
Menge: 13,000 m

**06.01.10 Trennlage, PE-Folie 0,3mm**
Trennlage auf Perimeterdämmung,
mit PE-Folie dreilagig verlegt,
Foliendicke: 3 X 0,3mm
Stoßüberlappung: 15 cm
Menge: 503,000 m²

**06.01.11 Randdämmung Bodenplatte, XPS d=120 mm**
XPS Dämmung nach DIN EN 13164
Anwendungstyp DB-dh nach DIN4108
stirnseitig an Bodenplatte.
aus extrudierten Polystyrol-Hartschaumplatten mit Stufenfalz

Dämmstoff : XPS,
Anwendung : PB-ds
Wärmeleitfähigkeit : 0,038 W/mK
Nenndruckfestigkeit fc,Nenn min 500kPa (10% Stauchung)
Druckfestigkeit Bemessungswert fcd  : min. 355 kPa

Plattendicke : 120 mm
Plattenhöhe : 250mm
Menge: 27,000 m²

**06.01.12 Bodenplatte C 25/30, Stb., d=25 cm, nicht tragend, Innenbereich**
Bodenplatte aus Stahlbeton auf Trennlage und Perimeterdämmung herstellen, Oberfläche flügelgeglättet.
Schalung und Bewehrung in gesonderter Position.

Beton Festigkeitsklasse: C 25/30
Expositionsklasse: XC4/ XF1
Feuchtigkeitsklasse: WF
schwindarm w/z < 0,55
Größtkorn 16 mm

Plattendicke: 25 cm

Position: Innenbereich zwischen Achse 2 und 10
gemäß beiligenden Statikplänen
Menge: 411,000 m²

**06.01.13 Bodenplatte C 25/30, Stb., d=25 cm, nicht tragend, Aufnahmegehege**
Bodenplatte aus Stahlbeton auf Trennlage und Perimeterdämmung herstellen, Oberfläche flügelgeglättet.
Schalung und Bewehrung in gesonderter Position.

Beton Festigkeitsklasse: C 25/30
Expositionsklasse: XC4/ XF/ XA1
Feuchtigkeitsklasse: WF
schwindarm w/z < 0,55
Größtkorn 16 mm

Plattendicke: 25 cm

Position: Aufnahmegehege zwischen Achse 1 und 3
gemäß beiligenden Statikplänen
Menge: 80,000 m²

**06.01.14 Herstellen von Trennfugen zwischen Bodenplatten**
Herstellen von Trennfugen zwischen Bodenplatten, Ausführung fluchtgerecht/gerade (Sichtqualität);
Anordnung in Abstimmung mit Tragwerksplaner/ Architekt/ Bauleitung
Menge: 121,000 m

**06.01.15 Zulage Bodenplatte Ausführung Ausnehmung Oberfläche**
Zulage zu Bodenplatte für die Ausführung von Ausnehmung an der Oberfläche der Bodenplatte im Bereich der Türöffnung

Maße:
18,5 x 226 cm
Menge: 12,000 m

**06.01.16 Zulage Bodenplatte Ausführung Ausnehmung Oberfläche**
Zulage zu Bodenplatte für die Ausführung von Ausnehmung an der Oberfläche der Bodenplatte im Bereich der Türöffnung

Maße:
18,5 x 453,5 cm
Menge: 5,000 m

**06.01.17 Zulage Bodenplatte Ausführung Ausnehmung Oberfläche**
Zulage zu Bodenplatte für die Ausführung von Ausnehmung an der Oberfläche der Bodenplatte im Bereich der Türöffnung

Maße:
18,5 x 126 cm
Menge: 3,000 m

**06.01.18 Zulage Bodenplatte WU-Beton, Innenbereich & Aufnahmegehege**
Zulage zu vorgenannten Positionen "Bodenplatte C 25/30, Stb, d=25 cm" für die Ausführung mit wasserundurchlässigem Beton.

Ortbeton der Bodenplatte

Stahlbeton als Normalbeton DIN EN 206-1,
Druckfestigkeitsklasse: C25/30,
Expositionsklasse XC2, WF, WU,
Konsistenzklasse F3,
Größtkorn 16 mm,
schwindarm w/z < 0,50,
Überwachungsklasse 2,
Untergrund waagerecht,
obere Betonfläche waagerecht,
Oberfläche eben abgezogen und
fachgerecht abgescheibt,
Nachbehandlung gemäß DIN EN 206-1,
Beton mit hohem Wassereindringwiderstand
für Bauweise "Weisse Wanne",
Dicke: 25 cm.
Menge: 491,000 m²

**06.01.19 Güteprüfung des Betons (Fremdüberwachung)**
Überwachung des Einbaus von Beton der Überwachungsklasse 2 durch eine anerkannte Prüfstelle, Prüfungen für die maßgebenden Frisch- und Festbeton- eigenschaften, Umfang und Häufigkeit der Prüfungen nach den Bestimmungen der DIN 1045-3.
Einheitspreis gilt für alle Ortbetonbauteile dieser Maßnahme für die diese Überwachung erforderlich ist bzw. gefordert wird.
Menge: 1,000 Psch

**06.01.20 Zulage für flügelglätten der Bodenplatten**
Oberfläche der Bodenplatte zur Erreichung einer fertigen Fußbodenoberfläche maschinell glätten mit Teller oder Flügelglättmaschine im Inneren des Gebäudes,
Ebenheitstoleranz nach DIN18202

Oberflächengüte: SR2
Ebenheitstoleranz: Tabelle 3 Grenzwerte für Ebenheitsabweichung, Zeile 4
Menge: 491,000 m²

**06.01.21 Zulage Oberflächenqualität SR3**
Zulage zu vorgenannter Postion zur Ausführung der Oberflächenqualität in SR3
Menge: 491,000 m²

**06.01.22 Zulage Hartstoffeinstreuung**
Zulage für die Einstreuung von Korund oder Quarz in den frischen Beton einarbeiten mit der Flügelglättmaschine;
Ausführung in zwei Lagen
Menge: 491,000 m²

**06.01.23 Zulage Nachbehandlung**
Zulage für die Nachbehandlung der flügelgeglätteten Bodenplatte durch Nachbehandlungsmittel auf Kunstharzbasis zum Schutz gegen frühzeitiges Austrocknen und als Basis für das nachträgliche Aufbringen von Beschichtungen.VErarbeitung sprühen, Verbrauch ca. 150-300ml pro m2
Menge: 491,000 m²

**06.01.24 Zulage Abdecken**
Zulage für das Abdecken der fertiggestellten abgetrockneten Bodenplatte durch geeignete Folie (rissfest, diffusionsoffen)
Menge: 491,000 m²

**06.01.25 Zulage Absatz Bodenplatte**
Zulage zu Position "Bodenplatte C25/30,Stb., d=25cm" zur Ausführung der Absätze im Bereich Rinnen, Kühlzelle
abgerechnet wird nach lfm Verstaz einschließlich Überlappung (gleich Verstärkung der Bodenplatte)

Absatzhöhe: von 10 - 20 cm

siehe Plan  "Detail Grundleitungsanschluss Rinnen, Finor, Bodenablauf"
Menge: 73,000 m

**06.01.26 Zulage Höhenversprung Bodenplatte, Aufnahmegehege**
Zulage zu "Bodenplatte C25/30, Stb, d=25cm, nicht tragend, Innenbereich, Sohlenversprung Bodenplatte Schacht von 74 cm bis 110 cm,
Schalung und Bewehrung in gesonderter Position.

Höhenversprung: 74 cm bis 110 cm
Plattendicke: 25 cm
Menge: 5,000 m

**06.01.27 Zulage Höhenversprung Bodenplatte, Schacht Technik**
Zulage zu "Bodenplatte C25/30, Stb, d=25cm,nicht tragende,Innenbereich",
Sohlenversprung Bodenplatte Schacht von 74 cm bis 110 cm,
Schalung und Bewehrung in gesonderter Position.

Höhenversprung: 74 cm bis 110 cm
Plattendicke: 25 cm
Menge: 5,200 m

**06.01.28 Stahlbetonwände, Bodenablauf Aufnahmegehege glatt, D=25 cm**
Stahlbetonwände der tiefer liegenden Bauteile, (Bodenablauf Aufnahmegehege und Schacht Elektro ), Oberfläche glatt durch Einsatz glatter, nichtsaugender Schalung;
Schalung und Bewehrung in gesonderter Position.

Beton Festigkeitsklasse: C 25/30
Expositionsklasse: XC4/ XF1
Feuchtigkeitsklasse: WF
schwindarm w/z < 0,55
Größtkorn 16mm

Plattendicke: 25 cm
Menge: 1,800 m²

**06.01.29 Stahlbetonwände, Schacht Technik glatt, D=25 cm**
Stahlbetonwände der tiefer liegenden Bauteile,  Schacht Elektro, Oberfläche glatt durch Einsatz glatter, nichtsaugender Schalung;
Schalung und Bewehrung in gesonderter Position.

Beton Festigkeitsklasse: C 25/30
Expositionsklasse: XC4/ XF1
Feuchtigkeitsklasse: WF
schwindarm w/z < 0,55
Größtkorn 16mm

Plattendicke: 25 cm
Menge: 3,500 m²

**06.01.30 Bodenplatte C 25/30, nicht tragend Stb., d=20 cm, Außenbereich**
Nicht tragende Bodenplatte aus Stahlbeton auf Sauberkeitsschicht herstellen, Oberfläche im Gefälle abgezogen und geglättet, im Außenbereich
Schalung und Bewehrung in gesonderter Position.

Beton Festigkeitsklasse: C 25/30
Expositionsklasse: XC4 /XF1
Feuchtigkeitsklasse: WF
schwindarm w/z < 0,55
Größtkorn: 16mm

Plattendicke: 20cm
Menge: 335,000 m²

**06.01.31 Zulage Ausführung Gefälle**
Zulage zu vorgenannten Positionen Bodenplatten Außenbereich für die Ausführung in Gefälle oberseitig bis ca. 2,5%
Menge: 335,000 m²

**06.01.32 Schalung Plattenränder Bodenplatte Außenbereich h= 20 cm**
Schalung,der Bodenplattenränder als glatte Schalung, einhäuptig
h = 20 cm
Menge: 27,000 m²

**06.01.33 Zulage Bodenplatte Bereich Fassadenrinnen**
Zulage zur Position "Bodenplatte C 25/30, nicht tragend Stb., d=20 cm, Außenbereich" für die Ausbildung der Versprünge und Einbindung der in gesonderter Position beschriebenen Fassadenrinnen.

gemäß Architektenpläne
Menge: 40,000 m

**06.01.34 Zulage Besenstrich Bodenplatte Außenbereich**
Oberfläche Bodenplatte aufrauen (Besenstrich) im Außenbereich
Menge: 335,000 m²

**06.01.35 Fugenblech 167mm**
Beschichtetes Fugenblech zur Abdichtung von horizontalen und vertikalen Arbeitsfugen gegen drückendes und nicht drückendes Wasser, sowie gegen Bodenfeuchte liefern und unter Beachtung der Herstellerangaben gemäß ETA 15/0003 und allgemeinem bauaufsichtlichem Prüfzeugnis P-5120/231/09 MPA-BS einbauen.

Blechbreite: 167mm
Mindesteinbindetiefe: 30mm
Normstrich zur visuellen Einbaukontrolle
zulässiger Wasserdruck: 2,0bar

Lieferung einschließlich aller erforderlichen Befestigungsmittel (Haltebügel, Stoßklammern).
Menge: 31,000 m

**06.01.36 Fugenblech 80mm**
Beschichtetes Fugenblech zur Abdichtung von horizontalen und vertikalen Arbeitsfugen gegen drückendes und nicht drückendes Wasser, sowie gegen Bodenfeuchte liefern und unter Beachtung der Herstellerangaben gemäß ETA 15/0003 und allgemeinem bauaufsichtlichem Prüfzeugnis P-5120/231/09 MPA-BS einbauen.

Blechbreite: 80mm
Mindesteinbindetiefe: 30mm
zulässiger Wasserdruck: 1,0bar

Lieferung einschließlich aller erforderlichen Befestigungsmittel (Haltebügel, Stoßklammern).
Menge: 61,000 m

**06.01.37 Kantenschutzwinkel**
Kantenschutzwinkel aus Edelstahl liefern und einlegen in Schalung im Bereich von offenen Kanten der Bodenplatte,
einschließlich Anker

Einzelmaße: von 1,13 m  bis 4,53 m
Menge: 22,000 m

**06.01.38 Aussparungen in der Bodenplatte herstellen, Stb., bis 500 cm²**
Aussparung in der Bodenplatte herstellen, für eckige Formen und Zuschnitte,
inkl. Leibungsschalung.

Einzelgröße : bis 500 cm²
Tiefe : bis 25 cm
Menge: 6,000 Stk

**06.01.39 Aussparungen in der Bodenplatte herstellen, Stb. 0,5 -1,0 m²**
Aussparung in der Bodenplatte herstellen, für eckige Formen und Zuschnitte, inkl. Leibungsschalung.

Einzelgröße : 0,5 m² bis 1,0 m²
Tiefe : bis 25 cm
Menge: 4,000 Stk

**06.01.40 Ausnehmung in der Bodenplatte herstellen, 0,5 m² -1,0 m²**
Ausnehmung in der Bodenplatte herstellen, für eckige Formen und Zuschnitte, inkl. Leibungsschalung und Lagefixierung.
Bereich: Entwässserungsrinnen

Einzelgröße: 0,5 m² bis 1,0 m²
Tiefe : ca. 18 bis 25 cm

siehe HLS-Pläne
Menge: 7,000 Stk

**06.01.41 Ausnehmung in der Bodenplatte herstellen, 1,0 m² -2,5 m²**
Ausnehmung in der Bodenplatte herstellen, für eckige Formen und Zuschnitte, inkl. Leibungsschalung und Lagefixierung.
Bereich:  Duschen

Einzelgröße: über 1,00 bis 2,50 m²
Tiefe : ca. 10 cm

siehe HLS-Pläne
Menge: 2,000 Stk

**06.01.42 Ausnehmung in der Bodenplatte herstellen, bis 50 m²**
Ausnehmung in der Bodenplatte herstellen, für eckige Formen und Zuschnitte, inkl. Leibungsschalung und Lagefixierung.
Bereich: Kühlzelle

Einzelgröße: bis 50 m²
Tiefe : ca. 10-15 cm

siehe HLS-Pläne
Menge: 1,000 Stk

**06.01.43 Aussparungen/ Ausnehmungen schließen, bis 0,05m²**
Ausparung/Ausnehmung der Bodenplatte mit Beton in gleicher Güte des Bauteils nachträglich schließen, incl. glätten und anarbeiten an die Oberfläche der flügelgelätteten Bodenplatte,

Einzelgröße: bis 0,05m²
Menge: 6,000 Stk

**06.01.44 Aussparungen/ Ausnehmungen schließen, 0,05 m² - 1,0 m²**
Ausparung/Ausnehmung der Bodenplatte mit Beton in gleicher Güte des Bauteils nachträglich schließen, incl. glätten und anarbeiten an die Oberfläche der flügelgelätteten Bodenplatte,

Einzelgröße: 0,05 m² - 1,0 m²
Menge: 11,000 Stk

**06.01.45 Aussparungen/ Ausnehmungen schließen, 1,0 m² - 2,5m²**
Ausparung/Ausnehmung der Bodneplatte mit Beton in gleicher Güte des Bauteils nachträglich schließen, incl. glätten und anarbeiten an die Oberfläche der flügelgelätteten Bodenplatte,

Einzelgröße: 1,0 m² - 2,5m²
Menge: 2,000 Stk

**06.01.46 Faserzement Futterrrohr**
Zum Einbetonieren oder Einmörteln. Umlaufende Außenrillung
gewährleistet einen dichten und kraftschlüssigen Verbund mit derWand, Liefern und Einbinden in Betonbauteile

Futterrohr Øi: 150 mm
Futterrohr Øa:≤ 205 mm
Menge: 4,000 St

**06.01.47 Ringraumabdichtung, Futterohr 150, Wellrohr 110**
Wellrohrdichtung zur Abdichtung von neu zu installierenden gewellten Medienrohren/Schutzrohren in Kernbohrungen oder Futterrohren. Geprüft nach FHRK-Prüfgrundlage mit FHRK-Qualitätssiegel.

Maße: Dichtbreite: 40, 60 oder 80 mm (abhängig vom Wellrohr)

Werkstoff: alle Metallteile: Edelstahl V2A (AISI 304L); Gummidichtung: EPDM; Isoring: Styrodur (XPS)

Anwendungsbereich: WU-Richtlinie: Beanspruchungsklasse 1 und 2

Dichtheit: gas- und wasserdicht; radonsicher

Futterrohr/Kernbohrung Øi (mm): 150

Nenndurchmesser (mm): 110

provisorisch geeignet verschließen, während der Bauzeit, zur verhinderung von Wassereindringung.
Menge: 4,000 St

**06.01.48 Zulage zu der Ausführung für Faserzement Futterrohr weiße Wanne**
Zulage zu der vorgenannten Position Faserzement Futterrohr zur Einbindung in das System weiße Wanne
Menge: 4,000 Stk

**06.01.49 Kernbohrung, Stb., 110-210 mm**
Kernbohrung mit Diamantbohrgeräten in Stahlbetondecken und -wänden.
Bohrlochdurchmesser : 110 - 210 mm

inkl. Bauschuttentsorgung.
Menge: 4,000 Stk

#### Untertitel 06.02 Rohbauarbeiten, aufgehende Bauteile

**06.02.1 Stahlbetonsockel C25/30 d=20 cm, h= 86cm**
Stahlbetonsockel, Oberfläche glatt durch Einsatz glatter, nichtsaugender Schalung mit regelmäßig sichtbaren Stößen und Nagelstellen herstellen, Anordnung in Abstimmung mit Tragwerksplaner und Architekt,
einschliesslich Schalung
Bewehrung in gesonderter Position.

Bauteil: Stahlbetonsockel
Festigkeitsklasse: C25/30
Expositionsklassen: XC4,XF1
Feuchtigkeitsklasse: WF
Betonfasen 8/8/10
schwindarm w/z < 0,55
Größtkorn: 16mm
Betonqualitätoberfläche: SB3

Wanddicke: 20 cm
Höhe:  86cm
Menge: 91,000 m²

**06.02.2 Stahlbetonsockel C25/30 d=20 cm, h=39cm**
Stahlbetonsockel, Oberfläche glatt durch Einsatz glatter, nichtsaugender Schalung mit regelmäßig sichtbaren Stößen und Nagelstellen herstellen, Anordnung in Abstimmung mit Tragwerksplaner und Architekt,
einschliesslich Schalung
Bewehrung in gesonderter Position.

Bauteil: Stahlbetonsockel
Festigkeitsklasse: C25/30
Expositionsklassen: XC4,XF1
Feuchtigkeitsklasse: WF
Betonfasen 8/8/10
schwindarm w/z < 0,55
Größtkorn: 16mm
Betonqualitätoberfläche: SB3

Wanddicke: 20 cm
Höhe: 39cm

Position: Bereich Aufnahmegehege
Menge: 1,500 m²

**06.02.3 Aussparung/ Köcher in Stahlbetonsockel herstellen, 10x10x15 cm**
Aussparungen 10x10x15 cm in Stahlbetonsockel herstellen.
Alle daraus resultierende Aufwendungen (z.B. Bewehrung,..) sind in die Position einzukalkulieren.

Einzelgröße: 0,0015 m³
Menge: 26,000 Stk

**06.02.4 Stahlbetonsockel C25/30 d= 17cm**
Stahlbetonsockel, Oberfläche glatt durch Einsatz glatter, nichtsaugender Schalung mit regelmäßig sichtbaren Stößen und Nagelstellen herstellen; einschliesslich Schalung
Bewehrung in gesonderter Position.

Bauteil: Stahlbetonsockel
Festigkeitsklasse: C25/30
Expositionsklassen: XC4,XF1
Feuchtigkeitsklasse: WF
Betonfasen 8/8/10
schwindarm w/z < 0,55
Größtkorn: 16mm
Betonqualitätoberfläche: SB3

Wanddicke: 17 cm
Höhe: 28cm

Positon: Sockel Achse 1
Menge: 3,200 m²

**06.02.5 Stahlbetonsockel C25/30 d= 15 cm, inkl. Dämmung mittig**
Stahlbetonsockel, Oberfläche glatt durch Einsatz glatter, nichtsaugender Schalung mit regelmäßig sichtbaren Stößen und Nagelstellen herstellen; einschließlich mittig liegender Dämmung d= 12,5 und  Schalung
Bewehrung in gesonderter Position.

Aufbau (von links nach rechts):
- 15 cm Stahlbetonsockel
- 12,5 cm Dämmung
- 15 cm Stahlbetonsockel

Bauteil: Stahlbetonsockel
Festigkeitsklasse: C25/30
Expositionsklassen: XC4,XF1
Feuchtigkeitsklasse: WF
Betonfasen 8/8/10
schwindarm w/z < 0,55
Größtkorn: 16mm
Betonqualitätoberfläche: SB3

XPS Dämmung nach DIN EN 13164
Anwendungstyp DB-dh nach DIN4108
stirnseitig an Bodenplatte.
aus extrudierten Polystyrol-Hartschaumplatten mit Stufenfalz auf vorhandenen Unterbau lose verlegt im Verband.
Dämmstoff : XPS,
Anwendung : PB-ds
Wärmeleitfähigkeit : 0,038 W/mK
Nenndruckfestigkeit fc,Nenn min 500kPa (10% Stauchung)
Druckfestigkeit Bemessungswert fcd  : min. 355 kPa
Plattendicke : 125 mm

Position: Sockel zwischen Achse 2 und 3
Menge: 3,000 m²

**06.02.6 Untergrund vorbereiten/reinigen, Sichtbeton, Stahlbetonsockel**
Untergrund, Sichtbetonflächen, Stahlbetonsockel zur nachfolgenden Hydrophobierung vorbereiten, reinigen und Verschmutzungen entfernen.
Menge: 118,000 m²

**06.02.7 Hydrophobierung,Sichtbetonflächen Stahlbetonsockel**
Hydrophobierung, der Sichtbetonflächen Stahlbetonsockel, als vorbeugenden Oberflächenschutz in mind. zwei Arbeitsgängen bis zur Sättigung entsprechend Herstellerangaben aufbringen.
Farbe:unpigmentiert/matt
Abrechnung nach Sichtbetonseite
Menge: 118,000 m²

#### Untertitel 06.03 Rohbauarbeiten, Bewehrung

*Hinweis: Bewehrungsstahl Hinweis*
Die Abrechnung der Stahlmengen erfolgt nach den zur Ausführung freigegebenen Stahllisten der Statik.

**06.03.1 Betonstabstahl B500B, bis 10mm**
Betonstabstahl B 500 (A) nach DIN 488  für Bauteile aus Beton.
Liefern, biegen und verlegen.

Durchmesser: bis 10mm
Menge: 27,000 t

**06.03.2 Betonstabstahl B500B, bis 12 -14mm**
Betonstabstahl B 500 (A) nach DIN 488  für Bauteile aus Beton.
Liefern, biegen und verlegen.

Durchmesser: 12-14 mm
Menge: 3,500 t

**06.03.3 Betonstabstahl B500B, bis 16-20mm**
Betonstabstahl B 500 (A) nach DIN 488  für Bauteile aus Beton.
Liefern, biegen und verlegen.

Durchmesser: bis 16-20mm
Menge: 0,500 t

**06.03.4 Unterstützungskörbe**
für Bauteile aus Ortbeton.
Typ DBV-B-L
Menge: 1,000 t

**06.03.5 Betonstahlmatten**
Betonstahl Lagermatten nach DIN 488, für Bauteile aus Beton

Liefern, biegen und verlegen
Menge: 0,200 t

### Titel 07 Mauerarbeiten

*Hinweis: Technische Vorbemerkungen HLZ-Mauerwerk*
Das Mauerwerk ist in allen Geschossen lot- und fluchtgerecht, aus Planhochlochziegeln der Höhe 249 mm und einer Lagerfuge aus Dünnbettmörtel entsprechend der jeweiligen allgemeinen bauaufsichtlichen Zulassung und DIN 1053-1 herzustellen - einschließlich erforderlicher Ergänzungs- und Ausgleichsziegel (in Einheitspreis einzurechnen).

Für die Ausführung des Mauerwerks gelten die Bestimmungen der Norm DIN 1053-1:1996-11, sofern in den jeweiligen allgemeinen bauaufsichtlichen Zulassungen nichts anderes bestimmt ist.

Das Mauerwerk ist als Einstein-Mauerwerk im Dünnbettverfahren ohne Stoßfugenvermörtelung
auszuführen. Für die Herstellung des Mauerwerks darf nur ein Dünnbettmörtel nach Zulassung verwendet werden. Die Verarbeitungsrichtlinien für den jeweiligen Dünnbettmörtel sind zu beachten. Das Mauerwerk ist im Verband mit versetzten Stoßfugen herzustellen. Es ist ein Überbindemaß von ü ≥ 0,4 h einzuhalten (siehe DIN 1053-1, Abs. 9.3).

Der Dünnbettmörtel ist auf die Lagerflächen (Stegquerschnitte) der Planhochlochziegel aufzutragen und gleichmäßig so zu verteilen, dass eine Fugendicke von mindestens 1 mm und höchstens 3 mm entsteht.

Für die Verarbeitung des Dünnbettmörtels sind die speziellen Mörtelwalzen des Ziegelherstellers zu verwenden. Die Verarbeitungshinweise des Ziegelhersteller und Mörtelherstellers sind zu beachten.

Die Planhochlochziegel sind dicht aneinander ("knirsch") gemäß DIN 1053-1, Abschnitt 9.2.2, zu stoßen, anzudrücken und Iot- und fluchtgerecht in ihre endgültige Lage zu bringen. Bei Stoßfugenbreiten über 5 mm müssen die Fugen beim Mauern beidseitig an der Wandoberfläche mit Mörtel verschlossen werden (DIN 1053-1, Abs. 9.2.2).

Fehlstellen an den Steinen sind mit geeignetem Mörtel zu schließen.

Das Anlegen der ersten Steinschicht hat grundsätzlich mit Zementmörtel MG III oder speziellem Anlegemörtel (Dicke max. 3 cm) zu erfolgen. Die Höhenausgleichsschicht wird nicht gesondert berechnet, sondern ist in den m² Preis einzukalkulieren.

Toleranzen der Bauwerksmaße, Winkelabweichung und Ebenheitsabweichung sind in den durch DIN 18202 - Toleranzen im Hochbau, Bauwerke - zulässigen Grenzen möglich.

Die Wände sind untereinander in Stumpfstoßtechnik zu verbinden. Hierbei müssen in den Lagerfugen, für Stumpfstoß geeignete Edelstahlankerbleche eingebaut werden. Die Stumpfstoßanschlussfuge ist mit Mörtel vollflächig zu verschließen. Stumpfstöße werden nicht gesondert vergütet.

Horizontale Dichtungsbahnen in Mauerwerk als Abdichtung gegen kapillar aufsteigende Feuchtigkeit sind nach DIN 18195 Teil 4 Abschnitt 7.2 auszuführen.

Gemauerte nichttragende Wände sind am Wandkopf zu entkoppeln, damit keine Lasten durch spätere Deckendurchbiegung eingeleitet werden. Außerdem erfolgt die Trennung von der unteren Geschossdecke durch Einlage z. B. einer Bitumendachbahn.
Nichttragende Innenwände sollten möglichst spät, z. B. nach Fertigstellung des Rohbaus aufgemauert werden.

Erforderliche Passsteine oder Giebelsteine sind mit einer Steinsäge zu schneiden.
Im Bereich von Fenster- und Türlaibungen der Außenwände sind Laibungssteine (Halbsteine) in jeder Mauerwerksschicht zu verwenden. Hierdurch können schwere Tür- und Fensterelemente einfacher und sicherer befestigt werden. Unebenheiten in den Laibungsbereichen, die keine fachgerechte Abdichtung zulassen, müssen durch einen Glattstrich aus Zementmörtel ausgeglichen werden, um ein Aufkleben von Dichtungsbändern oder Streifen zur Fenstermontage nach RAL zu ermöglichen.

Ziegelmauerwerk ist vor Regen und Schnee zu schützen!
Schutzmaßnahmen zur Ableitung von Tagwasser (z.B. arbeitstäglich Abdecken der Mauerkronen) sind laut VOB Teil C DIN 18330 Nebenleistungen, selbst wenn sie im LV nicht gesondert aufgeführt sind. Schutzmaßnahmen sind erforderlich, um Ausschwemmungen, Frostschäden und Putzschäden zu vermeiden.

Oberflächenbehandlung von Innenwänden:
Übliche Anforderungen an die Oberfläche der Innenwände liegen vor, wenn die Wände mit Putzen bekleidet werden, die als Träger von Anstrichen und Tapeten dienen.

**07.1 Abdichtung in Außenwand G200 DD, d=42,5 cm**
Abdichtung waagrecht zwischen Bodenplatte und Mauerwerk mit Bitumenbahn Mauersperrbahn R500 beidseitig besandet, gegen aufsteigende Bodenfeuchtigkeit mit einer Bitumendachbahn, einlagig, lose in eine Mörtelschichten verlegt, mit mind. 20 cm Stoßüberlappung. Die Trennlage ist wandbündig herzustellen. Die Höhe der Mörtelausgleichsschicht beträgt mindestens 1 cm maximal 3 cm.

Abdichtung : G200 DD
Wassereinwirkungsklasse : W4-E
Anwendungstyp : MSB-nQ
Rissklasse : R1- E bis R4- E
Raumnutzungsklasse : RN1-E bis RN3-E
Wanddicke : 42,5 cm
Menge: 78,000 m

**07.2 Abdichtung in Außenwand G200 DD, d=24,0 cm**
Wie Position 07.1 jedoch:

d= 24,0 cm
Menge: 11,000 m

**07.3 Zulage Abdichtung hochkleben**
Zulage für das hochkleben der vorgenannten Abdichtungsbahn im Bereich der Außenwände Übergang Bodenplatte,
beschneiden der Abdichtungsbahn präzise auf Wandtiefe (Bodenplatte ist sauber zuhalten = Sichtqualität)
Menge: 89,000 m

**07.4 Poroton Planziegel T9- 42,5, Außenwand**
Leichthochlochziegel-Mauerwerk der monolithischen Außenwand aus porosierten Hochlochziegeln im Planziegelsystem

Wanddicke d: 42,5 cm;
Wärmeleitfähigkeit: 0,09 W/mK;
Rohdichteklasse: 0,65;
Druckfestigkeitsklasse: 6/8;
charakt. Mauerwerksdruckfestigkeit fk = 2,3/ 2,8 MN/m²
nach Zulassung Z-17.1-890;
Format: 14 DF;
Poroton-Dünnbettmörtel, beim Planziegelsystem bereits im
Lieferumfang enthalten, vollflächig deckelnd aufgetragen (VD-System);
Stoßfuge: unvermörtelt, verzahnt;
Mauerwerk in allen Geschossen lot- und fluchtgerecht nach Zeichnung bzw. Angabe des Architekten herstellen.

Hersteller: Wienerberger oder gleichwertig

Geschosshöhe: 3,03 m ; Multifunktionsraum Höhe MW: 0,45m
Menge: 210,000 m²

**07.5 Zulage Höhenausgleichsziegel für Planziegel T9 42,5**
Poroton-Höhenausgleichsziegel-42,5

Höhe ca. 12,1 cm, nur einseitig geschliffen.

Systemergänzung zum Höhenausgleich bei Leichthochlochziegel-Mauerwerk der monolithischen Außenwand aus Ziegeln.
Liefern und versetzen der Höhenausgleichsziegel idealerweise in der 1. Schicht, mit der geschliffenen Seite nach oben. Der Höhenausgleichsziegel wird in eine Mörtelausgleichsschicht aus Mörtel NM III bzw.M10 nach DIN EN 998-2 versetzt.

Druckfestigkeitsklasse: 8

Mörtel: Poroton-Dünnbettmörtel, wird vollflächig deckelnd aufgetragen (VD-System).Der Poroton-Dünnbettmörtel wird in ausreichender Menge mitgeliefert.

Stoßfuge: verzahnt, unvermörtelt

Höhenausgleichsziegel in allen Geschossen am Mauerwerksfuß lot- und fluchtgerecht nach Zeichnung und Angabe versetzen in einer Mörtelausgleichsschicht.

Position: Achse 1-2 / C (Brüstung Multifunktionsraum)
Menge: 2,500 m²

**07.6 Zulage Brüstungs- und Laibungsziegel für Poroton Planziegel-T9, Außenwand d= 42,5 cm**
Zulage zum Poroton Planziegel -42,5 Außenmauerwerk für das Herstellen von Fenster- und Türlaibungen mit entsprechenden Laibungs- und Brüstungsziegeln (zur Befestigung schwerer Fenster- und Türelemente) .

Laibungsart: stumpf (ohne Anschlag)
Wanddicke: 42,5 cm
Laibungshöhen Fenster: ca. 2,00 m
Laibungshöhen Türen: 3,03m
Menge: 42,000 m

**07.7 Ziegel WU-Schalen ohne Anschlag, 42,5 cm**
Für die Ausführung von einschaligem Mauerwerk als Ringanker/ Ringbalken
Verfüllt mit hydrophobierter Perlite Lambda = 0,040 [W/(mK)] als Dämmung.

einschl. Verfüllen mit Beton mind. C20/25, Stahl nach gesonderter Position und Angabe des Statikers.

Abmessungen außen: 25,0 x 42,5 x 23,8 cm

Hersteller: Wienerberger oder gleichwertig
Menge: 62,000 m

**07.8 Poroton Hochlochziegel Plan T 24,0-0,8, Innenwand**
Hochlochziegel-Mauerwerk der Innenwand, nichttragend,  aus porosierten Hochlochziegeln im Planziegelsystem.

Wanddicke d: 24,0 cm
Wärmeleitfähigkeit: 0,39 W/mK
Rohdichteklasse: 0,8
Druckfestigkeitsklasse: 12
charakt. Mauerwerksdruckfestigkeit fk = 4,7MN/m²
nach Zulassung Z-17.1-890;
Format: 12 DF
Poroton-Dünnbettmörtel, beim Planziegelsystem bereits im
Lieferumfang enthalten, vollflächig deckelnd aufgetragen (VD-System);
Stoßfuge: unvermörtelt, verzahnt;
Angeb. Fabrikat : Wienerberger oder gleichwertig

Geschosshöhe: 3,03 m
Menge: 235,000 m²

**07.9 Poroton Hochlochziegel Plan T 17,5 - 0,8, Innenwand**
Hochlochziegel-Mauerwerk der Innenwand, nichttragend,  aus porosierten Hochlochziegeln im Planziegelsystem.

Wanddicke d: 17,5 cm
Wärmeleitfähigkeit: 0,39 W/mK
Rohdichteklasse: 0,8
Druckfestigkeitsklasse: 12
charakt. Mauerwerksdruckfestigkeit fk = 4,7MN/m²
nach Zulassung Z-17.1-868;
Format: 12 DF
Poroton-Dünnbettmörtel, beim Planziegelsystem bereits im
Lieferumfang enthalten, vollflächig deckelnd aufgetragen (VD-System);
Stoßfuge: unvermörtelt, verzahnt;
Angeb. Fabrikat : Wienerberger oder gleichwertig

Geschosshöhe: 3,03 m
Menge: 102,000 m²

**07.10 Poroton Hochlochziegel Plan T 11,5 - 0,8, Innenwand**
Hochlochziegel-Mauerwerk der Innenwand, nichttragend, aus porosierten Hochlochziegeln im Planziegelsystem.

Wanddicke d: 11,5 cm
Wärmeleitfähigkeit: 0,39 W/mK
Rohdichteklasse: 0,8
Druckfestigkeitsklasse: 8
charakt. Mauerwerksdruckfestigkeit fk = 3,7MN/m²
nach Zulassung Z-17.1-868;
Format: 8 DF
Poroton-Dünnbettmörtel, beim Planziegelsystem bereits im
Lieferumfang enthalten
Stoßfuge: unvermörtelt, verzahnt;
Angeb. Fabrikat : Wienerberger oder gleichwertig

Geschosshöhe: 3,03 m
Menge: 13,000 m²

**07.11 U-Schalen ohne Anschlag, 24,0, Innenwand**
U-Schalen für die Ausführung von einschaligem Mauerwerk als Ringanker/ Ringbalken
einschl. Verfüllen mit Beton mind. C20/25, Stahl nach gesonderter Position und Angabe des Statikers.

Abmessungen außen U-Schale: 25,0 x 24,0 x 23,8 cm

gemäß Statikplänen
Menge: 78,000 m

**07.12 U-Schalen ohne Anschlag, 17,5, Innenwand**
U-Schalen 17,5 für die Ausführung von einschaligem Mauerwerk als Ringanker/ Ringbalken
einschl. Verfüllen mit Beton mind. C20/25, Stahl nach gesonderter Position und Angabe des Statikers.

Abmessungen außen U- Schale: 25,0 x 17,5 x 23,8 cm

gemäß Statikplänen
Menge: 35,000 m

**07.13 Zulage erhöhte Toleranz Ausführung Poroton**
Zulage zu vorgenannten Positionen Poroton Hochlochziegel für die Ausführung mit erhöhten Anforderungen an die Ebenheit nach DIN 18202, Tabell 3, Zeile 2 und 7
Menge: 1,000 Psch

**07.14 Ringankerstützen U-Schalen 24,0**
U-Schalen für die Ausführung von einschaligem Mauerwerk als Ringankerstütze
einschl. Verfüllen mit Beton mind. C20/25, Stahl nach gesonderter Position und Angabe des Statikers.

Abmessungen außen U- Schale: 25,0 x 24,0 x 23,8 cm

gemäß Statikplänen
Menge: 34,000 m

**07.15 Ringankerstützen U-Schalen 17,5**
U-Schalen für die Ausführung von einschaligem Mauerwerk als Ringankerstütze
einschl. Verfüllen mit Beton mind. C20/25, Stahl nach gesonderter Position und Angabe des Statikers.

Abmessungen außen U- Schale: 25,0 x 17,5 x 23,8 cm

gemäß Statikplänen
Menge: 3,000 m

**07.16 Ringankerstützen Wu-Schalen**
Für die Ausführung von einschaligem Mauerwerk als Ringankerstütze aus Ringanker wärmegedämmte U-Schalen
Verfüllt mit hydrophobierter Perlite Lambda = 0,040 [W/(mK)] als Dämmung. zuzüglich eingelegen und befestigen einer  Dämmung Wlg 0,40 Stärke 10 cm in die Schale einseitig außen.
einschl. Verfüllen mit Beton mind. C20/25, Stahl nach gesonderter Position und Angabe des Statikers.

Abmessungen außen Wu-Schale: 25,0 x 42,5 x 23,8 cm

gemäß Statikplänen
Menge: 46,000 m

**07.17 Kernbohrung, Mauerwerk, 195-205 mm**
Kernbohrung, horizontal, in Wand aus Poroton,
einschl. Entsorgung der Bohrkerne.

Bohrlochdurchmesser: 195 bis 205 mm
Wanddicke: bis 425 mm
Menge: 4,000 Stk

**07.18 Kernbohrung, Mauerwerk, 65-105 mm**
Kernbohrung, horizontal, in Wand aus Poroton,
einschl. Entsorgung der Bohrkerne.

Bohrlochdurchmesser: 65 bis 105 mm
Wanddicke: bis 240 mm
Menge: 3,000 Stk

**07.19 Verfüllen Fuge mit Kalkzementmörtel**
Verfüllen der Fuge zwischen Sockel und aufgehendem Mauerwerk mit Kalkzementmörtel,
Ausbildung der Fuge als Schattenfuge 20mm abgesetzt von OK Sockel bzw. VK Sockel
Menge: 88,000 m

*Hinweis: Beschichtungssystem*

*Hinweis: Schlämmputz*
Schlämmputz auf Poroton-Sichtmauerwerk. Das Mauerwerk bliebt allseitig unverputzt und wird nur geschlämmt.
Als Leitfabrikat dient die Natursteinschlämme Firma TUBAG. Andere Fabrikate sind möglich, die Gleichwertigkeit ist nachzuweisen. Grundsätzlich sind nur Systemkonforme Komponenten zulässig.

**07.20 Reinigen Untergrund**
Wandflächen zur Anbringung von Putz reinigen, Schmutz, Staub und lose teile entfenren, einschl. Enstorgen Bauschutt
Menge: 1095,000 m²

**07.21 Reinigen Laibungen**
Pos. wie vor. jedoch Laibungen Tiefe ca. 42,5 cm
Menge: 158,000 m

**07.22 Aufbrennsperre**
Aufbrennsperre zur Regulierung der Saugfähigkeit des Putzgrunds auf stark saugender Außenwand und Innenwand. Abgestimmt auf gewähltes Schlämmsystem.
Menge: 1095,000 m²

**07.23 Aufbrennsperre Laibungen**
Pos. wie vor, jedoch Laibungen Tiefe 42,5cm
Menge: 158,000 m

**07.24 Schlämmputz**
Schlämme mit NHL5 natürlich hydraulischem Kalk als Bindemittel für Beschichtungen zum Schutz von Natursteinen und Ziegeln.

Natursteinschlämme mittels Motorquirl unter Zusatz von sauberem Wasser klumpenfrei in schlämmbarer Konsistenz anrühren. Der Mörtel wird mit Büste/ Quast unter einem gewissen Anpressdruck aufgeschlämmt. Die Mörtelmasse muss während der Verarbeitung durch öfterers Aufrühren immer in gleicher Konsistenz gehalten werden. Die Auftragsdicke beträgt 1-3mm. Das Aufschlämmen wird nach einer Wartezeit von jeweils einem Tag 3 mal durchgeführt. Der Auftrag darf in mehreren Lagen nicht über 3mm Gesamtdicke aufgetragen werden.

Bindemittel: NHL5 natürlich hydraulischer Kalk
Ergiebigkeit: ca. 0,8 l/kg entspricht ca. 24l auf 30kg
Temperaturwechsel geeignet
gut wasserdampfdiffusionsfähig reduziert die Wasseraufnahme des Mauerwerks
Körnung: 0-2,5mm (nach Bemusterung)

Untergrund: Sichtmauerwerk aus Porotonsteinen
Farbton: Naturton

Fabrikat: TUBAG NHL-NS oder gleichwertig

Angebotenes Fabrikat:

.....................................
Menge: 1095,000 m²

**07.25 Zulage Stirnseiten**
Menge: 24,500 m

**07.26 Schlämmputz Laibungen**
Pos. wie vor. jedoch Laibungen Tiefe ca.
Menge: 158,000 m

**07.27 Zulage Schlämmputz Fuge zum Stahlbetonsockel**
Zulage für die Ausführung der Fuge zwischen Stahlbetonsockel und aufgehendem Mauerwerk mit Schlämmputz
Menge: 88,000 m

**07.28 Anarbeiten Außenwasseranschluss**
Zulage für komplettes Schlämmsystem aus Vorpositionen für Anschluß an Durchführung Außenwasseranschluss
Menge: 2,000 Stk

**07.29 Anarbeiten Außensteckdosen**
Zulage für komplettes Schlämmsystem .. aus Vorpositionen für Anschluß an Durchführung Außensteckdose.
Menge: 4,000 Stk

**07.30 Fugenband**
Fugenband für Bewegungs- und Trennfugen,
zum Einarbeiten in vorbeschriebenes Schlämmsystem
Menge: 40,000 m

**07.31 Musterfläche**
Musterfläche aus vorbeschriebenem Schlämmsystem zur Überprüfung von Farbe und Körnigkeit etc. herstellen.

Musterfläche jeweils ca. 1 m2 groß.
Menge: 2,000 Stk

### Titel 08 Elektroarbeiten

#### Untertitel 08.01 Kabelschächte & Fundamente KG 547

**08.01.1 Lichtmast Fundamentrohr DN300 L 1000 mm**
Fundamentrohr, mit einseitigem Kabelauslass, DN 300,
Länge des Erdstückes/Eingrabtiefe 1,0 m.
Herstellen einer Köcheraussparung, rund Ø 0,8m, Tiefe 1,0m,
zum Setzen der Fundamenthülse.
Beton nach statischer Erfordernis:
Fixierung der Fundamenthülse mit Beton,
Herstellung eines festen Auflagers aus Beton am
Fundamentboden. Anarbeitung Erdreich.
Menge: 3,000 St

**08.01.2 Kabelkleinschacht 70 x 70 x 90**
Kabelkleinschacht ca. 70 x 70 x 90 cm im Lichten
aus Stahlbetonfertigteilen ≥ C 35/45 DIN 1045
Bemessen nach DIN-Fachbericht 101 für Einwirkungen aus:
Fußgängerverkehr (außergewöhnlich max. 40 kN Radlast)
DIN 4085 "Berechnung des Erddrucks".
Schachtabdeckung nach DIN EN 124 und DIN 1229
Klasse B 125

Bestehend aus:
1 Bodenplatte mit Sickerloch, ca. 10 cm (ca. 191 kg)
1 Kastenrahmen ca. 45 cm hoch mit Aussparungen
  für Kabeleinführungsplatten (ca. 232 kg)
1 Zwischenrahmen ca. 45 cm hoch (ca. 340 kg)
  Schachtabdeckung ca. 70/70 cm i. L. bestehend aus:
1 Deckelrahmen in Graugusseinfassung, ca. 12 cm hoch (ca. 99 kg)
1 Deckel mit Betonfüllung in Graugusseinfassung
  ohne Lüftungsrost,
  Klasse B 125 (ca. 151 kg)
1 Tagwasserdichte Schachtabdeckung

Die Fugen zwischen den Bauteilen sind mit
bauamtlich zugelassener Schachtbaumörtel
oder mit Zementmörtel (MG III) nach DIN 1045
Abschnitt 6.7.1 auszubilden.

Herstellen Aushub, 1,4m x 1,4m, Tiefe 1,2m,
zum Setzen des Kabelschachtes. Anarbeiten Erdreich.
Menge: 3,000 St

**08.01.3 Kabeleinführungsplatte 6 x DN110**
Kabeleinführungsplatte für Kabelschutzrohre aus PE-HD 6 x DN110, Zubehör Kabelkleinschacht
Menge: 8,000 St

**08.01.4 Verschlussbecher DN110**
Verschlussbecher für Kabeleinführungsplatte, DN110, Zubehör Kabelkleinschacht
Menge: 20,000 St

**08.01.5 Verschlussplatte Kabelkleinschacht**
Verschlussplatte für Kabeleinführung, Zubehör Kabelkleinschacht
Menge: 4,000 St

**08.01.6 Fundament Ladesäule**
Universelle Fundamentlösung zur Installation von Ladesäulen und Ladestelen. Befestigungsmöglichkeit auf der Polymerbetonplatte. Anschluss von Strom- und Datenkabel über eine Leerrohrverbindung. Adaptionsmöglichkeit von Leerrohren, Austausch bzw. Wechsel der Ladesäule ohne Ausbau des Fundamentes möglich.
Maße: Gesamtlänge: 755 mm; Fundamentplatte: 470 x 470 mm; Höhe Fundamentplatte: 80 mm; Fundamentplatte Öffnung:  110 mm; Fundamentrohr (Øi): DN 300
Werkstoff: Fundamentrohr: PVC; Fundamentplatte: Polymerbeton
Herstellen einer Köcheraussparung, rund Ø 0,8m, Tiefe 1,0m,
zum Setzen der Fundamenthülse.
Menge: 1,000 St

#### Untertitel 08.02 Kabelgräben KG 556

*Hinweis: Vorbemerkungen Kabelgräben*
Vorbemerkungen Kabelgräben

Erd- Oberflächenarbeiten und Kabelverlegung
Die nachfolgenden Positionen schließen ein:

Erdaushub in allen Bodenklassen nach DIN 18300, in Hand
- oder Maschinenschachtung

Beistellen und Einbringen evtl. erforderlicher Graben-
und Grubenverbauten bzw. Ablöschen der Grabenwände.
Aushub von Bodenoberflächen (ungebundenen Schichten von
Wegen u.a.) ggfs. getrennt lagern. Wiederherstellen der ungebundenen Bodenoberfläche in den früheren Zustand, ggfs. Ersatzlieferung in geringem
Umfang.

Ausschachtungen sind ggfs. abschnittsweise auszuführen.
Gefährdete Bauwerke sind zu sichern. Dies gilt
besonders neben aufgesetzten Mauerwerken oder solchen,
die keine Fundierung aufweisen.Oberboden (Mutterboden) ist getrennt zu lagern und muss in seiner ursprünglichen Stärke wieder eingebracht werden.

Vermeidbare Schäden an Oberflächen, Bauwerken, Anlagen
usw. gehen zu Lasten des Auftragnehmers (AN).
Das Aushubmaterial ist so zu lagern, dass Gehwege und
Straßen möglichst wenig in Anspruch genommen werden und
Straßenrinnen, Wassereinläufe, Absperrschieber,
Hydranten sowie Kabelschächte zugänglich sind.
Freihalten der Gräben und Gruben von Oberflächenwasser.
Alle die Gräben kreuzenden Leitungen, soweit diese bis
zur Grabensohle freigelegt werden, sollen von der neu
hinzukommenden Leitung unterkreuzt werden. Ist dies
nicht möglich, sind die zu treffenden Maßnahmen mit dem
AG abzustimmen. In unmittelbarer Nähe von Bauwerken,
Leitungen. Kabeln, Dränagen und Kanälen müssen
Erdarbeiten mit der erforderlichen Vorsicht
durchgeführt werden.

Erdreich oder Verfüllmaterial lagenweise einbringen und
verdichten. Dabei sind insbesondere zu beachten:

- "Zusätzliche Technische Vertragsbedingungen und
  Richtlinien für Aufgrabungen in Verkehrsflächen
  ZTVA-StB 89"
- "Merkblatt über Baumstandorte und unterirdische
Ver-und Entsorgungsanlagen Ausgabe 1989"

Herausgegeben von der Forschungsgesellschaft für das
Straßenwesen. Entsorgen des durch Sand, Kabel, Rohre und Fundamenteverdrängten Erdreiches. Setzen von Trassenmarkierungen einschl. Einschlagen der
Messzahlen nach Anweisung des Auftraggebers.
Das Grabenprofil beträgt Sohlenbreite gem. Zeichnung / Vorgabe.

**08.02.1 Handschachtung**
Handschachtung Bodenklasse 1-5, Bodengruppe 1 GW DIN 18196 (weitgestuftes Kies-Sand-Gemisch), Material profilgerecht lösen, seitlich lagern. Verfüllen und Verdichten nach Fertigstellung.
Menge: 2,000 m3

**08.02.2 Kabelgraben B 0,3-0,4m T bis 1m**
Boden der Gräben für Kabel und Erder, profilgerecht lösen, wieder
einbauen und verdichten. Verfüllen und verdichten nach
den ZTVA-StB, Breite der Sohle über 0,3 bis 0,4 m, Aushubtiefe bis 1 m, Bodengruppe 1 SW DIN 18196 (weitgestuftes Sand-Kies-Gemisch).
Menge: 94,000 m3

**08.02.3 Kabelsand**
Kabelsand 0/1 liefern einbauen und verdichten (grauer
Rheinsand), für Verlegung von elektrischen Leitungen und
Leerrohren, in zwei Lagen (0,1m unter den Leitungen, in
Leitungszone und 0,1m über den Leitungen einbauen).
Menge: 32,000 m3

**08.02.4 Kabelwarnband**
Liefern und Einbauen eines Kabelwarnbandes in den Kabelgraben.
Menge: 180,000 m

**08.02.5 Kabelbeilauf**
Zulage für Kabelbeilauf, im Leitungsbereich Handschachtung, ggf. Bestandskabel umlegen.
Menge: 90,000 m

**08.02.6 Kabeltrasse einmessen**
*** Pauschalposition
Hergestellte Kabeltrasse und Kabelschutzrohre in vorhandenen Lageplan einmessen und vermaßen, CAD-Ausgabe Format PDF und DWG mit den Revisionsunterlagen.
Menge: 1,000 psch

#### Untertitel 08.03 Kabelschutzrohre KG 444

**08.03.1 Kabelschutzrohr PE-HD AD 110mm WD 6,3mm liefern u. verlegen**
Kabelschutzrohr aus PE-HD DIN 8075, Maße DIN 16874, Nenn-Außendurchmesser 110 mm, Wanddicke mind. 6,3 mm, einschl. Lieferung u. verlegeung nach Plan
Menge: 493,000 m

**08.03.2 Rohrdoppelklebemuffe AD 110 mm Kabelschutzrohre**
*** EP-Aufgliederung gefordert
Rohrdoppelklebemuffe, Außendurchmesser 110 mm, für Kabelschutzrohre.
Menge: 20,000 St

**08.03.3 Verschlussbecher AD 110 mm Kabelschutzrohre**
*** EP-Aufgliederung gefordert
Verschlussbecher, Außendurchmesser 110 mm, für Kabelschutzrohre.
Menge: 20,000 St

**08.03.4 Kabelschutzrohr PE-HD AD 50mm WD 4,6mm liefern u. verlegen**
Kabelschutzrohr aus PE-HD DIN 8075, Maße DIN 16874, Nenn-Außendurchmesser 50 mm, Wanddicke mind. 4,6 mm, einschl. Lieferung u. Verlegeung nach Plan
Menge: 127,000 m

**08.03.5 Rohrdoppelklebemuffe AD 50 mm Kabelschutzrohre**
*** EP-Aufgliederung gefordert
Rohrdoppelklebemuffe, Außendurchmesser 50 mm, für Kabelschutzrohre.
Menge: 5,000 St

**08.03.6 Verschlussbecher AD 50mm Kabelschutzrohre**
*** EP-Aufgliederung gefordert
Verschlussbecher, Außendurchmesser 50 mm, für Kabelschutzrohre.
Menge: 2,000 St

#### Untertitel 08.04 Erdungsanlagen KG 446

*Hinweis: Vorbemerkungen*
Die Blitzschutzanlagen werden gemäß den Vorschriften der DIN V VDE 0185 und den von der Arbeitsgemeinschaft "Blitzschutz und Blitzableiterbau (ABB) e.V." herausgegebenen tech. Grundsätzen, den Richtlinien der Gebäudebrandversicherer, VOB Teil C, DIN 18 299, Blitzschutzanlagen DIN 18 384, und Fundamenterder DIN 18014 in neuester, gültiger Fassung erstellt.

Die nachfolgenden Positionen beziehen sich auf den Funktionspotenzialausgleich
(Fundamenterder und Ringerder).
Die Blitzschutzanlage wird im Gewerk Elektro ausgeschrieben.

Alle Verbindungen sind grundsätzlich nur mit NIRO-Bauteilen (V4A, Werkstoff-Nr. 1.4401) auszuführen und nach der Montage zusätzlich gegen Korrosion/Verschmutzung zu schützen.

Die Fundamenterderfahnen (Anbindung Erdungsanlage/ Funktionspotentialausgleich) werden für die Übernahme an das spätere Blitzschutzbaugewerk mit einem Erdfestpunkt übergeben!

Zur Erdung sind in Technikräumen und Aufzugsschächten grundsätzlich Erdungsfestpunkte einzubauen.

Als Erdleitung in Erdreich ist nur korrosionsfreies V4A-Edelstahlmaterial zugelassen.

Die Errichtung des Funktionspotenzialausgleich ist durch eine Blitzschutz Fachkraft durchzuführen und zu dokumentieren.

**08.04.1 Erdung Fundamenterder Bandstahl feuerverzinkt**
Fundamenterder aus Bandstahl, Stahl feuerverzinkt, 30 x 3,5 mm, DIN EN 62561-2 (VDE 0185-561-2) für die Verlegung in Bewehrung incl. Abstandshalter, Befestigung und Verbindungsklemmen, gemäß DIN 18014, in Betonfundamente bzw. Betonstützen/-Wände einlegen, in Teillängen, mit der Bewehrung verbinden, komplett mit Anschluss- und Verbindungsklemmen
Menge: 182,000 m

**08.04.2 Erdung Ringerder V4A**
Edelstahldraht (Rd 10 mm) im Erdreich verlegt nach DIN EN 62561-2 (VDE 0185-561-2), DIN EN 62305-3 (VDE 0185-305-3) und DIN VDE 0151 aus Werkstoff NIRO (V4A) mit einem Molybdän-Anteil > 2 %, Werkstoff-Nummer 1.4401, in Teillängen, komplett mit Anschluss- und Verbindungsklemmen
Menge: 324,000 m

**08.04.3 Klemme Kl.H Stahl verz**
*** EP-Aufgliederung gefordert
STLB-Bau 2022-10 050
Klemme DIN EN 62561-1 (VDE 0185-561-1), Klasse H für hohe Belastung, aus feuerverzinktem Stahl.
Menge: 20,000 St

**08.04.4 Klemme Kl.H Stahl niro**
*** EP-Aufgliederung gefordert
STLB-Bau 2022-10 050
Klemme DIN EN 62561-1 (VDE 0185-561-1), Klasse H für hohe Belastung, aus nichtrostendem Stahl, Werkstoff-Nr 1.4401.
Menge: 44,000 St

**08.04.5 Erdungsanschluss**
Erdungsanschluss Ringerder auf Stahlrahmen Kabelschacht
Menge: 3,000 St

**08.04.6 Korroschutz Anschluss- Verbindungsstellen Korroschutzbinde**
STLB-Bau 2022-10 050
Korrosionsschutz an Anschluss- und Verbindungsstellen im Erdreich mit Korrosionsschutzbinde DIN 30672-1 und DIN 30672-2.
Menge: 44,000 St

**08.04.7 Erdungsfestpunkt V4A**
Erdungsfestpunkt mit Abdeckung, DIN EN 50164-1 (VDE 0185-201), aus nichtrostendem Stahl, Werkstoff-Nr 1.4401, Anschluss an Erdungseinrichtung, komplett mit abisolierten Anschluss- und Verbindungsklemmen
Menge: 16,000 St

**08.04.8 Anschlussfahne V4A**
Anschlussfahne Länge: 2,5m aus Edelstahldraht (Rd 10 mm), DIN EN 50164-1 (VDE 0185-201), aus Werkstoff NIRO (V4A) mit einem Molybdän-Anteil > 2 %, Werkstoff-Nummer 1.4401, komplett mit abisolierten Anschluss- und Verbindungsklemmen
Menge: 12,000 St

**08.04.9 Dokumentation und Messung Erdungsanlage**
Dokumentation und Durchgangsmessung der Erdungsanlage nach DIN 18014
Menge: 1,000 St

**08.04.10 Verlege - und Revisionszeichnungen**
Herstellen und liefern von lichtpausfähigen Verlege- und Revisionszeichnungen bestehend aus 2 Satz Lichtpausen gefaltet auf DIN A4 sowie Messprotokoll der Erdungsanlage 2-fach. Zusätzlich als DWG Datei in CAD auf Datenträger.

Fertigung einer Bilddokumentation, in der die Anlage im vollen Umfang dokumentiert wird. Übergabe in 2-facher Ausführung/DIN A4 sowie auf Datenträger im Format JPG oder PDF.
Menge: 1,000 St
